# Fuente de fundición

- Propiedad del archivo: CYPE Ingenieros S.A.
- Formato: FIEBDC-3/2016
- Programa: Generador de precios de la construcción. CYPE Ingenieros, S.A.
- Fecha: 26/06/2024
- Ámbito geográfico: Ecuador
- Divisa: USD
- Costes indirectos: 3 %
- Gastos generales: 13 %
- Beneficio industrial: 6 %
- IVA: 12 %

## T Equipamiento urbano

### TM Mobiliario urbano

#### TMF Fuentes de agua potable

**TMF010** Ud Fuente de fundición.
Fuente modelo Atlántida "SANTA & COLE", de 120 cm de altura, con cuerpo de fundición de hierro con protección antioxidante y pintura de color negro, caño y pulsador de fundición de latón y rejilla de fundición de hierro pintada en color negro, fijada a una superficie soporte con elementos de anclaje.
Criterio de valoración económica: El precio no incluye la superficie soporte.
Incluye: Replanteo. Montaje. Eliminación y limpieza del material sobrante.
Criterio de medición de proyecto: Número de unidades previstas, según documentación gráfica de Proyecto.
Criterio de medición de obra: Se medirá el número de unidades realmente ejecutadas según especificaciones de Proyecto.

| Código | Ud | Descripción | Rendimiento | Precio | Importe |
|---|---|---|---|---|---|
| mt52fsc010a | Ud | Fuente modelo Atlántida "SANTA & COLE", de 120 cm de altura, con cuerpo de fundición de hierro con protección antioxidante y pintura de color negro, caño y pulsador de fundición de latón y rejilla de fundición de hierro pintada en color negro. Incluso marco de acero galvanizado y pernos de anclaje. (material) | 1 | 2577.57 | 2577.570 |
| mt09reh330 | kg | Mortero de resina epoxi con arena de sílice, de endurecimiento rápido, para relleno de anclajes. (material) | 0.2 | 5.89 | 1.178 |
| mo041 | h | Albañil de obra civil. (mano de obra) | 4.933 | 10.34 | 51.007 |
| mo087 | h | Ayudante de albañil de obra civil. (mano de obra) | 4.933 | 6.62 | 32.656 |
| % | % | Herramienta menor | 2 % | 2662.411 | 53.248 |
|  |  | Costes directos |  |  | 2715.659 |

Residuos:
- colocación: mt09reh330 Mortero de resina epoxi con arena de sílice, de endurecimiento rápido, para relleno de anclajes; factor de residuo 0.042925

## Recursos

**mt52fsc010a** Ud Fuente modelo Atlántida "SANTA & COLE"
Datos técnicos: Coste energético 4998.988 MJ; Emisión de CO2 334.223 kg
Residuos:
- embalaje: re150101 Envases de papel y cartón. (componente de residuo); rendimiento 1.584 kg; Código LER 15 01 01; Masa del elemento 1 kg; Volumen 0.001333 m3

**mt09reh330** kg Mortero de resina epoxi con arena de sílice, de endurecimiento rápido, para relleno de anclajes
Datos técnicos: Coste energético 2.251 MJ; Emisión de CO2 0.184 kg; Código LER 17 09 04; Masa del elemento 1 kg; Volumen 0.000667 m3
Residuos:
- embalaje: re170203 Plástico. (componente de residuo); rendimiento 0.003 kg; Código LER 17 02 03; Masa del elemento 1 kg; Volumen 0.001667 m3
