# Jardinera de acero

- Propiedad del archivo: CYPE Ingenieros S.A.
- Formato: FIEBDC-3/2016
- Programa: Generador de precios de la construcción. CYPE Ingenieros, S.A.
- Fecha: 26/06/2024
- Ámbito geográfico: Ecuador
- Divisa: USD
- Costes indirectos: 3 %
- Gastos generales: 13 %
- Beneficio industrial: 6 %
- IVA: 12 %

## T Equipamiento urbano

### TM Mobiliario urbano

#### TMJ Jardineras

**TMJ060** Ud Jardinera de acero.
Jardinera cilíndrica de acero, de 120 cm de diámetro y 60 cm de altura y 600 litros de capacidad, con imprimación epoxi y pintura de poliéster.
Incluye: Colocación de la jardinera. Eliminación y limpieza del material sobrante.
Criterio de medición de proyecto: Número de unidades previstas, según documentación gráfica de Proyecto.
Criterio de medición de obra: Se medirá el número de unidades realmente ejecutadas según especificaciones de Proyecto.

| Código | Ud | Descripción | Rendimiento | Precio | Importe |
|---|---|---|---|---|---|
| mt52mug250ng | Ud | Jardinera cilíndrica de acero, de 120 cm de diámetro y 60 cm de altura y 600 litros de capacidad, con imprimación epoxi y pintura de poliéster. (material) | 1 | 2162.37 | 2162.370 |
| mq04cag010a | h | Camión con grúa de hasta 6 t. (maquinaria) | 0.396 | 59.88 | 23.712 |
| mo041 | h | Albañil de obra civil. (mano de obra) | 0.444 | 10.34 | 4.591 |
| mo087 | h | Ayudante de albañil de obra civil. (mano de obra) | 0.728 | 6.62 | 4.819 |
| % | % | Herramienta menor | 2 % | 2195.492 | 43.910 |
|  |  | Costes directos |  |  | 2239.402 |

## Recursos

**mt52mug250ng** Ud Jardinera cilíndrica de acero
Datos técnicos: Coste energético 3875.991 MJ; Emisión de CO2 240.002 kg
Residuos:
- embalaje: re150101 Envases de papel y cartón. (componente de residuo); rendimiento 1.584 kg; Código LER 15 01 01; Masa del elemento 1 kg; Volumen 0.001333 m3
