# Soporte para estacionamiento de perros

- Propiedad del archivo: CYPE Ingenieros S.A.
- Formato: FIEBDC-3/2016
- Programa: Generador de precios de la construcción. CYPE Ingenieros, S.A.
- Fecha: 26/06/2024
- Ámbito geográfico: Ecuador
- Divisa: USD
- Costes indirectos: 3 %
- Gastos generales: 13 %
- Beneficio industrial: 6 %
- IVA: 12 %

## T Equipamiento urbano

### TM Mobiliario urbano

#### TMS Mobiliario canino

**TMS070** Ud Soporte para estacionamiento de perros.
Soporte de pie para estacionamiento de perros, formado por placa metálica y una anilla de acero, fijado a una superficie soporte con elementos de anclaje.
Criterio de valoración económica: El precio no incluye la superficie soporte.
Incluye: Replanteo. Montaje. Eliminación y limpieza del material sobrante.
Criterio de medición de proyecto: Número de unidades previstas, según documentación gráfica de Proyecto.
Criterio de medición de obra: Se medirá el número de unidades realmente ejecutadas según especificaciones de Proyecto.

| Código | Ud | Descripción | Rendimiento | Precio | Importe |
|---|---|---|---|---|---|
| mt52moc070c | Ud | Soporte de pie para estacionamiento de perros, formado por placa metálica y una anilla de acero, incluso texto y pictograma indicativo de su uso, tornillos y placa de anclaje para fijar al piso. (material) | 1 | 189.09 | 189.090 |
| mo041 | h | Albañil de obra civil. (mano de obra) | 0.123 | 10.34 | 1.272 |
| mo087 | h | Ayudante de albañil de obra civil. (mano de obra) | 0.123 | 6.62 | 0.814 |
| % | % | Herramienta menor | 2 % | 191.176 | 3.824 |
|  |  | Costes directos |  |  | 195.000 |
