# Barandilla de seguridad para protección de bordes de excavación

- Propiedad del archivo: CYPE Ingenieros S.A.
- Formato: FIEBDC-3/2016
- Programa: Generador de precios de la construcción. CYPE Ingenieros, S.A.
- Fecha: 26/06/2024
- Ámbito geográfico: Ecuador
- Divisa: USD
- Costes indirectos: 3 %
- Gastos generales: 13 %
- Beneficio industrial: 6 %
- IVA: 12 %

## Y Seguridad y salud

### YC Sistemas de protección colectiva

#### YCB Delimitación y protección de bordes de excavación

**YCB070** m Barandilla de seguridad para protección de bordes de excavación.
Protección de personas en bordes de excavación mediante barandilla de seguridad de 1 m de altura, formada por barra horizontal superior corrugada de acero Grado 60 (fy=4200 kg/cm²) de 16 mm de diámetro, barra horizontal intermedia corrugada de acero Grado 75 (fy=5250 kg/cm²) de 16 mm de diámetro y barredera de tabloncillo de madera de pino de 15x5,2 cm, todo ello sujeto mediante bridas de nylon y alambre a montantes de barra corrugada de acero Grado 75 (fy=5250 kg/cm²) de 20 mm de diámetro, hincados en el terreno cada 1,00 m. Incluso tapones de PVC, tipo seta, para la protección de los extremos de las armaduras. Amortizable las barras en 3 usos, la madera en 4 usos y los tapones protectores en 15 usos.
Criterio de medición de proyecto: Longitud medida según Estudio o Estudio Básico de Seguridad y Salud.
Criterio de medición de obra: Se medirá la longitud realmente montada según especificaciones de Estudio o Estudio Básico de Seguridad y Salud.

| Código | Ud | Descripción | Rendimiento | Precio | Importe |
|---|---|---|---|---|---|
| mt07aco060e | kg | Acero en barras corrugadas, Grado 75 (fy=5250 kg/cm²), de varios diámetros, según NTE-INEN-2167 y ASTM A 706. (material) | 2.869 | 1.82 | 5.222 |
| mt50spr046 | Ud | Brida de nylon, de 4,8x200 mm. (material) | 2.52 | 0.05 | 0.126 |
| mt50spr045 | Ud | Tapón protector de PVC, tipo seta, de color rojo, para protección de los extremos de las armaduras. (material) | 0.084 | 0.14 | 0.012 |
| mt50spa050g | m³ | Tabloncillo de madera de pino, dimensiones 15x5,2 cm. (material) | 0.002 | 514.88 | 1.030 |
| mt08var050 | kg | Alambre galvanizado para atar, de 1,30 mm de diámetro. (material) | 0.05 | 1.82 | 0.091 |
| mo119 | h | Oficial 1ª Seguridad y Salud. (mano de obra) | 0.247 | 10.34 | 2.554 |
| mo120 | h | Peón Seguridad y Salud. (mano de obra) | 0.247 | 6.38 | 1.576 |
| % | % | Herramienta menor | 2 % | 10.611 | 0.212 |
|  |  | Costes directos |  |  | 10.823 |

Residuos:
- colocación: mt07aco060e Acero en barras corrugadas, Grado 75 (fy=5250 kg/cm²), de varios diámetros, según NTE-INEN-2167 y ASTM A 706; factor de residuo 0.0075
- colocación: mt50spr046 Brida de nylon, de 4,8x200 mm; factor de residuo 0.07
- colocación: mt50spa050g Tabloncillo de madera de pino, dimensiones 15x5,2 cm; factor de residuo 1
- colocación: mt08var050 Alambre galvanizado para atar, de 1,30 mm de diámetro; factor de residuo 0.0038

## Recursos

**mt07aco060e** kg Acero en barras corrugadas, Grado 75 (fy=5250 kg/cm²), de varios diámetros, según NTE-INEN-2167 y ASTM A 706
Datos técnicos: Coste energético 9.830 MJ; Emisión de CO2 0.510 kg; Código LER 17 04 05; Masa del elemento 1 kg; Volumen 0.000476 m3

**mt50spr046** Ud Brida de nylon, de 4,8x200 mm
Datos técnicos: Coste energético 0.184 MJ; Emisión de CO2 0.009 kg; Código LER 17 02 03; Masa del elemento 0.0019 kg; Volumen 0.000003 m3

**mt50spa050g** m³ Tabloncillo de madera de pino, dimensiones 15x5,2 cm
Datos técnicos: Coste energético 78108.000 MJ; Emisión de CO2 -1069.500 kg; Código LER 17 02 01; Masa del elemento 575 kg; Volumen 0.522727 m3

**mt08var050** kg Alambre galvanizado para atar, de 1,30 mm de diámetro
Datos técnicos: Coste energético 25.100 MJ; Emisión de CO2 2.560 kg; Código LER 17 04 05; Masa del elemento 1 kg; Volumen 0.000476 m3
