# Pantalla de protección contra desprendimiento de la capa superficial del manto vegetal

- Propiedad del archivo: CYPE Ingenieros S.A.
- Formato: FIEBDC-3/2016
- Programa: Generador de precios de la construcción. CYPE Ingenieros, S.A.
- Fecha: 26/06/2024
- Ámbito geográfico: Ecuador
- Divisa: USD
- Costes indirectos: 3 %
- Gastos generales: 13 %
- Beneficio industrial: 6 %
- IVA: 12 %

## Y Seguridad y salud

### YC Sistemas de protección colectiva

#### YCD Protección de taludes

**YCD010** m Pantalla de protección contra desprendimiento de la capa superficial del manto vegetal.
Protección frente a desprendimiento de la capa superficial del manto vegetal, formada por pantalla compuesta por red de poliamida de alta tenacidad, color blanco, de 2 m de altura, y perfiles de acero, laminado en caliente, con capa de imprimación anticorrosiva, de 3 m de longitud, hincados en el terreno cada 2,0 m, amortizables en 1 uso. Incluso cables de acero y elementos de fijación al suelo para el anclaje de los perfiles al terreno.
Criterio de medición de proyecto: Longitud medida según Estudio o Estudio Básico de Seguridad y Salud.
Criterio de medición de obra: Se medirá la longitud realmente montada según especificaciones de Estudio o Estudio Básico de Seguridad y Salud.

| Código | Ud | Descripción | Rendimiento | Precio | Importe |
|---|---|---|---|---|---|
| mt50spr070 | m² | Red vertical de seguridad tipo U, de poliamida de alta tenacidad, de color blanco. Cuerda de red de calibre 4,5 mm. Energía de la red A2 (entre 2,2 y 4,4 kJ). Configuración de la red al rombo, con cuerda perimetral de polipropileno de 16 mm de diámetro. (material) | 2 | 3.38 | 6.760 |
| mt50spr100c | m | Cable de acero de 3 mm de diámetro, para sujeción de perfiles metálicos, con placa base, herrajes, tensores y sujetacables. (material) | 5 | 2.15 | 10.750 |
| mt07ala000ha | kg | Acero laminado A 572 Grado 42, en perfiles laminados en caliente, según ASTM A 572, piezas simples, para aplicaciones estructurales, acabado con imprimación antioxidante. Trabajado y montado en taller, para colocar en obra. (material) | 81.9 | 1.76 | 144.144 |
| mt27pfi010 | l | Imprimación de secado rápido, formulada con resinas alquídicas modificadas y fosfato de zinc. (material) | 0.39 | 6.89 | 2.687 |
| mt07aco060d | kg | Acero en barras corrugadas, Grado 60 (fy=4200 kg/cm²), de varios diámetros, según NTE-INEN-2167 y ASTM A 706. (material) | 0.44 | 1.44 | 0.634 |
| mq07gte010a | h | Grúa autopropulsada de brazo telescópico con una capacidad de elevación de 12 t y 20 m de altura máxima de trabajo. (maquinaria) | 0.11 | 59.34 | 6.527 |
| mq03tab040 | h | Equipo de hinca de perfiles metálicos, sobre cadenas. (maquinaria) | 0.11 | 51.61 | 5.677 |
| mo119 | h | Oficial 1ª Seguridad y Salud. (mano de obra) | 0.863 | 10.34 | 8.923 |
| mo120 | h | Peón Seguridad y Salud. (mano de obra) | 0.863 | 6.38 | 5.506 |
| % | % | Herramienta menor | 2 % | 191.608 | 3.832 |
|  |  | Costes directos |  |  | 195.440 |

Residuos:
- colocación: mt50spr070; factor de residuo 1
- colocación: mt50spr100c; factor de residuo 0.0154332
- colocación: mt07ala000ha; factor de residuo 0.006062
- colocación: mt27pfi010 Imprimación de secado rápido, formulada con resinas alquídicas modificadas y fosfato de zinc; factor de residuo 0.06
- colocación: mt07aco060d Acero en barras corrugadas, Grado 60 (fy=4200 kg/cm²), de varios diámetros, según NTE-INEN-2167 y ASTM A 706; factor de residuo 0.0075

## Recursos

**mt50spr070** m² Red vertical de seguridad tipo U
Datos técnicos: Coste energético 35.167 MJ; Emisión de CO2 1.746 kg; Código LER 17 02 03; Masa del elemento 0.329 kg; Volumen 0.000548 m3
Residuos:
- embalaje: re170203 Plástico. (componente de residuo); rendimiento 0.034 kg; Código LER 17 02 03; Masa del elemento 1 kg; Volumen 0.001667 m3

**mt50spr100c** m Cable de acero de 3 mm de diámetro
Datos técnicos: Coste energético 0.581 MJ; Emisión de CO2 0.086 kg; Código LER 17 04 11; Masa del elemento 0.0554 kg; Volumen 0.000037 m3
Residuos:
- embalaje: re150101 Envases de papel y cartón. (componente de residuo); rendimiento 0.068 kg; Código LER 15 01 01; Masa del elemento 1 kg; Volumen 0.001333 m3

**mt07ala000ha** kg Acero laminado A 572 Grado 42
Datos técnicos: Coste energético 9.830 MJ; Emisión de CO2 0.510 kg; Código LER 17 04 05; Masa del elemento 1 kg; Volumen 0.000476 m3

**mt27pfi010** l Imprimación de secado rápido, formulada con resinas alquídicas modificadas y fosfato de zinc
Datos técnicos: Coste energético 114.556 MJ; Emisión de CO2 4.598 kg; Código LER 17 09 04; Masa del elemento 1.406 kg; Volumen 0.000937 m3
Residuos:
- embalaje: re150104 Envases metálicos. (componente de residuo); rendimiento 0.042 kg; Código LER 15 01 04; Masa del elemento 1 kg; Volumen 0.001667 m3

**mt07aco060d** kg Acero en barras corrugadas, Grado 60 (fy=4200 kg/cm²), de varios diámetros, según NTE-INEN-2167 y ASTM A 706
Datos técnicos: Coste energético 9.830 MJ; Emisión de CO2 0.510 kg; Código LER 17 04 05; Masa del elemento 1 kg; Volumen 0.000476 m3
