# Sistema provisional de protección de borde de losa, clase A, en naves industriales

- Propiedad del archivo: CYPE Ingenieros S.A.
- Formato: FIEBDC-3/2016
- Programa: Generador de precios de la construcción. CYPE Ingenieros, S.A.
- Fecha: 26/06/2024
- Ámbito geográfico: Ecuador
- Divisa: USD
- Costes indirectos: 3 %
- Gastos generales: 13 %
- Beneficio industrial: 6 %
- IVA: 12 %

## Y Seguridad y salud

### YC Sistemas de protección colectiva

#### YCF Protección perimetral de bordes de losa

**YCF013** m Sistema provisional de protección de borde de losa, clase A, en naves industriales.
Sistema provisional de protección de borde de losa, clase A, que proporciona resistencia sólo para cargas estáticas y para superficies de trabajo con un ángulo de inclinación máximo de 10°, primera puesta, formado por: red de seguridad U A2 M100 Q M, de polipropileno de alta tenacidad, amortizable en 10 puestas y estructura soporte con brazos separados entre sí una distancia máxima de 10 m, amortizables en 15 usos. Incluso cuerda de unión de polipropileno, para unir las redes y cuerda de atado de polipropileno, para atar la cuerda perimetral de las redes a un soporte adecuado.
Criterio de medición de proyecto: Longitud medida según Estudio o Estudio Básico de Seguridad y Salud.
Criterio de medición de obra: Se medirá la longitud realmente montada según especificaciones de Estudio o Estudio Básico de Seguridad y Salud.

| Código | Ud | Descripción | Rendimiento | Precio | Importe |
|---|---|---|---|---|---|
| mt50sph070a | m² | Red de seguridad U A2 M100 Q M, de polipropileno de alta tenacidad. Energía de la red A2 (entre 2,2 y 4,4 kJ). Configuración de la red cuadrada, con cuerda perimetral de polipropileno de 16 mm de diámetro. (material) | 2.2 | 4.54 | 9.988 |
| mt50sph080b | Ud | Brazo inferior, formado por tubo rectangular metálico de 1,5 m de longitud, con dos pletinas soldadas en su extremo para recibir al brazo superior. (material) | 0.009 | 64.7 | 0.582 |
| mt50sph090b | Ud | Brazo superior, formado por tubo rectangular metálico de 2 m de longitud, con una pletina soldada en su extremo para su unión con el brazo inferior. (material) | 0.009 | 73.99 | 0.666 |
| mt50sph100 | Ud | Cajetín metálico con orificios que permiten posicionar el brazo inferior de 0° a 90°, con intervalos de 15°. (material) | 0.009 | 71.79 | 0.646 |
| mt50sph110 | Ud | Soporte para cajetín, con sistema de fijación mediante cintas textiles de poliéster de alta tenacidad. (material) | 0.009 | 87.83 | 0.790 |
| mt50spr180a | m | Cuerda de atado G de polipropileno de alta tenacidad, con tratamiento a los rayos UV, D=12 mm y carga de rotura superior a 20 kN. (material) | 0.22 | 0.44 | 0.097 |
| mt50spr170b | m | Cuerda de unión O de polipropileno de alta tenacidad, con tratamiento a los rayos UV, D=8 mm y carga de rotura superior a 7,5 kN. (material) | 0.11 | 0.26 | 0.029 |
| mo119 | h | Oficial 1ª Seguridad y Salud. (mano de obra) | 0.458 | 10.34 | 4.736 |
| mo120 | h | Peón Seguridad y Salud. (mano de obra) | 0.458 | 6.38 | 2.922 |
| % | % | Herramienta menor | 2 % | 20.456 | 0.409 |
|  |  | Costes directos |  |  | 20.865 |

Residuos:
- colocación: mt50sph070a; factor de residuo 1

## Recursos

**mt50sph070a** m² Red de seguridad U A2 M100 Q M
Datos técnicos: Coste energético 27.456 MJ; Emisión de CO2 0.920 kg; Código LER 17 02 03; Masa del elemento 0.26 kg; Volumen 0.000433 m3
Residuos:
- embalaje: re170203 Plástico. (componente de residuo); rendimiento 0.034 kg; Código LER 17 02 03; Masa del elemento 1 kg; Volumen 0.001667 m3
