# Línea de anclaje horizontal permanente, de cable de acero, sin amortiguador de caídas

- Propiedad del archivo: CYPE Ingenieros S.A.
- Formato: FIEBDC-3/2016
- Programa: Generador de precios de la construcción. CYPE Ingenieros, S.A.
- Fecha: 26/06/2024
- Ámbito geográfico: Ecuador
- Divisa: USD
- Costes indirectos: 3 %
- Gastos generales: 13 %
- Beneficio industrial: 6 %
- IVA: 12 %

## Y Seguridad y salud

### YC Sistemas de protección colectiva

#### YCL Líneas y dispositivos de anclaje

**YCL110** Ud Línea de anclaje horizontal permanente, de cable de acero, sin amortiguador de caídas.
Línea de anclaje horizontal permanente, de cable de acero, sin amortiguador de caídas, de 10 m de longitud, clase C, compuesta por 2 anclajes terminales de aleación de aluminio L-2653 con tratamiento térmico T6, acabado con pintura epoxi-poliéster; 1 anclaje intermedio de aleación de aluminio L-2653 con tratamiento térmico T6, acabado con pintura epoxi-poliéster; cable flexible de acero galvanizado, de 10 mm de diámetro, compuesto por 7 cordones de 19 hilos; tensor de caja abierta, con ojo en un extremo y horquilla en el extremo opuesto; conjunto de un sujetacables y un terminal manual; protector para cabo; placa de señalización y conjunto de dos precintos de seguridad. Incluso fijaciones para la sujeción de los componentes de la línea de anclaje al soporte.
Criterio de medición de proyecto: Número de unidades previstas, según Estudio o Estudio Básico de Seguridad y Salud.
Criterio de medición de obra: Se medirá el número de unidades realmente colocadas según especificaciones de Estudio o Estudio Básico de Seguridad y Salud.

| Código | Ud | Descripción | Rendimiento | Precio | Importe |
|---|---|---|---|---|---|
| mt50spl110 | Ud | Anclaje terminal de aleación de aluminio L-2653 con tratamiento térmico T6, acabado con pintura epoxi-poliéster. (material) | 2 | 17.1 | 34.200 |
| mt50spl105a | Ud | Fijación compuesta por taco químico, arandela y tornillo de acero de 12 mm de diámetro y 80 mm de longitud. (material) | 10 | 6.92 | 69.200 |
| mt50spl120 | Ud | Anclaje intermedio de aleación de aluminio L-2653 con tratamiento térmico T6, acabado con pintura epoxi-poliéster. (material) | 1 | 44.5 | 44.500 |
| mt50spl130 | m | Cable flexible de acero galvanizado, de 10 mm de diámetro, compuesto por 7 cordones de 19 hilos, incluso prensado terminal con casquillo de cobre y guardacable en un extremo. (material) | 10.5 | 3.05 | 32.025 |
| mt50spl040 | Ud | Tensor de caja abierta, con ojo en un extremo y horquilla en el extremo opuesto. (material) | 1 | 115.19 | 115.190 |
| mt50spl050 | Ud | Conjunto de un sujetacables y un terminal manual, de acero inoxidable. (material) | 1 | 43.63 | 43.630 |
| mt50spl080 | Ud | Protector para cabo, de PVC, color amarillo. (material) | 1 | 6.98 | 6.980 |
| mt50spl060 | Ud | Placa de señalización de la línea de anclaje. (material) | 1 | 21.64 | 21.640 |
| mt50spl070 | Ud | Conjunto de dos precintos de seguridad. (material) | 1 | 26.19 | 26.190 |
| mo119 | h | Oficial 1ª Seguridad y Salud. (mano de obra) | 0.789 | 10.34 | 8.158 |
| mo120 | h | Peón Seguridad y Salud. (mano de obra) | 1.184 | 6.38 | 7.554 |
| % | % | Herramienta menor | 2 % | 409.267 | 8.185 |
|  |  | Costes directos |  |  | 417.452 |

Residuos:
- colocación: mt50spl130; factor de residuo 0.0145207

## Recursos

**mt50spl110** Ud Anclaje terminal de aleación de aluminio L-2653 con tratamiento térmico T6, acabado con pintura epoxi-poliéster
Datos técnicos: Coste energético 22.429 MJ; Emisión de CO2 1.709 kg
Residuos:
- embalaje: re150101 Envases de papel y cartón. (componente de residuo); rendimiento 0.072 kg; Código LER 15 01 01; Masa del elemento 1 kg; Volumen 0.001333 m3

**mt50spl120** Ud Anclaje intermedio de aleación de aluminio L-2653 con tratamiento térmico T6, acabado con pintura epoxi-poliéster
Datos técnicos: Coste energético 19.854 MJ; Emisión de CO2 1.520 kg
Residuos:
- embalaje: re150101 Envases de papel y cartón; rendimiento 0.072 kg

**mt50spl130** m Cable flexible de acero galvanizado
Datos técnicos: Coste energético 15.406 MJ; Emisión de CO2 1.627 kg; Código LER 17 04 11; Masa del elemento 0.6123 kg; Volumen 0.000408 m3
Residuos:
- embalaje: re150101 Envases de papel y cartón; rendimiento 0.07 kg

**mt50spl040** Ud Tensor de caja abierta, con ojo en un extremo y horquilla en el extremo opuesto
Datos técnicos: Coste energético 5.740 MJ; Emisión de CO2 0.357 kg
Residuos:
- embalaje: re150101 Envases de papel y cartón; rendimiento 0.072 kg

**mt50spl050** Ud Conjunto de un sujetacables y un terminal manual, de acero inoxidable
Datos técnicos: Coste energético 26.863 MJ; Emisión de CO2 4.908 kg
Residuos:
- embalaje: re150101 Envases de papel y cartón; rendimiento 1.245 kg

**mt50spl060** Ud Placa de señalización de la línea de anclaje
Datos técnicos: Coste energético 56.207 MJ; Emisión de CO2 2.815 kg
Residuos:
- embalaje: re150101 Envases de papel y cartón; rendimiento 0.03 kg
