# Línea de anclaje horizontal temporal, de cinta de poliéster, fijada a soporte metálico

- Propiedad del archivo: CYPE Ingenieros S.A.
- Formato: FIEBDC-3/2016
- Programa: Generador de precios de la construcción. CYPE Ingenieros, S.A.
- Fecha: 26/06/2024
- Ámbito geográfico: Ecuador
- Divisa: USD
- Costes indirectos: 3 %
- Gastos generales: 13 %
- Beneficio industrial: 6 %
- IVA: 12 %

## Y Seguridad y salud

### YC Sistemas de protección colectiva

#### YCL Líneas y dispositivos de anclaje

**YCL152** Ud Línea de anclaje horizontal temporal, de cinta de poliéster, fijada a soporte metálico.
Suministro, colocación y desmontaje de línea de anclaje horizontal temporal, de cinta de poliéster, de 10 m de longitud, para asegurar a un operario, clase C, compuesta por 2 dispositivos de anclaje de acero galvanizado, formado cada uno de ellos por placa de anclaje, dos abarcones cuadrados, arandelas y tuercas de acero, amortizables en 3 usos, para fijación a soporte metálico y 1 cinta de poliéster de 35 mm de anchura y 10 m de longitud, con tensor con mecanismo de bloqueo antirretorno y mosquetón en ambos extremos, amortizable en 3 usos.
Criterio de medición de proyecto: Número de unidades previstas, según Estudio o Estudio Básico de Seguridad y Salud.
Criterio de medición de obra: Se medirá el número de unidades realmente colocadas según especificaciones de Estudio o Estudio Básico de Seguridad y Salud.

| Código | Ud | Descripción | Rendimiento | Precio | Importe |
|---|---|---|---|---|---|
| mt50spd050b | Ud | Dispositivo de anclaje de acero galvanizado, formado por placa de anclaje, dos abarcones cuadrados, arandelas y tuercas de acero, amortizable en 3 usos, para fijación a soporte metálico. (material) | 0.66 | 31.42 | 20.737 |
| mt50spl210b | Ud | Cinta de poliéster de 35 mm de anchura y 10 m de longitud, con tensor con mecanismo de bloqueo antirretorno y mosquetón en ambos extremos, amortizable en 3 usos. (material) | 0.33 | 143.12 | 47.230 |
| mo119 | h | Oficial 1ª Seguridad y Salud. (mano de obra) | 0.074 | 10.34 | 0.765 |
| mo120 | h | Peón Seguridad y Salud. (mano de obra) | 0.111 | 6.38 | 0.708 |
| % | % | Herramienta menor | 2 % | 69.440 | 1.389 |
|  |  | Costes directos |  |  | 70.829 |

Residuos:
- colocación: mt50spd050b; factor de residuo 1

## Recursos

**mt50spd050b** Ud Dispositivo de anclaje de acero galvanizado
Datos técnicos: Coste energético 57.730 MJ; Emisión de CO2 5.888 kg; Código LER 17 04 05; Masa del elemento 2.3 kg; Volumen 0.001095 m3
