# Pasarela peatonal de circulación

- Propiedad del archivo: CYPE Ingenieros S.A.
- Formato: FIEBDC-3/2016
- Programa: Generador de precios de la construcción. CYPE Ingenieros, S.A.
- Fecha: 26/06/2024
- Ámbito geográfico: Ecuador
- Divisa: USD
- Costes indirectos: 3 %
- Gastos generales: 13 %
- Beneficio industrial: 6 %
- IVA: 12 %

## Y Seguridad y salud

### YC Sistemas de protección colectiva

#### YCM Escaleras, marquesinas, pasarelas y plataformas

**YCM050** m Pasarela peatonal de circulación.
Protección de paso peatonal entre dos puntos de la estructura situados al mismo nivel, salvando huecos de 3 m de longitud máxima, mediante pasarela de circulación de madera de pino, de 1,00 m de anchura útil, con plataforma formada por tablones de 20x7,2 cm, cosidos por clavazón, con 400 kg de capacidad de carga, barandillas laterales de 1,00 m de altura formadas por barrederas de tabloncillo de 15x5,2 cm, pasamanos laterales de tabla de 12x2,7 cm, con travesaño lateral de tabloncillo de 15x5,2 cm, todo ello fijado con clavos de acero a montantes de madera de 7x7 cm colocados cada metro a lo largo de los laterales de la plataforma, amortizable en 3 usos, apoyada en la estructura. Incluso anclajes y flejes de acero galvanizado para la fijación de la pasarela a la losa.
Criterio de medición de proyecto: Longitud medida según Estudio o Estudio Básico de Seguridad y Salud.
Criterio de medición de obra: Se medirá la longitud realmente montada según especificaciones de Estudio o Estudio Básico de Seguridad y Salud.

| Código | Ud | Descripción | Rendimiento | Precio | Importe |
|---|---|---|---|---|---|
| mt50spa050m | m³ | Tablón de madera de pino, dimensiones 20x7,2 cm. (material) | 0.024 | 532.33 | 12.776 |
| mt50spa050g | m³ | Tabloncillo de madera de pino, dimensiones 15x5,2 cm. (material) | 0.01 | 514.88 | 5.149 |
| mt50spa050a | m³ | Tabla de madera de pino, dimensiones 12x2,7 cm. (material) | 0.002 | 523.61 | 1.047 |
| mt50spa052a | m | Montante de madera de pino, de 7x7 cm. (material) | 1.333 | 3.15 | 4.199 |
| mt50spa101 | kg | Clavos de acero. (material) | 0.064 | 2.27 | 0.145 |
| mt08eme051b | m | Fleje de acero galvanizado, de fijación. (material) | 0.1 | 0.35 | 0.035 |
| mt26ahi106a | Ud | Anclaje mecánico tipo tornillo de cabeza avellanada con estrella interior de seis puntas para llave Torx, de acero galvanizado, 8x65 15/-/-, de 8 mm de diámetro y 65 mm de longitud, para fijación sobre elementos de hormigón, fisurados o no fisurados. (material) | 0.5 | 2.73 | 1.365 |
| mo119 | h | Oficial 1ª Seguridad y Salud. (mano de obra) | 0.37 | 10.34 | 3.826 |
| mo120 | h | Peón Seguridad y Salud. (mano de obra) | 0.185 | 6.38 | 1.180 |
| % | % | Herramienta menor | 2 % | 29.722 | 0.594 |
|  |  | Costes directos |  |  | 30.316 |

Residuos:
- colocación: mt50spa050m Tablón de madera de pino, dimensiones 20x7,2 cm; factor de residuo 1
- colocación: mt50spa050g Tabloncillo de madera de pino, dimensiones 15x5,2 cm; factor de residuo 1
- colocación: mt50spa050a Tabla de madera de pino, dimensiones 12x2,7 cm; factor de residuo 1
- colocación: mt50spa052a Montante de madera de pino, de 7x7 cm; factor de residuo 1
- colocación: mt50spa101 Clavos de acero; factor de residuo 0.0045
- colocación: mt08eme051b Fleje de acero galvanizado, de fijación; factor de residuo 1
- colocación: mt26ahi106a; factor de residuo 0.0188

## Recursos

**mt50spa050m** m³ Tablón de madera de pino, dimensiones 20x7,2 cm
Datos técnicos: Coste energético 78108.000 MJ; Emisión de CO2 -1069.500 kg; Código LER 17 02 01; Masa del elemento 575 kg; Volumen 0.522727 m3

**mt50spa050g** m³ Tabloncillo de madera de pino, dimensiones 15x5,2 cm
Datos técnicos: Coste energético 78108.000 MJ; Emisión de CO2 -1069.500 kg; Código LER 17 02 01; Masa del elemento 575 kg; Volumen 0.522727 m3

**mt50spa050a** m³ Tabla de madera de pino, dimensiones 12x2,7 cm
Datos técnicos: Coste energético 78108.000 MJ; Emisión de CO2 -1069.500 kg; Código LER 17 02 01; Masa del elemento 575 kg; Volumen 0.522727 m3

**mt50spa052a** m Montante de madera de pino, de 7x7 cm
Datos técnicos: Coste energético 382.729 MJ; Emisión de CO2 -5.241 kg; Código LER 17 02 01; Masa del elemento 2.8175 kg; Volumen 0.002561 m3

**mt50spa101** kg Clavos de acero
Datos técnicos: Coste energético 9.830 MJ; Emisión de CO2 0.510 kg; Código LER 17 04 05; Masa del elemento 1 kg; Volumen 0.000476 m3

**mt08eme051b** m Fleje de acero galvanizado, de fijación
Datos técnicos: Coste energético 3.93e-05 MJ; Emisión de CO2 2.04e-06 kg; Código LER 17 04 05; Masa del elemento 0.000004 kg

**mt26ahi106a** Ud Anclaje mecánico tipo tornillo de cabeza avellanada con estrella interior de seis puntas para llave Torx
Datos técnicos: Coste energético 3.050 MJ; Emisión de CO2 0.184 kg; Código LER 17 04 05; Masa del elemento 0.025 kg; Volumen 0.000012 m3
Residuos:
- embalaje: re170203 Plástico. (componente de residuo); rendimiento 0.025 kg; Código LER 17 02 03; Masa del elemento 1 kg; Volumen 0.001667 m3
