# Mascarilla autofiltrante

- Propiedad del archivo: CYPE Ingenieros S.A.
- Formato: FIEBDC-3/2016
- Programa: Generador de precios de la construcción. CYPE Ingenieros, S.A.
- Fecha: 26/06/2024
- Ámbito geográfico: Ecuador
- Divisa: USD
- Costes indirectos: 3 %
- Gastos generales: 13 %
- Beneficio industrial: 6 %
- IVA: 12 %

## Y Seguridad y salud

### YI Equipos de protección individual

#### YIV Para las vías respiratorias

**YIV020** Ud Mascarilla autofiltrante.
Mascarilla autofiltrante contra partículas, fabricada totalmente de material filtrante, que cubre la nariz, la boca y la barbilla, garantizando un ajuste hermético a la cara del trabajador frente a la atmósfera ambiente, FFP1, con válvula de exhalación, amortizable en 1 uso.
Criterio de medición de proyecto: Número de unidades previstas, según Estudio o Estudio Básico de Seguridad y Salud.
Criterio de medición de obra: Se medirá el número de unidades realmente suministradas según especificaciones de Estudio o Estudio Básico de Seguridad y Salud.

| Código | Ud | Descripción | Rendimiento | Precio | Importe |
|---|---|---|---|---|---|
| mt50epv020aa | Ud | Mascarilla autofiltrante contra partículas, FFP1, con válvula de exhalación, EPI de categoría III, cumpliendo todos los requisitos de seguridad. (material) | 1 | 5.02 | 5.020 |
| % | % | Herramienta menor | 2 % | 5.020 | 0.100 |
|  |  | Costes directos |  |  | 5.120 |
