# Aislamiento acústico a ruido aéreo sobre cielo raso, con paneles de lana mineral

- Propiedad del archivo: CYPE INGENIEROS, S.A.
- Formato: FIEBDC-3/2002
- Ámbito geográfico: Ecuador
- Divisa: USD
- Costes indirectos: 3.00 %
- Gastos generales: 13.00 %
- Beneficio industrial: 6.00 %
- IVA: 12.00 %

## N Aislamientos e impermeabilizaciones

### NB Aislamientos acústicos

#### NBT Cielos rasos

**NBT010** m² Aislamiento acústico a ruido aéreo sobre cielo raso, con paneles de lana mineral.
Aislamiento acústico a ruido aéreo sobre cielo raso, con panel semirrígido de lana mineral, Drywall "ISOVER", de 50 mm de espesor, no revestido, resistencia térmica 1,3 m²K/W, conductividad térmica 0,038 W/(mK).
Criterio de valoración económica: El precio no incluye el cielo raso.
Incluye: Corte y ajuste del aislamiento. Colocación del aislamiento.
Criterio de medición de proyecto: Superficie medida según documentación gráfica de Proyecto.
Criterio de medición de obra: Se medirá la superficie realmente ejecutada según especificaciones de Proyecto.

| Código | Ud | Descripción | Rendimiento | Precio | Importe |
|---|---|---|---|---|---|
| mt16lvi030anhq | m² | Panel semirrígido de lana mineral, Drywall "ISOVER", de 50 mm de espesor, no revestido, resistencia térmica 1,3 m²K/W, conductividad térmica 0,038 W/(mK), Euroclase A1 de reacción al fuego, capacidad de absorción de agua a corto plazo <=1 kg/m² y factor de resistencia a la difusión del vapor de agua 1. (material) | 1.050 | 3.02 | 3.17 |
| mo054 | h | Colocador de aislantes. (mano de obra) | 0.078 | 10.62 | 0.83 |
| mo101 | h | Ayudante colocador de aislantes. (mano de obra) | 0.078 | 6.62 | 0.52 |
| % | % | Herramienta menor | 2 % | 4.52 | 0.09 |
|  |  | Costes directos |  |  | 4.61 |
