# Manguito para ducto flexible

- Propiedad del archivo: CYPE Ingenieros S.A.
- Formato: FIEBDC-3/2016
- Programa: Generador de precios de la construcción. CYPE Ingenieros, S.A.
- Fecha: 25/06/2024
- Ámbito geográfico: Ecuador
- Divisa: USD
- Costes indirectos: 3 %
- Gastos generales: 13 %
- Beneficio industrial: 6 %
- IVA: 12 %

## I Instalaciones

### IC Calefacción, refrigeración, climatización y A.C.S.

#### ICR Sistemas de conducción de aire

**ICR026** Ud Manguito para ducto flexible.
Manguito de lámina galvanizada Manguito Corona "ISOVER", de 152 mm de diámetro, para la fijación de tubo flexible de la gama Flexiver a ductos de climatización de la gama Climaver. Incluso cinta de aluminio y elementos de fijación.
Incluye: Colocación y fijación de las piezas especiales a la red de ductos.
Criterio de medición de proyecto: Número de unidades previstas, según documentación gráfica de Proyecto.
Criterio de medición de obra: Se medirá el número de unidades realmente ejecutadas según especificaciones de Proyecto.

| Código | Ud | Descripción | Rendimiento | Precio | Importe |
|---|---|---|---|---|---|
| mt42coi135j | Ud | Manguito de lámina galvanizada Manguito Corona "ISOVER", de 152 mm de diámetro, para la fijación de tubo flexible de la gama Flexiver a ductos de climatización de la gama Climaver. (material) | 1.05 | 6.69 | 7.025 |
| mt42con020 | m | Cinta autoadhesiva de aluminio, de 50 micras de espesor y 65 mm de anchura, a base de resinas acrílicas, para el sellado y fijación del aislamiento. (material) | 0.525 | 0.27 | 0.142 |
| mt42con135 | Ud | Brida y soporte para fijación de tubos flexibles para conducción de aire en instalaciones de climatización. (material) | 0.7 | 2.11 | 1.477 |
| mo005 | h | Técnico instalador de climatización. (mano de obra) | 0.112 | 10.62 | 1.189 |
| mo104 | h | Ayudante instalador de climatización. (mano de obra) | 0.112 | 6.62 | 0.741 |
| % | % | Herramienta menor | 2 % | 10.574 | 0.211 |
|  |  | Costes directos |  |  | 10.785 |

Residuos:
- colocación: mt42con020; factor de residuo 0.048

## Recursos

**mt42con020** m Cinta autoadhesiva de aluminio
Datos técnicos: Coste energético 3.059 MJ; Emisión de CO2 0.214 kg; Código LER 17 04 02; Masa del elemento 0.023 kg; Volumen 0.000015 m3
Residuos:
- embalaje: re170203 Plástico. (componente de residuo); rendimiento 0.005 kg; Código LER 17 02 03; Masa del elemento 1 kg; Volumen 0.001667 m3
