# Aislamiento térmico bajo losa, con mortero proyectado

- Propiedad del archivo: CYPE Ingenieros S.A.
- Formato: FIEBDC-3/2016
- Programa: Generador de precios de la construcción. CYPE Ingenieros, S.A.
- Fecha: 25/06/2024
- Ámbito geográfico: Ecuador
- Divisa: USD
- Costes indirectos: 3 %
- Gastos generales: 13 %
- Beneficio industrial: 6 %
- IVA: 12 %

## N Aislamientos e impermeabilizaciones

### NA Aislamientos térmicos

#### NAD Losas

**NAD020** m² Aislamiento térmico bajo losa, con mortero proyectado.
Aislamiento térmico bajo losa, con mortero de lana de roca, aislante térmico y acústico Banroc Calefón "ISOVER", aplicado mecánicamente.
Incluye: Protección de los elementos del entorno que puedan verse afectados durante los trabajos de proyección del aislamiento. Aplicación del mortero termoaislante.
Criterio de medición de proyecto: Superficie medida según documentación gráfica de Proyecto.
Criterio de medición de obra: Se medirá la superficie realmente ejecutada según especificaciones de Proyecto.

| Código | Ud | Descripción | Rendimiento | Precio | Importe |
|---|---|---|---|---|---|
| mt16lri025c | kg | Mortero de lana de roca, aislante térmico y acústico Banroc Calefón "ISOVER", compuesto por lana de roca, cemento y aditivos, para aplicar mediante proyección mecánica. (material) | 6.3 | 3.31 | 20.853 |
| mq08mpa030 | h | Equipo y equipo y maquinaria para proyección de productos aislantes. (maquinaria) | 0.238 | 18.56 | 4.417 |
| mo030 | h | Aplicador de productos aislantes. (mano de obra) | 0.123 | 10.34 | 1.272 |
| mo068 | h | Ayudante aplicador de productos aislantes. (mano de obra) | 0.123 | 6.62 | 0.814 |
| % | % | Herramienta menor | 2 % | 27.356 | 0.547 |
|  |  | Costes directos |  |  | 27.903 |

Residuos:
- colocación: mt16lri025c; factor de residuo 0.012

## Recursos

**mt16lri025c** kg Mortero de lana de roca
Datos técnicos: Coste energético 57.790 MJ; Emisión de CO2 1.500 kg; Código LER 17 06 04; Masa del elemento 1 kg; Volumen 0.001667 m3
