# Aislamiento termoacústico de suelos flotantes, con lanas minerales

- Propiedad del archivo: CYPE Ingenieros S.A.
- Formato: FIEBDC-3/2016
- Programa: Generador de precios de la construcción. CYPE Ingenieros, S.A.
- Fecha: 25/06/2024
- Ámbito geográfico: Ecuador
- Divisa: USD
- Costes indirectos: 3 %
- Gastos generales: 13 %
- Beneficio industrial: 6 %
- IVA: 12 %

## N Aislamientos e impermeabilizaciones

### NA Aislamientos térmicos

#### NAL Suelos flotantes

**NAL010** m² Aislamiento termoacústico de suelos flotantes, con lanas minerales.
Aislamiento termoacústico de suelos flotantes, formado por panel rígido de lana de roca, no revestido, Panel Piso, de 20 mm de espesor, resistencia térmica 0,55 m²K/W, conductividad térmica 0,036 W/(mK), cubierto con film de polietileno de 0,2 mm de espesor y desolidarización perimetral realizada con el mismo material aislante. Colocación en obra: a tope, simplemente apoyado, preparado para recibir un contrapiso de mortero u hormigón. Incluso cinta autoadhesiva para sellado de juntas.
Incluye: Limpieza y preparación de la superficie soporte. Replanteo y corte del aislamiento. Colocación del aislamiento. Colocación del film de polietileno. Sellado de juntas del film de polietileno.
Criterio de medición de proyecto: Superficie medida según documentación gráfica de Proyecto.
Criterio de medición de obra: Se medirá la superficie realmente ejecutada según especificaciones de Proyecto.

| Código | Ud | Descripción | Rendimiento | Precio | Importe |
|---|---|---|---|---|---|
| mt16lri015ab | m² | Panel rígido de lana de roca, no revestido, Panel Piso "ISOVER", de 20 mm de espesor, resistencia térmica 0,55 m²K/W, conductividad térmica 0,036 W/(mK), Euroclase A1 de reacción al fuego. (material) | 1.1 | 9.92 | 10.912 |
| mt16png010d | m² | Film de polietileno de 0,2 mm de espesor y 184 g/m² de masa superficial. (material) | 1.1 | 0.58 | 0.638 |
| mt16aaa030 | m | Cinta autoadhesiva para sellado de juntas. (material) | 0.25 | 0.42 | 0.105 |
| mo054 | h | Colocador de aislantes. (mano de obra) | 0.098 | 10.62 | 1.041 |
| mo101 | h | Ayudante colocador de aislantes. (mano de obra) | 0.098 | 6.62 | 0.649 |
| % | % | Herramienta menor | 2 % | 13.345 | 0.267 |
|  |  | Costes directos |  |  | 13.612 |

Residuos:
- colocación: mt16lri015ab; factor de residuo 0.048
- colocación: mt16png010d Film de polietileno de 0,2 mm de espesor y 184 g/m² de masa superficial; factor de residuo 0.06
- colocación: mt16aaa030 Cinta autoadhesiva para sellado de juntas; factor de residuo 0.07

## Recursos

**mt16lri015ab** m² Panel rígido de lana de roca
Datos técnicos: Coste energético 48.557 MJ; Emisión de CO2 1.315 kg; Código LER 17 06 04; Masa del elemento 0.8 kg; Volumen 0.001333 m3
Residuos:
- embalaje: re170203 Plástico. (componente de residuo); rendimiento 0.024 kg; Código LER 17 02 03; Masa del elemento 1 kg; Volumen 0.001667 m3

**mt16png010d** m² Film de polietileno de 0,2 mm de espesor y 184 g/m² de masa superficial
Datos técnicos: Coste energético 27.540 MJ; Emisión de CO2 1.010 kg; Código LER 17 06 04; Masa del elemento 0.184 kg; Volumen 0.000307 m3
Residuos:
- embalaje: re170203 Plástico; rendimiento 0.024 kg

**mt16aaa030** m Cinta autoadhesiva para sellado de juntas
Datos técnicos: Coste energético 0.339 MJ; Emisión de CO2 0.017 kg; Código LER 17 06 04; Masa del elemento 0.0025 kg; Volumen 0.000004 m3
Residuos:
- embalaje: re170203 Plástico; rendimiento 0.001 kg
