# Losa de escalera

- Propiedad del archivo: CYPE INGENIEROS, S.A.
- Formato: FIEBDC-3/2002
- Ámbito geográfico: Ecuador
- Divisa: USD
- Costes indirectos: 3.00 %
- Gastos generales: 13.00 %
- Beneficio industrial: 6.00 %
- IVA: 12.00 %

## E Estructuras

### EH Hormigón armado

#### EHE Escaleras

**EHE010** m² Losa de escalera.
Losa de escalera de hormigón armado de 15 cm de espesor, con peldañeado de hormigón, realizada con hormigón f'c=210 kg/cm² (21 MPa), clase de exposición F0 S0 P0 C0, tamaño máximo del agregado 12,5 mm, consistencia blanda, preparado en obra, y vaciado con medios manuales, y acero Grado 60 (fy=4200 kg/cm²), con una cuantía aproximada de 18 kg/m²; montaje y desmontaje de sistema de encofrado, con acabado para revestir en su cara inferior y laterales, en planta de hasta 3 m de altura libre, formado por: superficie encofrante de tablones de madera de pino, amortizables en 10 usos, estructura soporte horizontal de tablones de madera de pino, amortizables en 10 usos y estructura soporte vertical de puntales metálicos, amortizables en 150 usos. Incluso alambre de atar, separadores y líquido desencofrante MasterFinish RL 294 "MBCC de Sika", para evitar la adherencia del hormigón al encofrado.
Criterio de valoración económica: El precio incluye el figurado del acero (corte y doblado) en el taller de fabricación, en obra y el armado en el lugar definitivo de su colocación en obra.
Incluye: Replanteo y marcado de niveles de plantas y rellanos. Montaje del sistema de encofrado. Colocación de las armaduras con separadores homologados. Preparación del hormigón. Vaciado y compactación del hormigón. Curado del hormigón. Desmontaje del sistema de encofrado.
Criterio de medición de proyecto: Superficie medida por su intradós en verdadera magnitud, según documentación gráfica de Proyecto.
Criterio de medición de obra: Se medirá, por el intradós, la superficie realmente ejecutada según especificaciones de Proyecto.

| Código | Ud | Descripción | Rendimiento | Precio | Importe |
|---|---|---|---|---|---|
| mt50spa052b | m | Tablón de madera de pino, de 20x7,2 cm. (material) | 0.750 | 7.70 | 5.78 |
| mt08eve020 | m² | Sistema de encofrado para formación de peldañeado en losas inclinadas de escalera de hormigón armado, con puntales y tableros de madera. (material) | 0.200 | 21.20 | 4.24 |
| mt50spa081a | Ud | Puntal metálico telescópico, de hasta 3 m de altura. (material) | 0.016 | 23.46 | 0.38 |
| mt08cim030b | m³ | Madera de pino. (material) | 0.003 | 433.25 | 1.30 |
| mt08var060 | kg | Puntas de acero de 20x100 mm. (material) | 0.040 | 10.66 | 0.43 |
| mt08dba010g | l | Agente desmoldeante, a base de aceites especiales, emulsionable en agua MasterFinish RL 294 "MBCC de Sika", para encofrados metálicos, fenólicos o de madera. (material) | 0.030 | 2.27 | 0.07 |
| mt07aco020e | Ud | Separador homologado para losas de escalera. (material) | 3.000 | 0.11 | 0.33 |
| mt07aco060d | kg | Acero en barras corrugadas, Grado 60 (fy=4200 kg/cm²), de varios diámetros, según NTE-INEN-2167 y ASTM A 706. (material) | 18.900 | 1.45 | 27.41 |
| mt08var050 | kg | Alambre galvanizado para atar, de 1,30 mm de diámetro. (material) | 0.306 | 1.83 | 0.56 |
| mt08aaa010a | m³ | Agua. (material) | 0.058 | 1.83 | 0.11 |
| mt01arg000c | m³ | Arena cribada. (material) | 0.132 | 8.12 | 1.07 |
| mt01arg001ce | m³ | Agregado grueso homogeneizado, de tamaño máximo 12,5 mm. (material) | 0.132 | 13.52 | 1.78 |
| mt08cem000c | kg | Cemento gris en sacos. (material) | 103.370 | 0.17 | 17.57 |
| mt08adt030 | l | Aditivo plastificante para la reducción del agua de amasado del hormigón. (material) | 0.517 | 2.73 | 1.41 |
| mq06hor010 | h | Concretera eléctrica con una capacidad de amasado de 160 l. (maquinaria) | 0.145 | 3.75 | 0.54 |
| op00ciz020 |  | Cizalla para acero en barras corrugadas. | 1.000 | 0.00 | 0.00 |
| op00ata010 |  | Atadora de armadura. | 1.000 | 0.00 | 0.00 |
| op00sie020 |  | Sierra de disco fijo, para mesa de trabajo. | 1.000 | 0.00 | 0.00 |
| au00auh040 |  | Vibrador de hormigón, eléctrico. | 1.000 | 0.00 | 0.00 |
| mo044 | h | Encofrador. (mano de obra) | 0.953 | 10.75 | 10.24 |
| mo091 | h | Ayudante encofrador. (mano de obra) | 0.953 | 6.89 | 6.57 |
| mo043 | h | Fierrero. (mano de obra) | 0.343 | 10.75 | 3.69 |
| mo090 | h | Ayudante fierrero. (mano de obra) | 0.363 | 6.89 | 2.50 |
| mo113 | h | Peón de albañil. (mano de obra) | 0.271 | 6.38 | 1.73 |
| mo112 | h | Peón especializado. (mano de obra) | 0.284 | 6.48 | 1.84 |
| mo045 | h | Maestro de estructura mayor, en el proceso de vaciado. (mano de obra) | 0.063 | 10.75 | 0.68 |
| mo092 | h | Ayudante estructurista, en el proceso de vaciado. (mano de obra) | 0.254 | 6.89 | 1.75 |
| % | % | Herramienta menor | 2 % | 91.98 | 1.84 |
|  |  | Costes directos |  |  | 93.82 |
