# Losa en una dirección con vigas banda, nervios en sitio y columnas

- Propiedad del archivo: CYPE INGENIEROS, S.A.
- Formato: FIEBDC-3/2002
- Ámbito geográfico: Ecuador
- Divisa: USD
- Costes indirectos: 3.00 %
- Gastos generales: 13.00 %
- Beneficio industrial: 6.00 %
- IVA: 12.00 %

## E Estructuras

### EH Hormigón armado

#### EHU Losas en una dirección

**EHU021** m² Losa en una dirección con vigas banda, nervios en sitio y columnas.
Estructura de hormigón armado, realizada con hormigón f'c=210 kg/cm² (21 MPa), clase de exposición F0 S0 P0 C0, tamaño máximo del agregado 12,5 mm, consistencia blanda, preparado en obra, y vaciado con medios manuales, con un volumen total de hormigón en losa, vigas y columnas de 0,186 m³/m², y acero Grado 60 (fy=4200 kg/cm²) en zona de nervios y vigas de borde, vigas y columnas con una cuantía total de 20 kg/m², compuesta de los siguientes elementos: LOSA EN UNA DIRECCIÓN: horizontal, de canto 30 = 25+5 cm; nervio en sitio de 12 cm de ancho; bovedilla de hormigón para nervios en sitio, 60x20x25 cm; capa de compresión de 5 cm de espesor, con armadura de reparto formada por malla electrosoldada 15x15 cm y Ø 3,5-3,5 mm; vigas banda, vigas de borde de planta, encofrado para vigas, montaje y desmontaje de sistema de encofrado continuo, con acabado para revestir, formado por: superficie encofrante de tableros de madera tratada, reforzados con varillas y perfiles, amortizables en 25 usos, estructura soporte horizontal de sopandas metálicas y accesorios de montaje, amortizables en 150 usos y estructura soporte vertical de puntales metálicos, amortizables en 150 usos; COLUMNAS: con altura libre de hasta 3 m, con montaje y desmontaje de sistema de encofrado de láminas metálicas reutilizables. Incluso agente filmógeno MasterKure 215 WB "MBCC de Sika", para el curado de hormigones y morteros.
Criterio de valoración económica: El precio incluye el figurado del acero (corte y doblado) en el taller de fabricación, en obra y el armado en el lugar definitivo de su colocación en obra.
Incluye: COLUMNAS: Replanteo. Colocación de las armaduras con separadores homologados. Montaje del sistema de encofrado. Preparación del hormigón. Vaciado y compactación del hormigón. Desmontaje del sistema de encofrado. Curado del hormigón. LOSA Y VIGAS: Replanteo del sistema de encofrado. Montaje del sistema de encofrado. Replanteo de la geometría de la planta sobre el encofrado. Colocación de bovedillas. Colocación de las armaduras con separadores homologados. Preparación del hormigón. Vaciado y compactación del hormigón. Regleado y nivelación de la capa de compresión. Curado del hormigón. Desmontaje del sistema de encofrado.
Criterio de medición de proyecto: Superficie medida en verdadera magnitud desde las caras exteriores de las vigas de borde del perímetro, según documentación gráfica de Proyecto, deduciendo los huecos de superficie mayor de 6 m².
Criterio de medición de obra: Se medirá, en verdadera magnitud, desde las caras exteriores de las vigas de borde del perímetro, la superficie realmente ejecutada según especificaciones de Proyecto, deduciendo los huecos de superficie mayor de 6 m². Se consideran incluidos todos los elementos integrantes de la estructura señalados en los planos y detalles del Proyecto.

| Código | Ud | Descripción | Rendimiento | Precio | Importe |
|---|---|---|---|---|---|
| mt07aco020b | Ud | Separador homologado para columnas. (material) | 0.500 | 0.08 | 0.04 |
| mt08eup010b | m² | Lámina metálica de 50x50 cm, para encofrado de columnas de hormigón armado de sección rectangular o cuadrada, de hasta 3 m de altura, incluso accesorios de montaje. (material) | 0.007 | 58.50 | 0.41 |
| mt08eft030a | m² | Tablero de madera tratada, de 22 mm de espesor, reforzado con varillas y perfiles. (material) | 0.044 | 55.45 | 2.44 |
| mt08eva030 | m² | Estructura soporte para encofrado recuperable, compuesta de: sopandas metálicas y accesorios de montaje. (material) | 0.007 | 124.31 | 0.87 |
| mt50spa081a | Ud | Puntal metálico telescópico, de hasta 3 m de altura. (material) | 0.027 | 23.46 | 0.63 |
| mt08cim030b | m³ | Madera de pino. (material) | 0.003 | 433.25 | 1.30 |
| mt08var060 | kg | Puntas de acero de 20x100 mm. (material) | 0.040 | 10.66 | 0.43 |
| mt08dba010g | l | Agente desmoldeante, a base de aceites especiales, emulsionable en agua MasterFinish RL 294 "MBCC de Sika", para encofrados metálicos, fenólicos o de madera. (material) | 0.030 | 2.27 | 0.07 |
| mt07bho020b | Ud | Bovedilla de hormigón para nervios en sitio, 60x20x25 cm. Incluso piezas especiales. (material) | 5.104 | 1.29 | 6.58 |
| mt07aco020c | Ud | Separador homologado para vigas. (material) | 0.800 | 0.11 | 0.09 |
| mt07aco020f | Ud | Separador homologado para nervios en sitio en losas en una dirección. (material) | 1.000 | 0.08 | 0.08 |
| mt07aco060d | kg | Acero en barras corrugadas, Grado 60 (fy=4200 kg/cm²), de varios diámetros, según NTE-INEN-2167 y ASTM A 706. (material) | 21.000 | 1.45 | 30.45 |
| mt08var050 | kg | Alambre galvanizado para atar, de 1,30 mm de diámetro. (material) | 0.290 | 1.83 | 0.53 |
| mt07ame040b | m² | Malla electrosoldada con alambres longitudinales y transversales de 3,5 mm de diámetro espaciados 15x15 cm, según NTE-INEN-2209 y ASTM A 497. (material) | 1.100 | 1.42 | 1.56 |
| mt08aaa010a | m³ | Agua. (material) | 0.047 | 1.83 | 0.09 |
| mt01arg000c | m³ | Arena cribada. (material) | 0.107 | 8.12 | 0.87 |
| mt01arg001ce | m³ | Agregado grueso homogeneizado, de tamaño máximo 12,5 mm. (material) | 0.107 | 13.52 | 1.45 |
| mt08cem000c | kg | Cemento gris en sacos. (material) | 83.595 | 0.17 | 14.21 |
| mt08adt030 | l | Aditivo plastificante para la reducción del agua de amasado del hormigón. (material) | 0.418 | 2.73 | 1.14 |
| mt08cur020d | l | Agente filmógeno MasterKure 215 WB "MBCC de Sika", para el curado de hormigones y morteros. (material) | 0.150 | 1.96 | 0.29 |
| mq06hor010 | h | Concretera eléctrica con una capacidad de amasado de 160 l. (maquinaria) | 0.117 | 3.75 | 0.44 |
| op00ciz020 |  | Cizalla para acero en barras corrugadas. | 1.000 | 0.00 | 0.00 |
| op00ata010 |  | Atadora de armadura. | 1.000 | 0.00 | 0.00 |
| op00sie020 |  | Sierra de disco fijo, para mesa de trabajo. | 1.000 | 0.00 | 0.00 |
| au00auh040 |  | Vibrador de hormigón, eléctrico. | 1.000 | 0.00 | 0.00 |
| au00auh030 |  | Castillete de vaciado. | 1.000 | 0.00 | 0.00 |
| mo044 | h | Encofrador. (mano de obra) | 0.769 | 10.75 | 8.27 |
| mo091 | h | Ayudante encofrador. (mano de obra) | 0.778 | 6.89 | 5.36 |
| mo043 | h | Fierrero. (mano de obra) | 0.269 | 10.75 | 2.89 |
| mo090 | h | Ayudante fierrero. (mano de obra) | 0.275 | 6.89 | 1.89 |
| mo113 | h | Peón de albañil. (mano de obra) | 0.219 | 6.38 | 1.40 |
| mo112 | h | Peón especializado. (mano de obra) | 0.229 | 6.48 | 1.48 |
| mo045 | h | Maestro de estructura mayor, en el proceso de vaciado. (mano de obra) | 0.064 | 10.75 | 0.69 |
| mo092 | h | Ayudante estructurista, en el proceso de vaciado. (mano de obra) | 0.253 | 6.89 | 1.74 |
| % | % | Herramienta menor | 2 % | 87.69 | 1.75 |
|  |  | Costes directos |  |  | 89.44 |
