# Impermeabilización de depósito de agua con revestimiento sintético

- Propiedad del archivo: CYPE INGENIEROS, S.A.
- Formato: FIEBDC-3/2002
- Ámbito geográfico: Ecuador
- Divisa: USD
- Costes indirectos: 3.00 %
- Gastos generales: 13.00 %
- Beneficio industrial: 6.00 %
- IVA: 12.00 %

## N Aislamientos e impermeabilizaciones

### NI Impermeabilizaciones

#### NIA Fosos de ascensor, cisternas y piscinas

**NIA200** m² Impermeabilización de depósito de agua con revestimiento sintético.
Impermeabilización de depósito de agua constituido por muro de superficie lisa de hormigón, elementos prefabricados de hormigón o revoques de mortero rico en cemento, con dos manos de revestimiento sintético impermeabilizante a base de resinas epoxi en dispersión acuosa con endurecedor amínico, MasterSeal M 338 "MBCC de Sika", con certificado de potabilidad, con un rendimiento de 0,5 kg/m².
Incluye: Limpieza y preparación de la superficie. Aplicación del impermeabilizante.
Criterio de medición de proyecto: Superficie medida según documentación gráfica de Proyecto.
Criterio de medición de obra: Se medirá la superficie realmente ejecutada según especificaciones de Proyecto.

| Código | Ud | Descripción | Rendimiento | Precio | Importe |
|---|---|---|---|---|---|
| mt15bas260a | kg | Revestimiento sintético impermeabilizante a base de resinas epoxi en dispersión acuosa con endurecedor amínico, MasterSeal M 338 "MBCC de Sika", con certificado de potabilidad, color gris, permeable al vapor de agua, impermeable al agua y al dióxido de carbono, con resistencia a las heladas y a la intemperie, con alta resistencia a los agentes químicos. (material) | 0.500 | 15.27 | 7.64 |
| mo032 | h | Aplicador de productos impermeabilizantes. (mano de obra) | 0.269 | 10.34 | 2.78 |
| mo070 | h | Ayudante aplicador de productos impermeabilizantes. (mano de obra) | 0.269 | 6.62 | 1.78 |
| % | % | Herramienta menor | 2 % | 12.20 | 0.24 |
|  |  | Costes directos |  |  | 12.44 |
