# Impermeabilización líquida de cubiertas arquitectónicas, aplicación mecánica en caliente. Sistema MasterSeal Roof "MBCC de Sika"

- Propiedad del archivo: CYPE INGENIEROS, S.A.
- Formato: FIEBDC-3/2002
- Ámbito geográfico: Ecuador
- Divisa: USD
- Costes indirectos: 3.00 %
- Gastos generales: 13.00 %
- Beneficio industrial: 6.00 %
- IVA: 12.00 %

## N Aislamientos e impermeabilizaciones

### NL Impermeabilizaciones líquidas

#### NLG Cubiertas, galerías y balcones

**NLG300** m² Impermeabilización líquida de cubiertas arquitectónicas, aplicación mecánica en caliente. Sistema MasterSeal Roof "MBCC de Sika".
Impermeabilización líquida de cubiertas arquitectónicas, para revestir, de 2 a 2,5 mm de espesor total, sobre superficie soporte de hormigón o mortero. Sistema MasterSeal Roof 2103 "MBCC de Sika" formado por impermeabilizante líquido, MasterSeal M 803 "MBCC de Sika", de color gris, aplicado mediante sistema de proyección mecánica en caliente, previa imprimación con MasterSeal P 770 "MBCC de Sika", endurecida superficialmente mediante espolvoreo con agregado de cuarzo natural, MasterTop F5 "MBCC de Sika", y aplicación de MasterSeal P 691 "MBCC de Sika" como puente de unión.
Incluye: Limpieza de la superficie soporte. Aplicación de la imprimación. Espolvoreo con agregado de sílice. Aplicación de la imprimación que actúa como puente de unión. Resolución de los puntos singulares. Aplicación mecánica en caliente del impermeabilizante.
Criterio de medición de proyecto: Superficie medida en proyección horizontal, según documentación gráfica de Proyecto, desde las caras interiores de los antepechos o petos perimetrales que la limitan.
Criterio de medición de obra: Se medirá, en proyección horizontal, la superficie realmente ejecutada según especificaciones de Proyecto, desde las caras interiores de los antepechos o petos perimetrales que la limitan.

| Código | Ud | Descripción | Rendimiento | Precio | Importe |
|---|---|---|---|---|---|
| mt15bas120i | kg | Imprimación de color marfil, MasterSeal P 770 "MBCC de Sika", de dos componentes, con tecnología Xolutec, para aplicar sobre superficie soporte de hormigón, de mortero o metálica con brocha o rodillo. (material) | 0.300 | 16.36 | 4.91 |
| mt15bas130c | kg | Agregado de cuarzo natural, MasterTop F5 "MBCC de Sika", de granulometría comprendida entre 0,4 y 1,0 mm, para utilizar como carga mineral en combinación con resinas epoxi o poliuretano. (material) | 1.000 | 1.04 | 1.04 |
| mt15bas120m | kg | Imprimación incolora, MasterSeal P 691 "MBCC de Sika", a base de resina de poliuretano monocomponente y disolventes, para aplicar sobre PVC, EPDM, madera, poliéster o fibrocemento, sobre membranas proyectadas tipo MasterSeal o como puente de unión con rastrillo de goma y rodillo de pelo corto. (material) | 0.100 | 22.77 | 2.28 |
| mt15bas160a | kg | Impermeabilizante líquido, MasterSeal M 803 "MBCC de Sika", de color gris, de dos componentes a base de resina de poliuretano, para aplicar mediante sistema de proyección mecánica en caliente, para conformar una membrana impermeable en cubiertas planas o inclinadas. (material) | 2.200 | 15.14 | 33.31 |
| mq06pyp010 | h | Equipo completo para proyección de productos impermeabilizantes líquidos en caliente. (maquinaria) | 0.200 | 2.91 | 0.58 |
| op00tal020 |  | Taladro con batidora. | 1.000 | 0.00 | 0.00 |
| mo032 | h | Aplicador de productos impermeabilizantes. (mano de obra) | 0.303 | 10.34 | 3.13 |
| mo070 | h | Ayudante aplicador de productos impermeabilizantes. (mano de obra) | 0.303 | 6.62 | 2.01 |
| % | % | Herramienta menor | 2 % | 47.26 | 0.95 |
|  |  | Costes directos |  |  | 48.21 |
