# Cubierta plana no transitable, no ventilada, ajardinada intensiva, tipo invertida. Impermeabilización con láminas asfálticas, tipo monocapa mejorada

- Propiedad del archivo: CYPE INGENIEROS, S.A.
- Formato: FIEBDC-3/2002
- Ámbito geográfico: Ecuador
- Divisa: USD
- Costes indirectos: 3.00 %
- Gastos generales: 13.00 %
- Beneficio industrial: 6.00 %
- IVA: 12.00 %

## Q Cubiertas

### QD Planas no transitables, no ventiladas

#### QDC Ajardinadas intensivas

**QDC021** m² Cubierta plana no transitable, no ventilada, ajardinada intensiva, tipo invertida. Impermeabilización con láminas asfálticas, tipo monocapa mejorada.
Cubierta plana no transitable, no ventilada, ajardinada intensiva, tipo invertida, pendiente del 1% al 5%. FORMACIÓN DE PENDIENTES: mediante encintado de limatesas, limahoyas y juntas con maestras de ladrillo cerámico hueco doble y capa de arcilla expandida, vertida en seco y consolidada en su superficie con lechada de cemento, proporcionando una resistencia a compresión de 1 MPa y con una conductividad térmica de 0,087 W/(mK), con espesor medio de 10 cm; con capa de regularización de mortero de cemento, confeccionado en obra, dosificación 1:6 de 4 cm de espesor, acabado fratasado; IMPERMEABILIZACIÓN: tipo monocapa, adherida, formada por lámina de betún modificado con elastómero SBS, LBM(SBS)-50/G-FP, mejorada con lámina de betún aditivado con plastómero APP, LA-30-FV, previa imprimación con emulsión asfáltica aniónica con cargas; CAPA SEPARADORA BAJO AISLAMIENTO: geotextil no tejido compuesto por fibras de poliéster unidas por agujeteado, (150 g/m²); AISLAMIENTO TÉRMICO: panel rígido de poliestireno extruido, de superficie lisa y mecanizado lateral a media madera, de 40 mm de espesor, resistencia a compresión >= 300 kPa; CAPA SEPARADORA BAJO PROTECCIÓN: geotextil no tejido compuesto por fibras de poliéster unidas por agujeteado, (150 g/m²); CAPA DRENANTE Y FILTRANTE: lámina drenante y filtrante de estructura nodular de polietileno de alta densidad (PEAD/HDPE), con nódulos de 8 mm de altura, con geotextil de polipropileno incorporado; CAPA DE PROTECCIÓN: capa de tierra vegetal para sembrado de 25 cm de espesor.
Criterio de valoración económica: El precio no incluye la ejecución y el sellado de las juntas ni la ejecución de remates en los encuentros con paramentos y desagües.
Incluye: Replanteo de los puntos singulares. Replanteo de las pendientes y trazado de limatesas, limahoyas y juntas. Formación de pendientes mediante encintado de limatesas, limahoyas y juntas con maestras de ladrillo. Relleno de juntas con poliestireno expandido. Vaciado en seco de la arcilla expandida hasta alcanzar el nivel de coronación de las maestras, y consolidación con lechada de cemento. Vaciado, extendido y regleado de la capa de mortero de regularización. Limpieza y preparación de la superficie. Aplicación de la emulsión asfáltica. Colocación de la impermeabilización. Colocación de la capa separadora bajo aislamiento. Revisión de la superficie base en la que se realiza la fijación del aislamiento de acuerdo con las exigencias de la técnica a emplear. Corte, ajuste y colocación del aislamiento. Colocación de la capa separadora bajo protección. Colocación de la capa drenante y filtrante. Extendido de la tierra vegetal.
Criterio de medición de proyecto: Superficie medida en proyección horizontal, según documentación gráfica de Proyecto, desde las caras interiores de los antepechos o petos perimetrales que la limitan.
Criterio de medición de obra: Se medirá, en proyección horizontal, la superficie realmente ejecutada según especificaciones de Proyecto, desde las caras interiores de los antepechos o petos perimetrales que la limitan.

| Código | Ud | Descripción | Rendimiento | Precio | Importe |
|---|---|---|---|---|---|
| mt04lvc010c | Ud | Ladrillo cerámico hueco doble, para revestir, 24x11,5x9 cm, densidad 780 kg/m³. (material) | 3.000 | 0.38 | 1.14 |
| mt01arl030a | m³ | Arcilla expandida, suministrada en sacos. (material) | 0.100 | 195.92 | 19.59 |
| mt09lec020b | m³ | Lechada de cemento CEM II/B-P 32,5 N 1/3. (material) | 0.010 | 133.39 | 1.33 |
| mt16pea020b | m² | Panel rígido de poliestireno expandido, mecanizado lateral recto, de 20 mm de espesor, resistencia térmica 0,55 m²K/W, conductividad térmica 0,036 W/(mK), para junta de dilatación. (material) | 0.010 | 1.89 | 0.02 |
| mt08aaa010a | m³ | Agua. (material) | 0.008 | 1.83 | 0.01 |
| mt01arg005a | t | Arena de cantera, para mortero preparado en obra. (material) | 0.065 | 24.41 | 1.59 |
| mt08cem000c | kg | Cemento gris en sacos. (material) | 10.000 | 0.17 | 1.70 |
| mt14lga010oc | m² | Lámina de betún modificado con elastómero SBS, LBM(SBS)-50/G-FP, de 3,5 mm de espesor, masa nominal 5 kg/m², con armadura de fieltro de poliéster reforzado y estabilizado de 150 g/m², con autoprotección mineral de color verde, con resistencia a la penetración de raíces. Según NTE INEN-UNE-EN 13707. (material) | 1.100 | 14.58 | 16.04 |
| mt14lad010a | m² | Lámina de betún aditivado con plastómero APP, LA-30-FV, de 2,5 mm de espesor, masa nominal 3 kg/m², con armadura de fieltro de fibra de vidrio de 60 g/m², de superficie no protegida. Según NTE INEN-UNE-EN 13707. (material) | 1.100 | 4.81 | 5.29 |
| mt14iea020c | kg | Emulsión asfáltica aniónica con cargas. (material) | 0.300 | 4.64 | 1.39 |
| mt14gsa020bc | m² | Geotextil no tejido compuesto por fibras de poliéster unidas por agujeteado, con una resistencia a la tracción longitudinal de 1,88 kN/m, una resistencia a la tracción transversal de 1,49 kN/m, una apertura de cono a la prueba de perforación dinámica según ISO 13433 inferior a 40 mm, resistencia CBR a punzonamiento 0,3 kN y una masa superficial de 150 g/m². (material) | 2.100 | 0.96 | 2.02 |
| mt16pxa010aaq | m² | Panel rígido de poliestireno extruido, de superficie lisa y mecanizado lateral a media madera, de 40 mm de espesor, resistencia a compresión >= 300 kPa, resistencia térmica 1,2 m²K/W, conductividad térmica 0,033 W/(mK), Euroclase E de reacción al fuego, con código de designación XPS-EN 13164-T1-CS(10/Y)300-DS(70,90)-DLT(2)5-CC(2/1,5/50)125-WL(T)0,7-WD(V)3-FTCD1. (material) | 1.050 | 11.05 | 11.60 |
| mt14gdc010q | m² | Lámina drenante y filtrante de estructura nodular de polietileno de alta densidad (PEAD/HDPE), con nódulos de 8 mm de altura, con geotextil de polipropileno incorporado, resistencia a la compresión 150 kN/m² según ISO 604 y capacidad de drenaje 4,6 l/(s·m). (material) | 1.050 | 6.48 | 6.80 |
| mt01arj020 | m³ | Tierra vegetal para sembrado, suministrada a granel. (material) | 0.250 | 26.44 | 6.61 |
| mq06hor010 | h | Concretera eléctrica con una capacidad de amasado de 160 l. (maquinaria) | 0.028 | 3.75 | 0.11 |
| op00sop010 |  | Soplete para soldadura de láminas asfálticas. | 1.000 | 0.00 | 0.00 |
| mo020 | h | Albañil. (mano de obra) | 0.101 | 10.34 | 1.04 |
| mo113 | h | Peón de albañil. (mano de obra) | 0.460 | 6.38 | 2.93 |
| mo029 | h | Aplicador de láminas impermeabilizantes. (mano de obra) | 0.179 | 10.34 | 1.85 |
| mo067 | h | Ayudante aplicador de láminas impermeabilizantes. (mano de obra) | 0.179 | 6.62 | 1.18 |
| mo054 | h | Colocador de aislantes. (mano de obra) | 0.056 | 10.62 | 0.59 |
| mo101 | h | Ayudante colocador de aislantes. (mano de obra) | 0.056 | 6.62 | 0.37 |
| mo040 | h | Jardinero. (mano de obra) | 0.135 | 10.34 | 1.40 |
| mo115 | h | Peón jardinero. (mano de obra) | 0.135 | 6.38 | 0.86 |
| % | % | Herramienta menor | 2 % | 85.46 | 1.71 |
|  |  | Costes directos |  |  | 87.17 |
