# Impregnación para la protección de elementos de hormigón armado y pretensado frente a la corrosión

- Propiedad del archivo: CYPE INGENIEROS, S.A.
- Formato: FIEBDC-3/2002
- Ámbito geográfico: Ecuador
- Divisa: USD
- Costes indirectos: 3.00 %
- Gastos generales: 13.00 %
- Beneficio industrial: 6.00 %
- IVA: 12.00 %

## R Revestimientos

### RL Tratamientos superficiales de protección

#### RLC Anticorrosión

**RLC020** m² Impregnación para la protección de elementos de hormigón armado y pretensado frente a la corrosión.
Aplicación manual de dos manos de impregnación incolora inhibidora de la corrosión por migración, (rendimiento: 0,5 kg/m²), para la protección de elementos de hormigón armado y pretensado frente a la corrosión.
Incluye: Limpieza de la superficie soporte. Aplicación del producto.
Criterio de medición de proyecto: Superficie medida según documentación gráfica de Proyecto, con el mismo criterio que el soporte base.
Criterio de medición de obra: Se medirá la superficie realmente ejecutada según especificaciones de Proyecto, con el mismo criterio que el soporte base.

| Código | Ud | Descripción | Rendimiento | Precio | Importe |
|---|---|---|---|---|---|
| mt27tsd040b | kg | Impregnación incolora inhibidora de la corrosión por migración, para la protección frente a la corrosión de elementos de hormigón armado y pretensado. (material) | 0.500 | 13.46 | 6.73 |
| mo020 | h | Albañil. (mano de obra) | 0.168 | 10.34 | 1.74 |
| mo113 | h | Peón de albañil. (mano de obra) | 0.168 | 6.38 | 1.07 |
| % | % | Herramienta menor | 2 % | 9.54 | 0.19 |
|  |  | Costes directos |  |  | 9.73 |
