# Pintura para uso alimentario

- Propiedad del archivo: CYPE INGENIEROS, S.A.
- Formato: FIEBDC-3/2002
- Ámbito geográfico: Ecuador
- Divisa: USD
- Costes indirectos: 3.00 %
- Gastos generales: 13.00 %
- Beneficio industrial: 6.00 %
- IVA: 12.00 %

## R Revestimientos

### RO Pinturas para uso específico

#### ROA Uso alimentario

**ROA010** m² Pintura para uso alimentario.
Aplicación manual de dos manos de revestimiento impermeabilizante bicomponente, MasterSeal M 391 Red "MBCC de Sika", color rojo, a base de resinas epoxi y poliamida, sin aminas aromáticas, (rendimiento: 0,3 kg/m² cada mano), limpieza y preparación de la superficie a pintar, mediante proyección en seco de chorro de partículas de material abrasivo, hasta alcanzar un grado de preparación Sa2 según ISO 8501-1, obteniendo una rugosidad mínima de 50 micras, sobre superficies interiores de tanques o silos de acero para uso alimentario.
Incluye: Limpieza y preparación de la superficie soporte. Preparación de la mezcla. Aplicación de dos manos de acabado. Retirada y acopio del material proyectado y los restos generados. Carga del material proyectado y los restos generados sobre camión o contenedor.
Criterio de medición de proyecto: Superficie medida según documentación gráfica de Proyecto, con el mismo criterio que el soporte base.
Criterio de medición de obra: Se medirá la superficie realmente ejecutada según especificaciones de Proyecto, con el mismo criterio que el soporte base.

| Código | Ud | Descripción | Rendimiento | Precio | Importe |
|---|---|---|---|---|---|
| mt08lim010a | kg | Abrasivo para limpieza mediante chorro a presión, formado por partículas de silicato de aluminio. (material) | 2.625 | 0.31 | 0.81 |
| mt15bas290ea | kg | Revestimiento impermeabilizante bicomponente, MasterSeal M 391 Red "MBCC de Sika", color rojo, a base de resinas epoxi y poliamida, sin aminas aromáticas, con certificado de aptitud para estar en contacto con productos alimentarios. (material) | 0.600 | 48.53 | 29.12 |
| mq08lch010 | h | Equipo de chorro de arena a presión. (maquinaria) | 0.260 | 3.48 | 0.90 |
| mq08gel010k | h | Grupo electrógeno insonorizado, trifásico, de 45 kVA de potencia. (maquinaria) | 0.260 | 5.85 | 1.52 |
| op00tal020 |  | Taladro con batidora. | 1.000 | 0.00 | 0.00 |
| mo038 | h | Pintor. (mano de obra) | 0.168 | 10.34 | 1.74 |
| mo076 | h | Ayudante pintor. (mano de obra) | 0.168 | 6.62 | 1.11 |
| mo112 | h | Peón especializado. (mano de obra) | 0.292 | 6.48 | 1.89 |
| mo113 | h | Peón de albañil. (mano de obra) | 0.292 | 6.38 | 1.86 |
| % | % | Herramienta menor | 2 % | 38.95 | 0.78 |
|  |  | Costes directos |  |  | 39.73 |
