# Pintura de poliuretano alifático, sobre suelo de garaje

- Propiedad del archivo: CYPE INGENIEROS, S.A.
- Formato: FIEBDC-3/2002
- Ámbito geográfico: Ecuador
- Divisa: USD
- Costes indirectos: 3.00 %
- Gastos generales: 13.00 %
- Beneficio industrial: 6.00 %
- IVA: 12.00 %

## R Revestimientos

### RO Pinturas para uso específico

#### ROO Garajes

**ROO020** m² Pintura de poliuretano alifático, sobre suelo de garaje.
Aplicación manual de dos manos de pintura de poliuretano alifático MasterTop TC 448 "MBCC de Sika", color gris RAL 7037, acabado satinado, textura lisa, (rendimiento: 0,3 l/m² cada mano); previa aplicación de una mano de imprimación incolora de dos componentes, MasterTop P 622 "MBCC de Sika", a base de resina epoxi sin disolventes, de baja viscosidad, sobre suelo de garaje de hormigón.
Incluye: Limpieza general de la superficie soporte. Preparación de la mezcla. Aplicación de una mano de fondo. Aplicación de dos manos de acabado.
Criterio de medición de proyecto: Superficie medida según documentación gráfica de Proyecto, con el mismo criterio que el soporte base.
Criterio de medición de obra: Se medirá la superficie realmente ejecutada según especificaciones de Proyecto, con el mismo criterio que el soporte base.

| Código | Ud | Descripción | Rendimiento | Precio | Importe |
|---|---|---|---|---|---|
| mt27upx040c | kg | Imprimación incolora de dos componentes, MasterTop P 622 "MBCC de Sika", a base de resina epoxi sin disolventes, de baja viscosidad, para aplicar sobre superficie soporte de hormigón o de mortero. (material) | 0.500 | 18.55 | 9.28 |
| mt27upx020ob | kg | Barniz de dos componentes para interior, MasterTop TC 448 "MBCC de Sika", a base de poliuretano alifático y disolvente, color rojo RAL 3013, acabado satinado, textura lisa, para aplicar con rodillo de pelo corto, con resistencia a los rayos UV. (material) | 0.600 | 44.90 | 26.94 |
| op00tal020 |  | Taladro con batidora. | 1.000 | 0.00 | 0.00 |
| mo038 | h | Pintor. (mano de obra) | 0.135 | 10.34 | 1.40 |
| mo076 | h | Ayudante pintor. (mano de obra) | 0.135 | 6.62 | 0.89 |
| % | % | Herramienta menor | 2 % | 38.51 | 0.77 |
|  |  | Costes directos |  |  | 39.28 |
