# Impermeabilización de depósitos de agua, balsas o piscinas, con mortero

- Propiedad del archivo: CYPE Ingenieros S.A.
- Formato: FIEBDC-3/2016
- Programa: Generador de precios de la construcción. CYPE Ingenieros, S.A.
- Fecha: 25/06/2024
- Ámbito geográfico: Ecuador
- Divisa: USD
- Costes indirectos: 3 %
- Gastos generales: 13 %
- Beneficio industrial: 6 %
- IVA: 12 %

## N Aislamientos e impermeabilizaciones

### NI Impermeabilizaciones

#### NIA Fosos de ascensor, cisternas y piscinas

**NIA021** m² Impermeabilización de depósitos de agua, balsas o piscinas, con mortero.
Impermeabilización de depósito de agua constituido por muro de superficie lisa de hormigón, elementos prefabricados de hormigón o revoques de mortero rico en cemento, con mortero ligero impermeabilizante flexible monocomponente, MasterSeal 6100 FX "MBCC de Sika", color gris, con certificado de potabilidad, aplicado con brocha en dos o más capas sobre el soporte humedecido, hasta conseguir un espesor mínimo total de 2 mm.
Criterio de valoración económica: El precio no incluye la impermeabilización de esquinas y encuentros.
Incluye: Humectación del soporte. Extendido de una primera capa sobre el soporte humedecido. Secado. Humectación de la primera capa y extendido de capas sucesivas, cruzadas con respecto a la capa anterior. Repasos y limpieza final. Curado.
Criterio de medición de proyecto: Superficie medida según documentación gráfica de Proyecto.
Criterio de medición de obra: Se medirá la superficie realmente ejecutada según especificaciones de Proyecto.

| Código | Ud | Descripción | Rendimiento | Precio | Importe |
|---|---|---|---|---|---|
| mt09bmr240g | kg | Mortero ligero impermeabilizante flexible monocomponente, MasterSeal 6100 FX "MBCC de Sika", color gris, con certificado de potabilidad, a base de cementos ligeros especiales y agregados seleccionados, con polímeros en polvo, sin olor, de endurecimiento rápido, permeable al vapor de agua, con resistencia a los rayos UV y efecto protector frente a la carbonatación, Euroclase F de reacción al fuego, para aplicar en interiores y exteriores. (material) | 2.2 | 8.06 | 17.732 |
| mo032 | h | Aplicador de productos impermeabilizantes. (mano de obra) | 0.112 | 10.34 | 1.158 |
| mo070 | h | Ayudante aplicador de productos impermeabilizantes. (mano de obra) | 0.112 | 6.62 | 0.741 |
| % | % | Herramienta menor | 2 % | 19.631 | 0.393 |
|  |  | Costes directos |  |  | 20.024 |

Residuos:
- colocación: mt09bmr240g; factor de residuo 0.0066

## Recursos

**mt09bmr240g** kg Mortero ligero impermeabilizante flexible monocomponente
Datos técnicos: Coste energético 3.898 MJ; Emisión de CO2 0.362 kg; Código LER 17 01 01; Masa del elemento 1 kg; Volumen 0.000667 m3
Residuos:
- embalaje: re150101 Envases de papel y cartón. (componente de residuo); rendimiento 0.014 kg; Código LER 15 01 01; Masa del elemento 1 kg; Volumen 0.001333 m3
