# Impermeabilización de muro de hormigón en contacto con el terreno, por su cara interior, con lechada elástica de cemento

- Propiedad del archivo: CYPE Ingenieros S.A.
- Formato: FIEBDC-3/2016
- Programa: Generador de precios de la construcción. CYPE Ingenieros, S.A.
- Fecha: 25/06/2024
- Ámbito geográfico: Ecuador
- Divisa: USD
- Costes indirectos: 3 %
- Gastos generales: 13 %
- Beneficio industrial: 6 %
- IVA: 12 %

## N Aislamientos e impermeabilizaciones

### NI Impermeabilizaciones

#### NIM Muros en contacto con el terreno

**NIM016** m² Impermeabilización de muro de hormigón en contacto con el terreno, por su cara interior, con lechada elástica de cemento.
Impermeabilización de muro de hormigón en contacto con el terreno, por su cara interior, mediante dos capas de mortero cementoso impermeabilizante flexible bicomponente MasterSeal 550 "MBCC de Sika", de color gris, (rendimiento: 1,5 kg/m² la primera capa y 1,5 kg/m² la segunda capa).
Incluye: Aplicación de la primera capa. Aplicación de la segunda capa.
Criterio de medición de proyecto: Superficie medida según documentación gráfica de Proyecto.
Criterio de medición de obra: Se medirá la superficie realmente ejecutada según especificaciones de Proyecto.

| Código | Ud | Descripción | Rendimiento | Precio | Importe |
|---|---|---|---|---|---|
| mt09bmr220g | kg | Mortero cementoso impermeabilizante flexible bicomponente MasterSeal 550 "MBCC de Sika", de color gris, con resistencia a los sulfatos, a las heladas y a la intemperie y apto para estar en contacto con agua potable, Euroclase F de reacción al fuego, para aplicar en interiores y exteriores. (material) | 3 | 0.99 | 2.970 |
| mq06pym010 | h | Mezcladora-bombeadora para morteros y yesos proyectados, de 3 m³/h. (maquinaria) | 0.1 | 9.25 | 0.925 |
| mo032 | h | Aplicador de productos impermeabilizantes. (mano de obra) | 0.094 | 10.34 | 0.972 |
| mo070 | h | Ayudante aplicador de productos impermeabilizantes. (mano de obra) | 0.094 | 6.62 | 0.622 |
| % | % | Herramienta menor | 2 % | 5.489 | 0.110 |
|  |  | Costes directos |  |  | 5.599 |

Residuos:
- colocación: mt09bmr220g; factor de residuo 0.014355

## Recursos

**mt09bmr220g** kg Mortero cementoso impermeabilizante flexible bicomponente MasterSeal 550 "MBCC de Sika"
Datos técnicos: Coste energético 3.896 MJ; Emisión de CO2 0.359 kg; Código LER 17 01 01; Masa del elemento 1 kg; Volumen 0.000667 m3
Residuos:
- embalaje: re150101 Envases de papel y cartón. (componente de residuo); rendimiento 0.011 kg; Código LER 15 01 01; Masa del elemento 1 kg; Volumen 0.001333 m3
