# Cubierta plana no transitable, no ventilada, autoprotegida, tipo convencional. Impermeabilización con láminas de poliolefinas, tipo monocapa

- Propiedad del archivo: CYPE Ingenieros S.A.
- Formato: FIEBDC-3/2016
- Programa: Generador de precios de la construcción. CYPE Ingenieros, S.A.
- Fecha: 25/06/2024
- Ámbito geográfico: Ecuador
- Divisa: USD
- Costes indirectos: 3 %
- Gastos generales: 13 %
- Beneficio industrial: 6 %
- IVA: 12 %

## Q Cubiertas

### QD Planas no transitables, no ventiladas

#### QDA Autoprotegidas

**QDA030** m² Cubierta plana no transitable, no ventilada, autoprotegida, tipo convencional. Impermeabilización con láminas de poliolefinas, tipo monocapa.
Cubierta plana no transitable, no ventilada, autoprotegida, tipo convencional, pendiente del 1% al 15%. FORMACIÓN DE PENDIENTES: mediante encintado de limatesas, limahoyas y juntas con maestras de ladrillo cerámico hueco doble y capa de arcilla expandida, vertida en seco y consolidada en su superficie con lechada de cemento, proporcionando una resistencia a compresión de 1 MPa y con una conductividad térmica de 0,087 W/(mK), con espesor medio de 10 cm; con capa de regularización de mortero de cemento, confeccionado en obra, dosificación 1:6 de 4 cm de espesor, acabado fratasado; AISLAMIENTO TÉRMICO: panel rígido de lana mineral soldable, hidrofugada, de 50 mm de espesor; IMPERMEABILIZACIÓN: tipo monocapa, adherida, formada por una lámina impermeabilizante flexible tipo EVAC, compuesta de una doble hoja de poliolefina termoplástica con acetato de vinil etileno, revestida por una de sus caras con papel de aluminio y por la otra cara con fibras de poliéster no tejidas, de 0,8 mm de espesor y 670 g/m², fijada al soporte en toda su superficie mediante adhesivo cementoso mejorado C2 E, juntas con banda de refuerzo autoadhesiva, y solapes fijados con adhesivo cementoso mejorado C2 E S1.
Criterio de valoración económica: El precio no incluye la ejecución y el sellado de las juntas ni la ejecución de remates en los encuentros con paramentos y desagües.
Incluye: Replanteo de los puntos singulares. Replanteo de las pendientes y trazado de limatesas, limahoyas y juntas. Formación de pendientes mediante encintado de limatesas, limahoyas y juntas con maestras de ladrillo. Relleno de juntas con poliestireno expandido. Vaciado en seco de la arcilla expandida hasta alcanzar el nivel de coronación de las maestras, y consolidación con lechada de cemento. Vaciado, extendido y regleado de la capa de mortero de regularización. Revisión de la superficie base en la que se realiza la fijación del aislamiento de acuerdo con las exigencias de la técnica a emplear. Corte, ajuste y colocación del aislamiento. Limpieza y preparación de la superficie. Aplicación del adhesivo cementoso. Colocación de la impermeabilización.
Criterio de medición de proyecto: Superficie medida en proyección horizontal, según documentación gráfica de Proyecto, desde las caras interiores de los antepechos o petos perimetrales que la limitan.
Criterio de medición de obra: Se medirá, en proyección horizontal, la superficie realmente ejecutada según especificaciones de Proyecto, desde las caras interiores de los antepechos o petos perimetrales que la limitan.

| Código | Ud | Descripción | Rendimiento | Precio | Importe |
|---|---|---|---|---|---|
| mt04lvc010c | Ud | Ladrillo cerámico hueco doble, para revestir, 24x11,5x9 cm, densidad 780 kg/m³. (material) | 3 | 0.38 | 1.140 |
| mt01arl030a | m³ | Arcilla expandida, suministrada en sacos. (material) | 0.1 | 195.92 | 19.592 |
| mt09lec020b | m³ | Lechada de cemento CEM II/B-P 32,5 N 1/3. (material) | 0.01 | 133.39 | 1.334 |
| mt16pea020b | m² | Panel rígido de poliestireno expandido, mecanizado lateral recto, de 20 mm de espesor, resistencia térmica 0,55 m²K/W, conductividad térmica 0,036 W/(mK), para junta de dilatación. (material) | 0.01 | 1.89 | 0.019 |
| mt08aaa010a | m³ | Agua. (material) | 0.008 | 1.83 | 0.015 |
| mt01arg005a | t | Arena de cantera, para mortero preparado en obra. (material) | 0.065 | 24.41 | 1.587 |
| mt08cem000c | kg | Cemento gris en sacos. (material) | 10 | 0.17 | 1.700 |
| mt16lrc010fd | m² | Panel rígido de lana mineral soldable, hidrofugada, revestido con betún asfáltico y film de polipropileno termofusible, de 50 mm de espesor, resistencia térmica >= 1,3 m²K/W, conductividad térmica 0,038 W/(mK), Euroclase F de reacción al fuego. (material) | 1.05 | 36.27 | 38.084 |
| mt09mcr250a | kg | Adhesivo cementoso mejorado, C2 E, con tiempo abierto ampliado, para la fijación de geomembranas, compuesto por cementos especiales, agregados seleccionados y resinas sintéticas. (material) | 4 | 0.83 | 3.320 |
| mt15rev220a | m² | Lámina impermeabilizante flexible tipo EVAC, compuesta de una doble hoja de poliolefina termoplástica con acetato de vinil etileno, revestida por una de sus caras con papel de aluminio y por la otra cara con fibras de poliéster no tejidas, de 0,8 mm de espesor y 670 g/m², suministrada en rollos de 1,5 m de anchura y 30 m de longitud. (material) | 1.1 | 19.41 | 21.351 |
| mt09mcr250b | kg | Adhesivo cementoso mejorado, C2 E S1, con tiempo abierto ampliado y gran deformabilidad, para la fijación de solapes de geomembranas, compuesto por cementos especiales, agregados seleccionados y resinas sintéticas. (material) | 0.3 | 3.55 | 1.065 |
| mt15rev221a | m | Banda de refuerzo autoadhesiva de aluminio, de 10 cm de anchura, suministrada en rollos de 10 m de longitud, para lámina impermeabilizante flexible tipo EVAC. (material) | 0.1 | 6.47 | 0.647 |
| mq06hor010 | h | Concretera eléctrica con una capacidad de amasado de 160 l. (maquinaria) | 0.028 | 3.75 | 0.105 |
| mo020 | h | Albañil. (mano de obra) | 0.101 | 10.34 | 1.044 |
| mo113 | h | Peón de albañil. (mano de obra) | 0.46 | 6.38 | 2.935 |
| mo029 | h | Aplicador de láminas impermeabilizantes. (mano de obra) | 0.112 | 10.34 | 1.158 |
| mo067 | h | Ayudante aplicador de láminas impermeabilizantes. (mano de obra) | 0.112 | 6.62 | 0.741 |
| mo054 | h | Colocador de aislantes. (mano de obra) | 0.056 | 10.62 | 0.595 |
| mo101 | h | Ayudante colocador de aislantes. (mano de obra) | 0.056 | 6.62 | 0.371 |
| % | % | Herramienta menor | 2 % | 96.803 | 1.936 |
|  |  | Costes directos |  |  | 98.739 |

Residuos:
- colocación: mt04lvc010c Ladrillo cerámico hueco doble, para revestir, 24x11,5x9 cm, densidad 780 kg/m³; factor de residuo 0.04494
- colocación: mt01arl030a Arcilla expandida, suministrada en sacos; factor de residuo 0.003
- colocación: mt09lec020b Lechada de cemento CEM II/B-P 32,5 N 1/3; factor de residuo 0.0036
- colocación: mt16pea020b; factor de residuo 0.048
- colocación: mt01arg005a Arena de cantera, para mortero preparado en obra; factor de residuo 0.00501329
- colocación: mt08cem000c Cemento gris en sacos; factor de residuo 0.0063
- colocación: mt16lrc010fd; factor de residuo 0.024
- colocación: mt09mcr250a; factor de residuo 0.07
- colocación: mt15rev220a; factor de residuo 0.035
- colocación: mt09mcr250b; factor de residuo 0.056132
- colocación: mt15rev221a; factor de residuo 0.048

## Recursos

**mt04lvc010c** Ud Ladrillo cerámico hueco doble, para revestir, 24x11,5x9 cm, densidad 780 kg/m³
Datos técnicos: Coste energético 7.025 MJ; Emisión de CO2 0.442 kg; Código LER 17 01 02; Masa del elemento 1.9 kg; Volumen 0.00152 m3
Residuos:
- embalaje: re170201 Madera. (componente de residuo); rendimiento 0.01 kg; Código LER 17 02 01; Masa del elemento 1 kg; Volumen 0.000909 m3
- embalaje: re170203 Plástico. (componente de residuo); rendimiento 0.001 kg; Código LER 17 02 03; Masa del elemento 1 kg; Volumen 0.001667 m3

**mt01arl030a** m³ Arcilla expandida, suministrada en sacos
Datos técnicos: Coste energético 1051.540 MJ; Emisión de CO2 67.918 kg; Código LER 01 04 09; Masa del elemento 350 kg; Volumen 0.21875 m3
Residuos:
- embalaje: re170203 Plástico; rendimiento 1.75 kg

**mt09lec020b** m³ Lechada de cemento CEM II/B-P 32,5 N 1/3
Datos técnicos: Coste energético 3724.000 MJ; Emisión de CO2 323.000 kg; Código LER 17 01 01; Masa del elemento 1900 kg; Volumen 1.266667 m3

**mt16pea020b** m² Panel rígido de poliestireno expandido
Datos técnicos: Coste energético 57.501 MJ; Emisión de CO2 1.999 kg; Código LER 17 06 04; Masa del elemento 0.6 kg; Volumen 0.001 m3
Residuos:
- embalaje: re170203 Plástico; rendimiento 0.024 kg

**mt08aaa010a** m³ Agua
Datos técnicos: Coste energético 60.000 MJ; Emisión de CO2 30.000 kg

**mt01arg005a** t Arena de cantera, para mortero preparado en obra
Datos técnicos: Coste energético 75.000 MJ; Emisión de CO2 4.000 kg; Código LER 01 04 08; Masa del elemento 1000 kg; Volumen 0.666667 m3

**mt08cem000c** kg Cemento gris en sacos
Datos técnicos: Coste energético 7.174 MJ; Emisión de CO2 0.904 kg; Código LER 17 01 01; Masa del elemento 1 kg; Volumen 0.000667 m3
Residuos:
- embalaje: re150101 Envases de papel y cartón. (componente de residuo); rendimiento 0.014 kg; Código LER 15 01 01; Masa del elemento 1 kg; Volumen 0.001333 m3
- embalaje: re170201 Madera; rendimiento 0.001 kg
- embalaje: re170203 Plástico; rendimiento 0.003 kg

**mt16lrc010fd** m² Panel rígido de lana mineral soldable
Datos técnicos: Coste energético 436.719 MJ; Emisión de CO2 11.414 kg; Código LER 17 06 04; Masa del elemento 7.5 kg; Volumen 0.0125 m3
Residuos:
- embalaje: re170203 Plástico; rendimiento 0.034 kg

**mt09mcr250a** kg Adhesivo cementoso mejorado
Datos técnicos: Coste energético 3.871 MJ; Emisión de CO2 0.344 kg; Código LER 17 09 04; Masa del elemento 1 kg; Volumen 0.000667 m3
Residuos:
- embalaje: re170203 Plástico; rendimiento 0.003 kg

**mt15rev220a** m² Lámina impermeabilizante flexible tipo EVAC
Datos técnicos: Coste energético 71.691 MJ; Emisión de CO2 3.559 kg; Código LER 17 02 03; Masa del elemento 0.67 kg; Volumen 0.001117 m3
Residuos:
- embalaje: re170203 Plástico; rendimiento 0.07 kg

**mt09mcr250b** kg Adhesivo cementoso mejorado
Datos técnicos: Coste energético 3.871 MJ; Emisión de CO2 0.344 kg; Código LER 17 09 04; Masa del elemento 1 kg; Volumen 0.000667 m3
Residuos:
- embalaje: re170203 Plástico; rendimiento 0.003 kg

**mt15rev221a** m Banda de refuerzo autoadhesiva de aluminio
Datos técnicos: Coste energético 7.985 MJ; Emisión de CO2 0.576 kg; Código LER 17 04 02; Masa del elemento 0.067 kg; Volumen 0.000045 m3
Residuos:
- embalaje: re170203 Plástico; rendimiento 0.005 kg
