# Pintura de poliuretano alifático, sobre suelo de garaje

- Propiedad del archivo: CYPE Ingenieros S.A.
- Formato: FIEBDC-3/2016
- Programa: Generador de precios de la construcción. CYPE Ingenieros, S.A.
- Fecha: 25/06/2024
- Ámbito geográfico: Ecuador
- Divisa: USD
- Costes indirectos: 3 %
- Gastos generales: 13 %
- Beneficio industrial: 6 %
- IVA: 12 %

## R Revestimientos

### RO Pinturas para uso específico

#### ROO Garajes

**ROO020** m² Pintura de poliuretano alifático, sobre suelo de garaje.
Aplicación manual de dos manos de pintura de poliuretano alifático MasterTop TC 445 "MBCC de Sika", color gris RAL 7037, acabado mate, textura lisa, (rendimiento: 0,1 l/m² cada mano); previa aplicación de una mano de imprimación incolora de dos componentes, MasterTop P 622 "MBCC de Sika", a base de resina epoxi sin disolventes, de baja viscosidad, sobre suelo de garaje de hormigón.
Incluye: Limpieza general de la superficie soporte. Preparación de la mezcla. Aplicación de una mano de fondo. Aplicación de dos manos de acabado.
Criterio de medición de proyecto: Superficie medida según documentación gráfica de Proyecto, con el mismo criterio que el soporte base.
Criterio de medición de obra: Se medirá la superficie realmente ejecutada según especificaciones de Proyecto, con el mismo criterio que el soporte base.

| Código | Ud | Descripción | Rendimiento | Precio | Importe |
|---|---|---|---|---|---|
| mt27upx040c | kg | Imprimación incolora de dos componentes, MasterTop P 622 "MBCC de Sika", a base de resina epoxi sin disolventes, de baja viscosidad, para aplicar sobre superficie soporte de hormigón o de mortero. (material) | 0.3 | 18.55 | 5.565 |
| mt27upx020oh | kg | Barniz de dos componentes para interior, MasterTop TC 445 "MBCC de Sika", a base de poliuretano alifático y disolvente, color rojo RAL 3013, acabado mate, textura lisa, para aplicar con rodillo de pelo corto, con resistencia a los rayos UV y a la intemperie y con alta resistencia a los agentes químicos. (material) | 0.2 | 24.37 | 4.874 |
| mo038 | h | Pintor. (mano de obra) | 0.135 | 10.34 | 1.396 |
| mo076 | h | Ayudante pintor. (mano de obra) | 0.135 | 6.62 | 0.894 |
| % | % | Herramienta menor | 2 % | 12.729 | 0.255 |
|  |  | Costes directos |  |  | 12.984 |

Residuos:
- colocación: mt27upx040c; factor de residuo 0.03
- colocación: mt27upx020oh; factor de residuo 0.0275

## Recursos

**mt27upx040c** kg Imprimación incolora de dos componentes
Datos técnicos: Coste energético 86.761 MJ; Emisión de CO2 3.294 kg; Código LER 17 09 04; Masa del elemento 1 kg; Volumen 0.000667 m3
Residuos:
- embalaje: re170203 Plástico. (componente de residuo); rendimiento 0.003 kg; Código LER 17 02 03; Masa del elemento 1 kg; Volumen 0.001667 m3

**mt27upx020oh** kg Barniz de dos componentes para interior
Datos técnicos: Coste energético 32.566 MJ; Emisión de CO2 1.931 kg; Código LER 08 01 11; Masa del elemento 1 kg; Volumen 0.001111 m3
Residuos:
- embalaje: re150104 Envases metálicos. (componente de residuo); rendimiento 0.08 kg; Código LER 15 01 04; Masa del elemento 1 kg; Volumen 0.001667 m3
