# Relleno de trasdós de bóveda

- Propiedad del archivo: CYPE INGENIEROS, S.A.
- Formato: FIEBDC-3/2002
- Ámbito geográfico: Ecuador
- Divisa: USD
- Costes indirectos: 3.00 %
- Gastos generales: 13.00 %
- Beneficio industrial: 6.00 %
- IVA: 12.00 %

## E Estructuras

### EF Mampostería

#### EFE Bóvedas

**EFE021** m³ Relleno de trasdós de bóveda.
Relleno de trasdós de bóveda con hormigón simple f'c=140 kg/cm² (14 MPa), clase de exposición F0 S0 P0 C0, tamaño máximo del agregado 19 mm, consistencia blanda, con medios manuales.
Incluye: Extendido del material de relleno en tongadas de espesor uniforme. Regleado y nivelación de la superficie de acabado.
Criterio de medición de proyecto: Volumen medido según documentación gráfica de Proyecto.
Criterio de medición de obra: Se medirá el volumen realmente ejecutado según especificaciones de Proyecto.

| Código | Ud | Descripción | Rendimiento | Precio | Importe |
|---|---|---|---|---|---|
| mt10hmf050abe | m³ | Hormigón simple f'c=140 kg/cm² (14 MPa), clase de exposición F0 S0 P0 C0, tamaño máximo del agregado 19 mm, consistencia blanda, premezclado en planta, según NEC-11 y ACI 318. (material) | 1.050 | 90.18 | 94.69 |
| mo020 | h | Albañil. (mano de obra) | 0.691 | 10.34 | 7.14 |
| mo113 | h | Peón de albañil. (mano de obra) | 1.381 | 6.38 | 8.81 |
| % | % | Herramienta menor | 2 % | 110.64 | 2.21 |
|  |  | Costes directos |  |  | 112.85 |
