# Refuerzo de columna de hormigón armado, mediante recrecido con hormigón armado

- Propiedad del archivo: CYPE INGENIEROS, S.A.
- Formato: FIEBDC-3/2002
- Ámbito geográfico: Ecuador
- Divisa: USD
- Costes indirectos: 3.00 %
- Gastos generales: 13.00 %
- Beneficio industrial: 6.00 %
- IVA: 12.00 %

## E Estructuras

### EH Hormigón armado

#### EHH Refuerzos con hormigón

**EHH010** m Refuerzo de columna de hormigón armado, mediante recrecido con hormigón armado.
Refuerzo de columna de hormigón armado de 30x30 cm, mediante recrecido de 10 cm de espesor en todas sus caras, con hormigón armado, realizado con hormigón f'c=210 kg/cm² (21 MPa), clase de exposición F0 S0 P0 C0, tamaño máximo del agregado 12,5 mm, consistencia blanda, premezclado en planta, y vaciado con bomba, y acero Grado 60 (fy=4200 kg/cm²), con una cuantía de 120 kg/m³, unión directa mediante adhesivo; vaciado con medios manuales desde la losa de la planta superior por orificios practicados previamente; previa aplicación de una capa continua de adhesivo tixotrópico de dos componentes a base de resina epoxi, MasterBrace ADH 1460 "MBCC de Sika", sobre la superficie del hormigón endurecido.
Criterio de valoración económica: El precio incluye el montaje y desmontaje del sistema de encofrado y el figurado del acero (corte y doblado) y el armado en el lugar definitivo de su colocación en obra.
Incluye: Limpieza de la superficie de hormigón. Realización de los orificios para el vaciado del hormigón. Colocación de las armaduras de refuerzo. Aplicación del adhesivo. Montaje del sistema de encofrado. Vaciado del hormigón. Desmontaje del sistema de encofrado. Limpieza de los restos.
Criterio de medición de proyecto: Longitud medida a ejes, según documentación gráfica de Proyecto.
Criterio de medición de obra: Se medirá, a ejes, la longitud realmente ejecutada según especificaciones de Proyecto.

| Código | Ud | Descripción | Rendimiento | Precio | Importe |
|---|---|---|---|---|---|
| mt09reh120d | kg | Adhesivo tixotrópico de dos componentes a base de resina epoxi, MasterBrace ADH 1460 "MBCC de Sika", para la correcta unión entre el hormigón fresco y el hormigón endurecido o para mejorar la adherencia del hormigón endurecido y el acero. (material) | 1.800 | 14.20 | 25.56 |
| mt10haf050abc | m³ | Hormigón f'c=210 kg/cm² (21 MPa), clase de exposición F0 S0 P0 C0, tamaño máximo del agregado 12,5 mm, consistencia blanda, premezclado en planta, según NEC-11 y ACI 318. (material) | 0.168 | 98.73 | 16.59 |
| mt07aco060d | kg | Acero en barras corrugadas, Grado 60 (fy=4200 kg/cm²), de varios diámetros, según NTE-INEN-2167 y ASTM A 706. (material) | 19.584 | 1.45 | 28.40 |
| mt08var050 | kg | Alambre galvanizado para atar, de 1,30 mm de diámetro. (material) | 0.134 | 1.83 | 0.25 |
| mt08eup010b | m² | Lámina metálica de 50x50 cm, para encofrado de columnas de hormigón armado de sección rectangular o cuadrada, de hasta 3 m de altura, incluso accesorios de montaje. (material) | 0.024 | 58.50 | 1.40 |
| mq06bhe010 | h | Camión bomba estacionado en obra, para bombeo de hormigón. (maquinaria) | 0.008 | 206.88 | 1.66 |
| op00ciz020 |  | Cizalla para acero en barras corrugadas. | 1.000 | 0.00 | 0.00 |
| op00ata010 |  | Atadora de armadura. | 1.000 | 0.00 | 0.00 |
| au00auh040 |  | Vibrador de hormigón, eléctrico. | 1.000 | 0.00 | 0.00 |
| mo043 | h | Fierrero. (mano de obra) | 0.191 | 10.75 | 2.05 |
| mo090 | h | Ayudante fierrero. (mano de obra) | 0.212 | 6.89 | 1.46 |
| mo045 | h | Maestro de estructura mayor, en el proceso de vaciado. (mano de obra) | 1.234 | 10.75 | 13.27 |
| mo092 | h | Ayudante estructurista, en el proceso de vaciado. (mano de obra) | 0.694 | 6.89 | 4.78 |
| % | % | Herramienta menor | 2 % | 95.42 | 1.91 |
|  |  | Costes directos |  |  | 97.33 |
