# Refuerzo de losa mediante recrecido con hormigón armado

- Propiedad del archivo: CYPE INGENIEROS, S.A.
- Formato: FIEBDC-3/2002
- Ámbito geográfico: Ecuador
- Divisa: USD
- Costes indirectos: 3.00 %
- Gastos generales: 13.00 %
- Beneficio industrial: 6.00 %
- IVA: 12.00 %

## E Estructuras

### EH Hormigón armado

#### EHH Refuerzos con hormigón

**EHH050** m² Refuerzo de losa mediante recrecido con hormigón armado.
Refuerzo de losa de hormigón mediante recrecido de 7 cm de espesor en la cara superior, para capa de compresión de hormigón armado, realizada con hormigón f'c=210 kg/cm² (21 MPa), clase de exposición F0 S0 P0 C0, tamaño máximo del agregado 12,5 mm, consistencia blanda, preparado en obra, y vaciado con medios manuales, y malla electrosoldada 15x15 cm y Ø 3,5-3,5 mm. Incluso apuntalamiento y desapuntalamiento de la losa.
Incluye: Apeo de la losa. Montaje del sistema de encofrado. Colocación de la malla electrosoldada con separadores homologados. Preparación del hormigón. Vaciado y compactación del hormigón. Regleado de la superficie. Curado del hormigón. Desmontaje del sistema de encofrado y retirada del apeo. Limpieza de los restos generados.
Criterio de medición de proyecto: Superficie medida según documentación gráfica de Proyecto.
Criterio de medición de obra: Se medirá la superficie realmente ejecutada según especificaciones de Proyecto.

| Código | Ud | Descripción | Rendimiento | Precio | Importe |
|---|---|---|---|---|---|
| mt50spa052b | m | Tablón de madera de pino, de 20x7,2 cm. (material) | 0.020 | 7.70 | 0.15 |
| mt50spa101 | kg | Clavos de acero. (material) | 0.050 | 2.28 | 0.11 |
| mt50spa081a | Ud | Puntal metálico telescópico, de hasta 3 m de altura. (material) | 0.013 | 23.46 | 0.30 |
| mt07aco020h | Ud | Separador homologado para losas macizas. (material) | 3.000 | 0.11 | 0.33 |
| mt07ame040b | m² | Malla electrosoldada con alambres longitudinales y transversales de 3,5 mm de diámetro espaciados 15x15 cm, según NTE-INEN-2209 y ASTM A 497. (material) | 1.200 | 1.42 | 1.70 |
| mt08aaa010a | m³ | Agua. (material) | 0.118 | 1.83 | 0.22 |
| mt01arg000c | m³ | Arena cribada. (material) | 0.042 | 8.12 | 0.34 |
| mt01arg001ce | m³ | Agregado grueso homogeneizado, de tamaño máximo 12,5 mm. (material) | 0.042 | 13.52 | 0.57 |
| mt08cem000c | kg | Cemento gris en sacos. (material) | 32.958 | 0.17 | 5.60 |
| mt08adt030 | l | Aditivo plastificante para la reducción del agua de amasado del hormigón. (material) | 0.165 | 2.73 | 0.45 |
| mq06hor010 | h | Concretera eléctrica con una capacidad de amasado de 160 l. (maquinaria) | 0.054 | 3.75 | 0.20 |
| op00ciz020 |  | Cizalla para acero en barras corrugadas. | 1.000 | 0.00 | 0.00 |
| op00ata010 |  | Atadora de armadura. | 1.000 | 0.00 | 0.00 |
| au00auh040 |  | Vibrador de hormigón, eléctrico. | 1.000 | 0.00 | 0.00 |
| mo042 | h | Maestro de estructura mayor. (mano de obra) | 0.877 | 10.75 | 9.43 |
| mo089 | h | Ayudante estructurista. (mano de obra) | 0.877 | 6.89 | 6.04 |
| mo113 | h | Peón de albañil. (mano de obra) | 0.112 | 6.38 | 0.71 |
| mo112 | h | Peón especializado. (mano de obra) | 0.117 | 6.48 | 0.76 |
| % | % | Herramienta menor | 2 % | 26.91 | 0.54 |
|  |  | Costes directos |  |  | 27.45 |
