# Losa en una dirección con vigas banda, viguetas prefabricadas y columnas

- Propiedad del archivo: CYPE INGENIEROS, S.A.
- Formato: FIEBDC-3/2002
- Ámbito geográfico: Ecuador
- Divisa: USD
- Costes indirectos: 3.00 %
- Gastos generales: 13.00 %
- Beneficio industrial: 6.00 %
- IVA: 12.00 %

## E Estructuras

### EH Hormigón armado

#### EHU Losas en una dirección

**EHU020** m² Losa en una dirección con vigas banda, viguetas prefabricadas y columnas.
Estructura de hormigón armado, realizada con hormigón f'c=210 kg/cm² (21 MPa), clase de exposición F0 S0 P0 C0, tamaño máximo del agregado 12,5 mm, consistencia blanda, preparado en obra, y vaciado con medios manuales, con un volumen total de hormigón en losa, vigas y columnas de 0,173 m³/m², y acero Grado 60 (fy=4200 kg/cm²) en zona de refuerzo de negativos y conectores de viguetas y vigas de borde, vigas y columnas con una cuantía total de 16 kg/m², compuesta de los siguientes elementos: LOSA EN UNA DIRECCIÓN: horizontal, de canto 30 = 25+5 cm; semivigueta pretensada T-12; bovedilla de hormigón, 60x20x25 cm; capa de compresión de 5 cm de espesor, con armadura de reparto formada por malla electrosoldada 15x15 cm y Ø 3,5-3,5 mm; vigas banda con vigas de borde de planta, encofrado para vigas, montaje y desmontaje de sistema de encofrado continuo, con acabado para revestir, formado por: superficie encofrante de tableros de madera tratada, reforzados con varillas y perfiles, amortizables en 25 usos, estructura soporte horizontal de sopandas metálicas y accesorios de montaje, amortizables en 150 usos y estructura soporte vertical de puntales metálicos, amortizables en 150 usos; COLUMNAS: con altura libre de hasta 3 m, con montaje y desmontaje de sistema de encofrado de láminas metálicas reutilizables. Incluso agente filmógeno MasterKure 215 WB "MBCC de Sika", para el curado de hormigones y morteros.
Criterio de valoración económica: El precio incluye el figurado del acero (corte y doblado) en el taller de fabricación, en obra y el armado en el lugar definitivo de su colocación en obra.
Incluye: COLUMNAS: Replanteo. Colocación de las armaduras con separadores homologados. Montaje del sistema de encofrado. Preparación del hormigón. Vaciado y compactación del hormigón. Desmontaje del sistema de encofrado. Curado del hormigón. LOSA Y VIGAS: Replanteo del sistema de encofrado. Montaje del sistema de encofrado. Replanteo de la geometría de la planta sobre el encofrado. Colocación de viguetas y bovedillas. Colocación de las armaduras con separadores homologados. Preparación del hormigón. Vaciado y compactación del hormigón. Regleado y nivelación de la capa de compresión. Curado del hormigón. Desmontaje del sistema de encofrado.
Criterio de medición de proyecto: Superficie medida en verdadera magnitud desde las caras exteriores de las vigas de borde del perímetro, según documentación gráfica de Proyecto, deduciendo los huecos de superficie mayor de 6 m².
Criterio de medición de obra: Se medirá, en verdadera magnitud, desde las caras exteriores de las vigas de borde del perímetro, la superficie realmente ejecutada según especificaciones de Proyecto, deduciendo los huecos de superficie mayor de 6 m². Se consideran incluidos todos los elementos integrantes de la estructura señalados en los planos y detalles del Proyecto.

| Código | Ud | Descripción | Rendimiento | Precio | Importe |
|---|---|---|---|---|---|
| mt07aco020b | Ud | Separador homologado para columnas. (material) | 0.500 | 0.08 | 0.04 |
| mt08eup010b | m² | Lámina metálica de 50x50 cm, para encofrado de columnas de hormigón armado de sección rectangular o cuadrada, de hasta 3 m de altura, incluso accesorios de montaje. (material) | 0.007 | 58.50 | 0.41 |
| mt08eft030a | m² | Tablero de madera tratada, de 22 mm de espesor, reforzado con varillas y perfiles. (material) | 0.044 | 55.45 | 2.44 |
| mt08eva030 | m² | Estructura soporte para encofrado recuperable, compuesta de: sopandas metálicas y accesorios de montaje. (material) | 0.007 | 124.31 | 0.87 |
| mt50spa081a | Ud | Puntal metálico telescópico, de hasta 3 m de altura. (material) | 0.027 | 23.46 | 0.63 |
| mt08cim030b | m³ | Madera de pino. (material) | 0.003 | 433.25 | 1.30 |
| mt08var060 | kg | Puntas de acero de 20x100 mm. (material) | 0.040 | 10.66 | 0.43 |
| mt08dba010g | l | Agente desmoldeante, a base de aceites especiales, emulsionable en agua MasterFinish RL 294 "MBCC de Sika", para encofrados metálicos, fenólicos o de madera. (material) | 0.030 | 2.27 | 0.07 |
| mt07bho010d | Ud | Bovedilla de hormigón, 60x20x25 cm. Incluso piezas especiales. (material) | 5.250 | 1.05 | 5.51 |
| mt07vse010a | m | Semivigueta pretensada, T-12, Lmedia = <4 m. (material) | 0.165 | 5.57 | 0.92 |
| mt07vse010b | m | Semivigueta pretensada, T-12, Lmedia = 4/5 m. (material) | 0.908 | 6.00 | 5.45 |
| mt07vse010c | m | Semivigueta pretensada, T-12, Lmedia = 5/6 m. (material) | 0.495 | 6.37 | 3.15 |
| mt07vse010d | m | Semivigueta pretensada, T-12, Lmedia = >6 m. (material) | 0.083 | 6.92 | 0.57 |
| mt07aco020c | Ud | Separador homologado para vigas. (material) | 0.800 | 0.11 | 0.09 |
| mt07aco060d | kg | Acero en barras corrugadas, Grado 60 (fy=4200 kg/cm²), de varios diámetros, según NTE-INEN-2167 y ASTM A 706. (material) | 16.800 | 1.45 | 24.36 |
| mt08var050 | kg | Alambre galvanizado para atar, de 1,30 mm de diámetro. (material) | 0.167 | 1.83 | 0.31 |
| mt07ame040b | m² | Malla electrosoldada con alambres longitudinales y transversales de 3,5 mm de diámetro espaciados 15x15 cm, según NTE-INEN-2209 y ASTM A 497. (material) | 1.100 | 1.42 | 1.56 |
| mt08aaa010a | m³ | Agua. (material) | 0.044 | 1.83 | 0.08 |
| mt01arg000c | m³ | Arena cribada. (material) | 0.099 | 8.12 | 0.80 |
| mt01arg001ce | m³ | Agregado grueso homogeneizado, de tamaño máximo 12,5 mm. (material) | 0.099 | 13.52 | 1.34 |
| mt08cem000c | kg | Cemento gris en sacos. (material) | 77.752 | 0.17 | 13.22 |
| mt08adt030 | l | Aditivo plastificante para la reducción del agua de amasado del hormigón. (material) | 0.389 | 2.73 | 1.06 |
| mt08cur020d | l | Agente filmógeno MasterKure 215 WB "MBCC de Sika", para el curado de hormigones y morteros. (material) | 0.150 | 1.96 | 0.29 |
| mq06hor010 | h | Concretera eléctrica con una capacidad de amasado de 160 l. (maquinaria) | 0.126 | 3.75 | 0.47 |
| op00ciz020 |  | Cizalla para acero en barras corrugadas. | 1.000 | 0.00 | 0.00 |
| op00ata010 |  | Atadora de armadura. | 1.000 | 0.00 | 0.00 |
| op00sie020 |  | Sierra de disco fijo, para mesa de trabajo. | 1.000 | 0.00 | 0.00 |
| au00auh040 |  | Vibrador de hormigón, eléctrico. | 1.000 | 0.00 | 0.00 |
| au00auh030 |  | Castillete de vaciado. | 1.000 | 0.00 | 0.00 |
| mo044 | h | Encofrador. (mano de obra) | 0.955 | 10.75 | 10.27 |
| mo091 | h | Ayudante encofrador. (mano de obra) | 0.966 | 6.89 | 6.66 |
| mo043 | h | Fierrero. (mano de obra) | 0.244 | 10.75 | 2.62 |
| mo090 | h | Ayudante fierrero. (mano de obra) | 0.267 | 6.89 | 1.84 |
| mo113 | h | Peón de albañil. (mano de obra) | 0.251 | 6.38 | 1.60 |
| mo112 | h | Peón especializado. (mano de obra) | 0.263 | 6.48 | 1.70 |
| mo045 | h | Maestro de estructura mayor, en el proceso de vaciado. (mano de obra) | 0.091 | 10.75 | 0.98 |
| mo092 | h | Ayudante estructurista, en el proceso de vaciado. (mano de obra) | 0.359 | 6.89 | 2.47 |
| % | % | Herramienta menor | 2 % | 93.51 | 1.87 |
|  |  | Costes directos |  |  | 95.38 |
