# Reparación de frente de losa de hormigón armado, con mortero

- Propiedad del archivo: CYPE INGENIEROS, S.A.
- Formato: FIEBDC-3/2002
- Ámbito geográfico: Ecuador
- Divisa: USD
- Costes indirectos: 3.00 %
- Gastos generales: 13.00 %
- Beneficio industrial: 6.00 %
- IVA: 12.00 %

## E Estructuras

### EH Hormigón armado

#### EHY Reparaciones

**EHY090** m Reparación de frente de losa de hormigón armado, con mortero.
Reparación de frente de losa de hormigón armado, de canto 30 cm, mediante picado del hormigón deteriorado con martillo eléctrico, eliminando el hormigón en mal estado hasta llegar a las armaduras; saneado de las armaduras que han quedado al descubierto con proyección en seco de chorro de partículas de material abrasivo (silicato de aluminio), eliminando la suciedad superficial, la herrumbre y toda sustancia que pueda disminuir la adherencia entre las armaduras y el material de reparación a aplicar, hasta alcanzar un grado de preparación Sa 2 ½ según ISO 8501-1; aplicación manual de imprimación activa monocomponente modificada con polímeros, MasterEmaco P 5000 AP "MBCC de Sika", de color gris claro, a base de cementos, agregados de granulometría seleccionada, inhibidores de corrosión y polímeros en polvo, con bajo contenido en cromato, garantizando la adherencia entre ambos, con 1,6 kg/m² de consumo medio; restitución de la parte afectada mediante aplicación manual de mortero fluido, de elevada resistencia mecánica y retracción compensada, con una resistencia a compresión a 28 días mayor o igual a 78,5 N/mm² y un módulo de elasticidad mayor o igual a 20000 N/mm², Euroclase A1 de reacción al fuego, en capa de 40 mm de espesor medio, de consistencia fluida.
Criterio de valoración económica: El precio incluye el desplazamiento, montaje, desmontaje en obra del equipo de proyección, el montaje y desmontaje del sistema de encofrado.
Incluye: Marcado de la zona a sanear. Picado de la superficie con martillo eléctrico. Limpieza de la superficie soporte. Aplicación del disolvente de grasas. Montaje y preparación del equipo de proyección. Aplicación mecánica del chorro de abrasivo. Desmontaje del equipo de proyección. Humectación de la superficie soporte. Preparación de la mezcla de imprimación. Aplicación del producto de imprimación. Montaje del sistema de encofrado. Preparación de la mezcla de mortero. Aplicación del mortero. Curado. Desmontaje del sistema de encofrado. Retirada y acopio de los restos generados. Carga manual de los restos generados sobre camión o contenedor.
Criterio de medición de proyecto: Longitud medida según documentación gráfica de Proyecto.
Criterio de medición de obra: Se medirá la longitud realmente ejecutada según especificaciones de Proyecto.

| Código | Ud | Descripción | Rendimiento | Precio | Importe |
|---|---|---|---|---|---|
| mt08lim050 | l | Disolvente de tricloroetileno, para aceites, grasas y resinas. (material) | 0.030 | 11.76 | 0.35 |
| mt08lim010a | kg | Abrasivo para limpieza mediante chorro a presión, formado por partículas de silicato de aluminio. (material) | 1.050 | 0.31 | 0.33 |
| mt09reh020d | kg | Imprimación activa monocomponente modificada con polímeros, MasterEmaco P 5000 AP "MBCC de Sika", de color gris claro, de endurecimiento rápido, para la protección y pasivación de armaduras de acero, y como puente de unión entre mortero de reparación y hormigón existente. (material) | 0.480 | 4.19 | 2.01 |
| mt09red110c | kg | Mortero fluido, de elevada resistencia mecánica y retracción compensada, con una resistencia a compresión a 28 días mayor o igual a 78,5 N/mm² y un módulo de elasticidad mayor o igual a 20000 N/mm², Euroclase A1 de reacción al fuego, para reparación estructural del hormigón. (material) | 23.100 | 0.93 | 21.48 |
| mt50spa052b | m | Tablón de madera de pino, de 20x7,2 cm. (material) | 0.200 | 7.70 | 1.54 |
| mt50spa101 | kg | Clavos de acero. (material) | 0.009 | 2.28 | 0.02 |
| mt50spa081a | Ud | Puntal metálico telescópico, de hasta 3 m de altura. (material) | 0.013 | 23.46 | 0.30 |
| mq05mai030 | h | Martillo neumático. (maquinaria) | 0.313 | 4.96 | 1.55 |
| mq05pdm110 | h | Compresor portátil diesel media presión 10 m³/min. (maquinaria) | 0.156 | 8.42 | 1.31 |
| mq08lch010 | h | Equipo de chorro de arena a presión. (maquinaria) | 0.035 | 3.48 | 0.12 |
| mq06pym010 | h | Mezcladora-bombeadora para morteros y yesos proyectados, de 3 m³/h. (maquinaria) | 0.005 | 9.25 | 0.05 |
| mo020 | h | Albañil. (mano de obra) | 1.036 | 10.34 | 10.71 |
| mo113 | h | Peón de albañil. (mano de obra) | 1.036 | 6.38 | 6.61 |
| % | % | Herramienta menor | 2 % | 46.38 | 0.93 |
|  |  | Costes directos |  |  | 47.31 |
