# Pintura anticarbonatación

- Propiedad del archivo: CYPE INGENIEROS, S.A.
- Formato: FIEBDC-3/2002
- Ámbito geográfico: Ecuador
- Divisa: USD
- Costes indirectos: 3.00 %
- Gastos generales: 13.00 %
- Beneficio industrial: 6.00 %
- IVA: 12.00 %

## R Revestimientos

### RL Tratamientos superficiales de protección

#### RLB Anticarbonatación

**RLB010** m² Pintura anticarbonatación.
Aplicación manual de dos manos de revestimiento elástico a base de resinas acrílicas en dispersión acuosa, MasterProtect 325 EL "MBCC de Sika", color blanco, acabado mate, textura lisa, (rendimiento: 0,2 kg/m² cada mano), para la protección del hormigón o mortero frente a la carbonatación y ambientes agresivos contaminados.
Incluye: Limpieza de la superficie soporte. Aplicación de una mano de fondo y una mano de acabado.
Criterio de medición de proyecto: Superficie medida según documentación gráfica de Proyecto.
Criterio de medición de obra: Se medirá la superficie realmente ejecutada según especificaciones de Proyecto.

| Código | Ud | Descripción | Rendimiento | Precio | Importe |
|---|---|---|---|---|---|
| mt27tsb010sa | kg | Revestimiento rígido a base de resinas acrílicas en dispersión acuosa, MasterProtect 320 "MBCC de Sika", color blanco, acabado mate, textura lisa, impermeable al dióxido de carbono y permeable al vapor de agua, para la protección de hormigón o mortero, frente a la carbonatación y ambientes agresivos contaminados. (material) | 0.400 | 7.43 | 2.97 |
| mo038 | h | Pintor. (mano de obra) | 0.184 | 10.34 | 1.90 |
| mo076 | h | Ayudante pintor. (mano de obra) | 0.184 | 6.62 | 1.22 |
| % | % | Herramienta menor | 2 % | 6.09 | 0.12 |
|  |  | Costes directos |  |  | 6.21 |
