# Viga de hormigón armado

- Propiedad del archivo: CYPE Ingenieros S.A.
- Formato: FIEBDC-3/2016
- Programa: Generador de precios de la construcción. CYPE Ingenieros, S.A.
- Fecha: 25/06/2024
- Ámbito geográfico: Ecuador
- Divisa: USD
- Costes indirectos: 3 %
- Gastos generales: 13 %
- Beneficio industrial: 6 %
- IVA: 12 %

## E Estructuras

### EH Hormigón armado

#### EHV Vigas

**EHV010** m³ Viga de hormigón armado.
Viga descolgada, recta, de hormigón armado, de 40x60 cm, realizada con hormigón f'c=210 kg/cm² (21 MPa), clase de exposición F0 S0 P0 C0, tamaño máximo del agregado 12,5 mm, consistencia blanda, preparado en obra, y vaciado con medios manuales, y acero Grado 60 (fy=4200 kg/cm²), con una cuantía aproximada de 150 kg/m³; montaje y desmontaje del sistema de encofrado, con acabado para revestir, en planta de hasta 3 m de altura libre, formado por: superficie encofrante de tableros de madera tratada, reforzados con varillas y perfiles, amortizables en 25 usos; estructura soporte horizontal de sopandas metálicas y accesorios de montaje, amortizables en 150 usos y estructura soporte vertical de puntales metálicos, amortizables en 150 usos. Incluso alambre de atar, separadores y líquido desencofrante MasterFinish RL 294 "MBCC de Sika", para evitar la adherencia del hormigón al encofrado.
Criterio de valoración económica: El precio incluye el figurado del acero (corte y doblado) en el taller de fabricación, en obra y el armado en el lugar definitivo de su colocación en obra.
Incluye: Replanteo. Montaje del sistema de encofrado. Colocación de las armaduras con separadores homologados. Preparación del hormigón. Vaciado y compactación del hormigón. Curado del hormigón. Desmontaje del sistema de encofrado.
Criterio de medición de proyecto: Volumen medido según documentación gráfica de Proyecto.
Criterio de medición de obra: Se medirá el volumen realmente ejecutado según especificaciones de Proyecto.

| Código | Ud | Descripción | Rendimiento | Precio | Importe |
|---|---|---|---|---|---|
| mt08eft030a | m² | Tablero de madera tratada, de 22 mm de espesor, reforzado con varillas y perfiles. (material) | 0.192 | 55.45 | 10.646 |
| mt08eva030 | m² | Estructura soporte para encofrado recuperable, compuesta de: sopandas metálicas y accesorios de montaje. (material) | 0.032 | 124.31 | 3.978 |
| mt50spa081a | Ud | Puntal metálico telescópico, de hasta 3 m de altura. (material) | 0.111 | 23.46 | 2.604 |
| mt08cim030b | m³ | Madera de pino. (material) | 0.013 | 433.25 | 5.632 |
| mt08var060 | kg | Puntas de acero de 20x100 mm. (material) | 0.167 | 10.66 | 1.780 |
| mt08dba010g | l | Agente desmoldeante, a base de aceites especiales, emulsionable en agua MasterFinish RL 294 "MBCC de Sika", para encofrados metálicos, fenólicos o de madera. (material) | 0.125 | 2.27 | 0.284 |
| mt07aco020c | Ud | Separador homologado para vigas. (material) | 4 | 0.11 | 0.440 |
| mt07aco060d | kg | Acero en barras corrugadas, Grado 60 (fy=4200 kg/cm²), de varios diámetros, según NTE-INEN-2167 y ASTM A 706. (material) | 157.5 | 1.45 | 228.375 |
| mt08var050 | kg | Alambre galvanizado para atar, de 1,30 mm de diámetro. (material) | 1.65 | 1.83 | 3.020 |
| mt08aaa010a | m³ | Agua. (material) | 0.252 | 1.83 | 0.461 |
| mt01arg000c | m³ | Arena cribada. (material) | 0.574 | 8.12 | 4.661 |
| mt01arg001ce | m³ | Agregado grueso homogeneizado, de tamaño máximo 12,5 mm. (material) | 0.574 | 13.52 | 7.760 |
| mt08cem000c | kg | Cemento gris en sacos. (material) | 449.434 | 0.17 | 76.404 |
| mt08adt030 | l | Aditivo plastificante para la reducción del agua de amasado del hormigón. (material) | 2.247 | 2.73 | 6.134 |
| mq06hor010 | h | Concretera eléctrica con una capacidad de amasado de 160 l. (maquinaria) | 0.73 | 3.75 | 2.738 |
| mo044 | h | Encofrador. (mano de obra) | 2.878 | 10.75 | 30.939 |
| mo091 | h | Ayudante encofrador. (mano de obra) | 2.878 | 6.89 | 19.829 |
| mo043 | h | Fierrero. (mano de obra) | 1.989 | 10.75 | 21.382 |
| mo090 | h | Ayudante fierrero. (mano de obra) | 2.155 | 6.89 | 14.848 |
| mo113 | h | Peón de albañil. (mano de obra) | 1.45 | 6.38 | 9.251 |
| mo112 | h | Peón especializado. (mano de obra) | 1.519 | 6.48 | 9.843 |
| mo045 | h | Maestro de estructura mayor, en el proceso de vaciado. (mano de obra) | 0.47 | 10.75 | 5.053 |
| mo092 | h | Ayudante estructurista, en el proceso de vaciado. (mano de obra) | 1.892 | 6.89 | 13.036 |
| % | % | Herramienta menor | 2 % | 479.098 | 9.582 |
|  |  | Costes directos |  |  | 488.680 |

Residuos:
- colocación: mt08eft030a Tablero de madera tratada, de 22 mm de espesor, reforzado con varillas y perfiles; factor de residuo 1
- colocación: mt50spa081a Puntal metálico telescópico, de hasta 3 m de altura; factor de residuo 1
- colocación: mt08cim030b Madera de pino; factor de residuo 1
- colocación: mt08var060 Puntas de acero de 20x100 mm; factor de residuo 0.0045
- colocación: mt08dba010g; factor de residuo 0.07
- colocación: mt07aco060d Acero en barras corrugadas, Grado 60 (fy=4200 kg/cm²), de varios diámetros, según NTE-INEN-2167 y ASTM A 706; factor de residuo 0.0075
- colocación: mt08var050 Alambre galvanizado para atar, de 1,30 mm de diámetro; factor de residuo 0.0038
- colocación: mt01arg000c Arena cribada; factor de residuo 0.009
- colocación: mt01arg001ce Agregado grueso homogeneizado, de tamaño máximo 12,5 mm; factor de residuo 0.009
- colocación: mt08cem000c Cemento gris en sacos; factor de residuo 0.0063
- colocación: mt08adt030 Aditivo plastificante para la reducción del agua de amasado del hormigón; factor de residuo 0.055

## Recursos

**mt08eft030a** m² Tablero de madera tratada, de 22 mm de espesor, reforzado con varillas y perfiles
Datos técnicos: Coste energético 1657.248 MJ; Emisión de CO2 -22.692 kg; Código LER 17 02 01; Masa del elemento 12.2 kg; Volumen 0.011091 m3

**mt50spa081a** Ud Puntal metálico telescópico, de hasta 3 m de altura
Datos técnicos: Coste energético 97.317 MJ; Emisión de CO2 5.049 kg; Código LER 17 04 05; Masa del elemento 9.9 kg; Volumen 0.004714 m3

**mt08cim030b** m³ Madera de pino
Datos técnicos: Coste energético 7471.200 MJ; Emisión de CO2 -102.300 kg; Código LER 17 02 01; Masa del elemento 55 kg; Volumen 0.05 m3

**mt08var060** kg Puntas de acero de 20x100 mm
Datos técnicos: Coste energético 9.830 MJ; Emisión de CO2 0.510 kg; Código LER 17 04 05; Masa del elemento 1 kg; Volumen 0.000476 m3

**mt08dba010g** l Agente desmoldeante
Datos técnicos: Coste energético 82.642 MJ; Emisión de CO2 4.474 kg; Código LER 17 09 04; Masa del elemento 0.932 kg; Volumen 0.000621 m3
Residuos:
- embalaje: re150104 Envases metálicos. (componente de residuo); rendimiento 0.042 kg; Código LER 15 01 04; Masa del elemento 1 kg; Volumen 0.001667 m3

**mt07aco020c** Ud Separador homologado para vigas
Datos técnicos: Coste energético 1.105 MJ; Emisión de CO2 0.114 kg
Residuos:
- embalaje: re150101 Envases de papel y cartón. (componente de residuo); rendimiento 0.072 kg; Código LER 15 01 01; Masa del elemento 1 kg; Volumen 0.001333 m3

**mt07aco060d** kg Acero en barras corrugadas, Grado 60 (fy=4200 kg/cm²), de varios diámetros, según NTE-INEN-2167 y ASTM A 706
Datos técnicos: Coste energético 9.830 MJ; Emisión de CO2 0.510 kg; Código LER 17 04 05; Masa del elemento 1 kg; Volumen 0.000476 m3

**mt08var050** kg Alambre galvanizado para atar, de 1,30 mm de diámetro
Datos técnicos: Coste energético 25.100 MJ; Emisión de CO2 2.560 kg; Código LER 17 04 05; Masa del elemento 1 kg; Volumen 0.000476 m3

**mt08aaa010a** m³ Agua
Datos técnicos: Coste energético 60.000 MJ; Emisión de CO2 30.000 kg

**mt01arg000c** m³ Arena cribada
Datos técnicos: Coste energético 146.250 MJ; Emisión de CO2 7.800 kg; Código LER 01 04 09; Masa del elemento 1950 kg; Volumen 1.21875 m3

**mt01arg001ce** m³ Agregado grueso homogeneizado, de tamaño máximo 12,5 mm
Datos técnicos: Coste energético 146.250 MJ; Emisión de CO2 7.800 kg; Código LER 01 04 08; Masa del elemento 1950 kg; Volumen 1.3 m3

**mt08cem000c** kg Cemento gris en sacos
Datos técnicos: Coste energético 7.174 MJ; Emisión de CO2 0.904 kg; Código LER 17 01 01; Masa del elemento 1 kg; Volumen 0.000667 m3
Residuos:
- embalaje: re150101 Envases de papel y cartón; rendimiento 0.014 kg
- embalaje: re170201 Madera. (componente de residuo); rendimiento 0.001 kg; Código LER 17 02 01; Masa del elemento 1 kg; Volumen 0.000909 m3
- embalaje: re170203 Plástico. (componente de residuo); rendimiento 0.003 kg; Código LER 17 02 03; Masa del elemento 1 kg; Volumen 0.001667 m3

**mt08adt030** l Aditivo plastificante para la reducción del agua de amasado del hormigón
Datos técnicos: Coste energético 38.429 MJ; Emisión de CO2 2.179 kg; Código LER 17 09 04; Masa del elemento 1.1 kg; Volumen 0.000733 m3
Residuos:
- embalaje: re170203 Plástico; rendimiento 0.023 kg
