# Reparación de piso en áreas públicas, con mortero a base de cemento

- Propiedad del archivo: CYPE Ingenieros S.A.
- Formato: FIEBDC-3/2016
- Programa: Generador de precios de la construcción. CYPE Ingenieros, S.A.
- Fecha: 25/06/2024
- Ámbito geográfico: Ecuador
- Divisa: USD
- Costes indirectos: 3 %
- Gastos generales: 13 %
- Beneficio industrial: 6 %
- IVA: 12 %

## U Urbanización interior del predio

### UY Reparaciones

#### UYP Áreas públicas

**UYP010** m² Reparación de piso en áreas públicas, con mortero a base de cemento.
Reparación de piso en áreas públicas, de superficie horizontal, con mortero fluido, de fraguado rápido, MasterEmaco T 800 DUO "MBCC de Sika", de retracción compensada, con una resistencia a compresión a 28 días mayor o igual a 80 N/mm² y un módulo de elasticidad mayor o igual a 30000 N/mm², Euroclase A1 de reacción al fuego, con resistencia a compresión de 60 N/mm², resistencia a flexión de 7 N/mm², compuesto de cementos especiales, agregados seleccionados y aditivos, con un tamaño máximo de partícula de 2 mm, aplicado manualmente, en capa de 50 mm de espesor medio.
Incluye: Humectación de la superficie soporte. Preparación de la mezcla. Aplicación del producto. Curado.
Criterio de medición de proyecto: Superficie medida según documentación gráfica de Proyecto.
Criterio de medición de obra: Se medirá la superficie realmente ejecutada según especificaciones de Proyecto.

| Código | Ud | Descripción | Rendimiento | Precio | Importe |
|---|---|---|---|---|---|
| mt09reh141b | kg | Mortero fluido, de fraguado rápido, MasterEmaco T 800 DUO "MBCC de Sika", de retracción compensada, con una resistencia a compresión a 28 días mayor o igual a 80 N/mm² y un módulo de elasticidad mayor o igual a 30000 N/mm², Euroclase A1 de reacción al fuego, con resistencia a compresión de 60 N/mm², resistencia a flexión de 7 N/mm², compuesto de cementos especiales, agregados seleccionados y aditivos, con un tamaño máximo de partícula de 2 mm, con resistencia a los sulfatos y a los cloruros, impermeable al agua y alta resistencia a ciclos de congelamiento y deshielo. (material) | 100 | 1.3 | 130.000 |
| mt08aaa010a | m³ | Agua. (material) | 0.01 | 1.83 | 0.018 |
| mo041 | h | Albañil de obra civil. (mano de obra) | 0.707 | 10.34 | 7.310 |
| mo087 | h | Ayudante de albañil de obra civil. (mano de obra) | 0.707 | 6.62 | 4.680 |
| % | % | Herramienta menor | 2 % | 142.008 | 2.840 |
|  |  | Costes directos |  |  | 144.848 |

Residuos:
- colocación: mt09reh141b; factor de residuo 0.0063

## Recursos

**mt09reh141b** kg Mortero fluido, de fraguado rápido
Datos técnicos: Coste energético 7.294 MJ; Emisión de CO2 0.494 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08aaa010a** m³ Agua
Datos técnicos: Coste energético 60.000 MJ; Emisión de CO2 30.000 kg
