# Unidad exterior de aire acondicionado de condensación por agua, bomba de calor

- Propiedad del archivo: CYPE Ingenieros S.A.
- Formato: FIEBDC-3/2016
- Programa: Generador de precios de la construcción. CYPE Ingenieros, S.A.
- Fecha: 25/06/2024
- Ámbito geográfico: Ecuador
- Divisa: USD
- Costes indirectos: 3 %
- Gastos generales: 13 %
- Beneficio industrial: 6 %
- IVA: 12 %

## I Instalaciones

### IB Sistemas de climatización

#### IBL Sistema VRF (Mitsubishi Electric)

**IBL604** Ud Unidad exterior de aire acondicionado de condensación por agua, bomba de calor.
Unidad exterior de aire acondicionado de condensación por agua, para sistema aire-aire multi-split, con caudal variable de refrigerante, bomba de calor, para gas R-410A, alimentación trifásica (400V/50Hz), gama City Multi, serie WY, modelo PQHY-P200YLM-A1 "MITSUBISHI ELECTRIC", potencia frigorífica nominal 22,4 kW (temperatura de bulbo húmedo del aire interior 19°C, temperatura de entrada del agua 30°C), EER 6,03, consumo eléctrico nominal en refrigeración 3,71 kW, potencia calorífica nominal 25 kW (temperatura de bulbo seco del aire interior 20°C, temperatura de entrada del agua 20°C), COP 6,29, consumo eléctrico nominal en calefacción 3,97 kW, conectabilidad de hasta 17 unidades interiores con un porcentaje de capacidad mínimo del 50% y máximo del 130%, compresor scroll herméticamente sellado con control Inverter, 880x1100x550 mm, presión sonora 46 dBA, potencia sonora 47 dBA, longitud total máxima de tubería frigorífica 500 m, diferencia máxima de altura de instalación 50 m si la unidad exterior se encuentra por encima de las unidades interiores y 40 m si se encuentra por debajo.
Criterio de valoración económica: El precio no incluye los elementos antivibratorios de suelo, la canalización ni el cableado eléctrico de alimentación.
Incluye: Replanteo. Colocación y fijación. Conexión a las líneas frigoríficas. Conexión a la red de conducción de agua. Conexión a la red eléctrica. Conexión a la red de desagüe. Puesta en marcha.
Criterio de medición de proyecto: Número de unidades previstas, según documentación gráfica de Proyecto.
Criterio de medición de obra: Se medirá el número de unidades realmente ejecutadas según especificaciones de Proyecto.

| Código | Ud | Descripción | Rendimiento | Precio | Importe |
|---|---|---|---|---|---|
| mt42mee090a | Ud | Unidad exterior de aire acondicionado de condensación por agua, para sistema aire-aire multi-split, con caudal variable de refrigerante, bomba de calor, para gas R-410A, alimentación trifásica (400V/50Hz), gama City Multi, serie WY, modelo PQHY-P200YLM-A1 "MITSUBISHI ELECTRIC", potencia frigorífica nominal 22,4 kW (temperatura de bulbo húmedo del aire interior 19°C, temperatura de entrada del agua 30°C), EER 6,03, consumo eléctrico nominal en refrigeración 3,71 kW, potencia calorífica nominal 25 kW (temperatura de bulbo seco del aire interior 20°C, temperatura de entrada del agua 20°C), COP 6,29, consumo eléctrico nominal en calefacción 3,97 kW, conectabilidad de hasta 17 unidades interiores con un porcentaje de capacidad mínimo del 50% y máximo del 130%, compresor scroll herméticamente sellado con control Inverter, 880x1100x550 mm, presión sonora 46 dBA, potencia sonora 47 dBA, longitud total máxima de tubería frigorífica 500 m, diferencia máxima de altura de instalación 50 m si la unidad exterior se encuentra por encima de las unidades interiores y 40 m si se encuentra por debajo. (material) | 1 | 22624.41 | 22624.410 |
| mo005 | h | Técnico instalador de climatización. (mano de obra) | 6.745 | 10.62 | 71.632 |
| mo104 | h | Ayudante instalador de climatización. (mano de obra) | 6.745 | 6.62 | 44.652 |
| % | % | Herramienta menor | 2 % | 22740.694 | 454.814 |
|  |  | Costes directos |  |  | 23195.508 |

## Recursos

**mt42mee090a** Ud Unidad exterior de aire acondicionado de condensación por agua
Datos técnicos: Coste energético 8960.993 MJ; Emisión de CO2 613.237 kg
Residuos:
- embalaje: re150101 Envases de papel y cartón. (componente de residuo); rendimiento 0.18 kg; Código LER 15 01 01; Masa del elemento 1 kg; Volumen 0.001333 m3
- embalaje: re170203 Plástico. (componente de residuo); rendimiento 0.09 kg; Código LER 17 02 03; Masa del elemento 1 kg; Volumen 0.001667 m3
