# Controlador HBC

- Propiedad del archivo: CYPE INGENIEROS, S.A.
- Formato: FIEBDC-3/2002
- Ámbito geográfico: Ecuador
- Divisa: USD
- Costes indirectos: 3.00 %
- Gastos generales: 13.00 %
- Beneficio industrial: 6.00 %
- IVA: 12.00 %

## I Instalaciones

### IB Sistemas de climatización

#### IBH Sistema HVRF (Mitsubishi Electric)

**IBH090** Ud Controlador HBC.
Controlador HBC secundario, para sistema híbrido multi-split, con caudal variable de refrigerante, para gas R-410A y R-32, para conexión de unidad exterior con recuperación de calor, sistema de dos tubos, a 8 unidades interiores de tipo fancoil, gama Hybrid City Multi, modelo CMB-WM108V-AB "MITSUBISHI ELECTRIC", con separador de fases líquido/gas, reductores de conexión y manguito de drenaje flexible con aislamiento, alimentación monofásica a 230 V, peso 32 kg, dimensiones 1520x630x300 mm.
Criterio de valoración económica: El precio no incluye la canalización ni el cableado eléctrico de alimentación.
Incluye: Replanteo. Colocación y fijación. Conexión a las líneas frigoríficas. Conexión a la red eléctrica. Conexión a la red de desagüe.
Criterio de medición de proyecto: Número de unidades previstas, según documentación gráfica de Proyecto.
Criterio de medición de obra: Se medirá el número de unidades realmente ejecutadas según especificaciones de Proyecto.

| Código | Ud | Descripción | Rendimiento | Precio | Importe |
|---|---|---|---|---|---|
| mt42mee629a | Ud | Controlador HBC secundario, para sistema híbrido multi-split, con caudal variable de refrigerante, para gas R-410A y R-32, para conexión de unidad exterior con recuperación de calor, sistema de dos tubos, a 8 unidades interiores de tipo fancoil, gama Hybrid City Multi, modelo CMB-WM108V-AB "MITSUBISHI ELECTRIC", con separador de fases líquido/gas, reductores de conexión y manguito de drenaje flexible con aislamiento, alimentación monofásica a 230 V, peso 32 kg, dimensiones 1520x630x300 mm. (material) | 1.000 | 8214.01 | 8214.01 |
| mo005 | h | Técnico instalador de climatización. (mano de obra) | 0.602 | 10.62 | 6.39 |
| mo104 | h | Ayudante instalador de climatización. (mano de obra) | 0.602 | 6.62 | 3.99 |
| % | % | Herramienta menor | 2 % | 8224.39 | 164.49 |
|  |  | Costes directos |  |  | 8388.88 |
