# Módulo hidrónico HU

- Propiedad del archivo: CYPE INGENIEROS, S.A.
- Formato: FIEBDC-3/2002
- Ámbito geográfico: Ecuador
- Divisa: USD
- Costes indirectos: 3.00 %
- Gastos generales: 13.00 %
- Beneficio industrial: 6.00 %
- IVA: 12.00 %

## I Instalaciones

### IB Sistemas de climatización

#### IBH Sistema HVRF (Mitsubishi Electric)

**IBH095** Ud Módulo hidrónico HU.
Módulo hidrónico HU, de exterior, para sistema híbrido multi-split con unidades interiores de tipo fancoil, para gas R-32, gama Hybrid City Multi, modelo CMH-WM350V-A "MITSUBISHI ELECTRIC", unidades exteriores conectables PUHY-(E)M300~350YNW-A1, alimentación monofásica a 230 V, consumo eléctrico nominal en refrigeración 0,9 kW, consumo eléctrico nominal en calefacción 0,9 kW, diámetro interior de las tuberías de entrada y salida de agua 40 mm, presión sonora 60 dBA, dimensiones 920x660x740 mm, peso 122 kg.
Criterio de valoración económica: El precio no incluye la canalización ni el cableado eléctrico de alimentación.
Incluye: Replanteo. Colocación y fijación. Conexión a las líneas frigoríficas. Conexión a la red de conducción de agua. Conexión a la red eléctrica.
Criterio de medición de proyecto: Número de unidades previstas, según documentación gráfica de Proyecto.
Criterio de medición de obra: Se medirá el número de unidades realmente ejecutadas según especificaciones de Proyecto.

| Código | Ud | Descripción | Rendimiento | Precio | Importe |
|---|---|---|---|---|---|
| mt42mee400b | Ud | Módulo hidrónico HU, de exterior, para sistema híbrido multi-split con unidades interiores de tipo fancoil, para gas R-32, gama Hybrid City Multi, modelo CMH-WM350V-A "MITSUBISHI ELECTRIC", unidades exteriores conectables PUHY-(E)M300~350YNW-A1, alimentación monofásica a 230 V, consumo eléctrico nominal en refrigeración 0,9 kW, consumo eléctrico nominal en calefacción 0,9 kW, diámetro interior de las tuberías de entrada y salida de agua 40 mm, presión sonora 60 dBA, dimensiones 920x660x740 mm, peso 122 kg. (material) | 1.000 | 14463.87 | 14463.87 |
| mo005 | h | Técnico instalador de climatización. (mano de obra) | 0.457 | 10.62 | 4.85 |
| mo104 | h | Ayudante instalador de climatización. (mano de obra) | 0.457 | 6.62 | 3.03 |
| % | % | Herramienta menor | 2 % | 14471.75 | 289.44 |
|  |  | Costes directos |  |  | 14761.19 |
