# Derivación para línea frigorífica

- Propiedad del archivo: CYPE INGENIEROS, S.A.
- Formato: FIEBDC-3/2002
- Ámbito geográfico: Ecuador
- Divisa: USD
- Costes indirectos: 3.00 %
- Gastos generales: 13.00 %
- Beneficio industrial: 6.00 %
- IVA: 12.00 %

## I Instalaciones

### IB Sistemas de climatización

#### IBL Sistema VRF (Mitsubishi Electric)

**IBL680** Ud Derivación para línea frigorífica.
Kit de derivación de línea frigorífica, de 2 salidas, gama City Multi, modelo CMY-Y202S-G2 "MITSUBISHI ELECTRIC", capacidad frigorífica nominal aguas abajo superior a 46,52 kW e inferior o igual a 75,58 kW.
Incluye: Conexionado.
Criterio de medición de proyecto: Número de unidades previstas, según documentación gráfica de Proyecto.
Criterio de medición de obra: Se medirá el número de unidades realmente ejecutadas según especificaciones de Proyecto.

| Código | Ud | Descripción | Rendimiento | Precio | Importe |
|---|---|---|---|---|---|
| mt42mee600d | Ud | Kit de derivación de línea frigorífica, de 2 salidas, gama City Multi, modelo CMY-Y202S-G2 "MITSUBISHI ELECTRIC", capacidad frigorífica nominal aguas abajo superior a 46,52 kW e inferior o igual a 75,58 kW. (material) | 1.000 | 288.43 | 288.43 |
| mo005 | h | Técnico instalador de climatización. (mano de obra) | 0.060 | 10.62 | 0.64 |
| mo104 | h | Ayudante instalador de climatización. (mano de obra) | 0.060 | 6.62 | 0.40 |
| % | % | Herramienta menor | 2 % | 289.47 | 5.79 |
|  |  | Costes directos |  |  | 295.26 |
