# Controlador HBC

- Propiedad del archivo: CYPE Ingenieros S.A.
- Formato: FIEBDC-3/2016
- Programa: Generador de precios de la construcción. CYPE Ingenieros, S.A.
- Fecha: 25/06/2024
- Ámbito geográfico: Ecuador
- Divisa: USD
- Costes indirectos: 3 %
- Gastos generales: 13 %
- Beneficio industrial: 6 %
- IVA: 12 %

## I Instalaciones

### IB Sistemas de climatización

#### IBH Sistema HVRF (Mitsubishi Electric)

**IBH090** Ud Controlador HBC.
Controlador HBC principal, para sistema híbrido multi-split, con caudal variable de refrigerante, para gas R-410A y R-32, para conexión de unidad exterior con recuperación de calor, sistema de dos tubos, a 16 unidades interiores de tipo fancoil, gama Hybrid City Multi, modelo CMB-WM1016V-AA "MITSUBISHI ELECTRIC", con separador de fases líquido/gas, reductores de conexión y manguito de drenaje flexible con aislamiento, alimentación monofásica a 230 V, peso 98 kg, dimensiones 1800x630x300 mm.
Criterio de valoración económica: El precio no incluye la canalización ni el cableado eléctrico de alimentación.
Incluye: Replanteo. Colocación y fijación. Conexión a las líneas frigoríficas. Conexión a la red eléctrica. Conexión a la red de desagüe.
Criterio de medición de proyecto: Número de unidades previstas, según documentación gráfica de Proyecto.
Criterio de medición de obra: Se medirá el número de unidades realmente ejecutadas según especificaciones de Proyecto.

| Código | Ud | Descripción | Rendimiento | Precio | Importe |
|---|---|---|---|---|---|
| mt42mee628d | Ud | Controlador HBC principal, para sistema híbrido multi-split, con caudal variable de refrigerante, para gas R-410A y R-32, para conexión de unidad exterior con recuperación de calor, sistema de dos tubos, a 16 unidades interiores de tipo fancoil, gama Hybrid City Multi, modelo CMB-WM1016V-AA "MITSUBISHI ELECTRIC", con separador de fases líquido/gas, reductores de conexión y manguito de drenaje flexible con aislamiento, alimentación monofásica a 230 V, peso 98 kg, dimensiones 1800x630x300 mm. (material) | 1 | 19779.48 | 19779.480 |
| mo005 | h | Técnico instalador de climatización. (mano de obra) | 0.602 | 10.62 | 6.393 |
| mo104 | h | Ayudante instalador de climatización. (mano de obra) | 0.602 | 6.62 | 3.985 |
| % | % | Herramienta menor | 2 % | 19789.858 | 395.797 |
|  |  | Costes directos |  |  | 20185.655 |

## Recursos

**mt42mee628d** Ud Controlador HBC principal
Datos técnicos: Coste energético 4332.013 MJ; Emisión de CO2 252.571 kg
Residuos:
- embalaje: re150101 Envases de papel y cartón. (componente de residuo); rendimiento 3.263 kg; Código LER 15 01 01; Masa del elemento 1 kg; Volumen 0.001333 m3
- embalaje: re170201 Madera. (componente de residuo); rendimiento 0.74 kg; Código LER 17 02 01; Masa del elemento 1 kg; Volumen 0.000909 m3
