# Equipo aire-agua, bomba de calor aerotérmica, para calefacción y refrigeración

- Propiedad del archivo: CYPE INGENIEROS, S.A.
- Formato: FIEBDC-3/2002
- Ámbito geográfico: Ecuador
- Divisa: USD
- Costes indirectos: 3.00 %
- Gastos generales: 13.00 %
- Beneficio industrial: 6.00 %
- IVA: 12.00 %

## I Instalaciones

### IC Calefacción, refrigeración, climatización y A.C.S.

#### ICV Unidades centralizadas para calefacción, refrigeración, climatización y A.C.S.

**ICV042** Ud Equipo aire-agua, bomba de calor aerotérmica, para calefacción y refrigeración.
Equipo aire-agua, bomba de calor aerotérmica, para calefacción y refrigeración, modelo Hydrolution F5-W "MITSUBISHI HEAVY INDUSTRIES", para gas R-410A, alimentación monofásica (230V/50Hz), potencia calorífica 8 kW y COP 3,32 con temperatura de bulbo húmedo del aire exterior 6°C y temperatura de salida del agua 45°C, potencia calorífica 7,6 kW y COP 4,29 con temperatura de bulbo húmedo del aire exterior 6°C y temperatura de salida del agua 35°C, potencia frigorífica 6,3 kW y EER 2,43 con temperatura de bulbo seco del aire exterior 35°C y temperatura de salida del agua 7°C, potencia frigorífica 7,8 kW y EER 2,95 con temperatura de bulbo seco del aire exterior 35°C y temperatura de salida del agua 18°C, formado por una unidad interior HSB60-W, de 400x460x250 mm, peso 16 kg, bomba de circulación CPD11-25M/65, válvula para inversión de ciclo VCC05M, una consola de control de las unidades RC-HY40-W con pantalla LCD, y una unidad exterior aire-agua FDCW60VNX-W, de 640x800x290 mm, peso 46 kg, nivel sonoro 52 dBA. Incluso elementos antivibratorios de suelo. Totalmente montado, conexionado y puesto en marcha por la empresa instaladora para la comprobación de su correcto funcionamiento.
Incluye: Replanteo de la unidad. Colocación y fijación de la unidad y sus accesorios. Conexionado con las redes de conducción de agua, eléctrica y de recogida de condensados. Puesta en marcha.
Criterio de medición de proyecto: Número de unidades previstas, según documentación gráfica de Proyecto.
Criterio de medición de obra: Se medirá el número de unidades realmente ejecutadas según especificaciones de Proyecto.

| Código | Ud | Descripción | Rendimiento | Precio | Importe |
|---|---|---|---|---|---|
| mt42mhi713a | Ud | Equipo aire-agua, bomba de calor aerotérmica, para calefacción y refrigeración, modelo Hydrolution F5-W "MITSUBISHI HEAVY INDUSTRIES", para gas R-410A, alimentación monofásica (230V/50Hz), potencia calorífica 8 kW y COP 3,32 con temperatura de bulbo húmedo del aire exterior 6°C y temperatura de salida del agua 45°C, potencia calorífica 7,6 kW y COP 4,29 con temperatura de bulbo húmedo del aire exterior 6°C y temperatura de salida del agua 35°C, potencia frigorífica 6,3 kW y EER 2,43 con temperatura de bulbo seco del aire exterior 35°C y temperatura de salida del agua 7°C, potencia frigorífica 7,8 kW y EER 2,95 con temperatura de bulbo seco del aire exterior 35°C y temperatura de salida del agua 18°C, formado por una unidad interior HSB60-W, de 400x460x250 mm, peso 16 kg, bomba de circulación CPD11-25M/65, válvula para inversión de ciclo VCC05M, una consola de control de las unidades RC-HY40-W con pantalla LCD, y una unidad exterior aire-agua FDCW60VNX-W, de 640x800x290 mm, peso 46 kg, nivel sonoro 52 dBA. (material) | 1.000 | 7203.80 | 7203.80 |
| mt37sve010c | Ud | Válvula de esfera de latón niquelado para roscar de 3/4". (material) | 2.000 | 10.50 | 21.00 |
| mt42www080 | Ud | Kit de amortiguadores antivibración de suelo, formado por cuatro amortiguadores de caucho, con sus tornillos, tuercas y arandelas correspondientes. (material) | 1.000 | 11.26 | 11.26 |
| mo005 | h | Técnico instalador de climatización. (mano de obra) | 2.915 | 10.62 | 30.96 |
| mo104 | h | Ayudante instalador de climatización. (mano de obra) | 2.915 | 6.62 | 19.30 |
| % | % | Herramienta menor | 2 % | 7286.32 | 145.73 |
|  |  | Costes directos |  |  | 7432.05 |
