# Unidad exterior de aire acondicionado, para sistema VRF R32

- Propiedad del archivo: CYPE Ingenieros S.A.
- Formato: FIEBDC-3/2016
- Programa: Generador de precios de la construcción. CYPE Ingenieros, S.A.
- Fecha: 25/06/2024
- Ámbito geográfico: Ecuador
- Divisa: USD
- Costes indirectos: 3 %
- Gastos generales: 13 %
- Beneficio industrial: 6 %
- IVA: 12 %

## I Instalaciones

### IB Sistemas de climatización

#### IBW Sistema VRF (Mitsubishi Heavy Industries)

**IBW100** Ud Unidad exterior de aire acondicionado, para sistema VRF R32.
Unidad exterior de aire acondicionado, sistema aire-aire multi-split Micro KXZ-W con caudal variable de refrigerante, bomba de calor, para gas R-32, alimentación monofásica (230V/50Hz), modelo FDC121KXZEN1-W "MITSUBISHI HEAVY INDUSTRIES", potencia frigorífica 12,1 kW (temperatura de bulbo seco del aire exterior 35°C, temperatura de bulbo húmedo del aire interior 19°C), SEER 9,67, EER 4,08, consumo eléctrico en refrigeración 2,97 kW, rango de funcionamiento de temperatura del aire exterior en refrigeración desde -15 hasta 43°C, potencia calorífica 12,1 kW (temperatura de bulbo húmedo del aire exterior 6°C, temperatura de bulbo seco del aire interior 20°C), SCOP 4,68, COP 4,2, consumo eléctrico en calefacción 2,88 kW, rango de funcionamiento de temperatura del aire exterior en calefacción desde -20 hasta 15,5°C, de 845x970x370 mm, 85 kg, nivel sonoro 53 dBA, caudal de aire 4500 m³/h, rango de capacidad conectable entre el 80 y el 150%, válvula de expansión electrónica, ventilador axial y bus de datos Superlink II. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42mhi025a | Ud | Unidad exterior de aire acondicionado, sistema aire-aire multi-split Micro KXZ-W con caudal variable de refrigerante, bomba de calor, para gas R-32, alimentación monofásica (230V/50Hz), modelo FDC121KXZEN1-W "MITSUBISHI HEAVY INDUSTRIES", potencia frigorífica 12,1 kW (temperatura de bulbo seco del aire exterior 35°C, temperatura de bulbo húmedo del aire interior 19°C), SEER 9,67, EER 4,08, consumo eléctrico en refrigeración 2,97 kW, rango de funcionamiento de temperatura del aire exterior en refrigeración desde -15 hasta 43°C, potencia calorífica 12,1 kW (temperatura de bulbo húmedo del aire exterior 6°C, temperatura de bulbo seco del aire interior 20°C), SCOP 4,68, COP 4,2, consumo eléctrico en calefacción 2,88 kW, rango de funcionamiento de temperatura del aire exterior en calefacción desde -20 hasta 15,5°C, de 845x970x370 mm, 85 kg, nivel sonoro 53 dBA, caudal de aire 4500 m³/h, rango de capacidad conectable entre el 80 y el 150%, válvula de expansión electrónica, ventilador axial y bus de datos Superlink II. (material) | 1 | 9315.68 | 9315.680 |
| mt42www080 | Ud | Kit de amortiguadores antivibración de suelo, formado por cuatro amortiguadores de caucho, con sus tornillos, tuercas y arandelas correspondientes. (material) | 1 | 11.26 | 11.260 |
| mo005 | h | Técnico instalador de climatización. (mano de obra) | 4.337 | 10.62 | 46.059 |
| mo104 | h | Ayudante instalador de climatización. (mano de obra) | 4.337 | 6.62 | 28.711 |
| % | % | Herramienta menor | 2 % | 9401.710 | 188.034 |
|  |  | Costes directos |  |  | 9589.744 |

## Recursos

**mt42mhi025a** Ud Unidad exterior de aire acondicionado
Datos técnicos: Coste energético 3911.047 MJ; Emisión de CO2 267.639 kg
Residuos:
- embalaje: re150101 Envases de papel y cartón. (componente de residuo); rendimiento 0.18 kg; Código LER 15 01 01; Masa del elemento 1 kg; Volumen 0.001333 m3
- embalaje: re170203 Plástico. (componente de residuo); rendimiento 0.09 kg; Código LER 17 02 03; Masa del elemento 1 kg; Volumen 0.001667 m3
