# Unidad exterior de aire acondicionado, con recuperación de calor, para sistema VRF

- Propiedad del archivo: CYPE Ingenieros S.A.
- Formato: FIEBDC-3/2016
- Programa: Generador de precios de la construcción. CYPE Ingenieros, S.A.
- Fecha: 25/06/2024
- Ámbito geográfico: Ecuador
- Divisa: USD
- Costes indirectos: 3 %
- Gastos generales: 13 %
- Beneficio industrial: 6 %
- IVA: 12 %

## I Instalaciones

### IB Sistemas de climatización

#### IBW Sistema VRF (Mitsubishi Heavy Industries)

**IBW355** Ud Unidad exterior de aire acondicionado, con recuperación de calor, para sistema VRF.
Unidad exterior de aire acondicionado, sistema aire-aire multi-split KXZR2 Smart con caudal variable de refrigerante y recuperación de calor, modelo FDC224KXZRE2 "MITSUBISHI HEAVY INDUSTRIES", para gas R-410A, alimentación trifásica (400V/50Hz), potencia frigorífica 22,4 kW (temperatura de bulbo seco del aire exterior 35°C, temperatura de bulbo húmedo del aire interior 19°C), SEER 6,21, EER 3,89, consumo eléctrico nominal en refrigeración 5,76 kW, potencia calorífica 22,4 kW (temperatura de bulbo húmedo del aire exterior 6°C, temperatura de bulbo seco del aire interior 20°C), SCOP 4,06, COP 4,25, consumo eléctrico nominal en calefacción 5,27 kW, dimensiones 1697x1350x720 mm, peso 305 kg, nivel sonoro 58 dBA, caudal de aire 13500 m³/h, nº máximo de unidades interiores conectables 29, rango de capacidad conectable 50 - 200%.
Criterio de valoración económica: El precio no incluye los elementos antivibratorios de suelo, la canalización ni el cableado eléctrico de alimentación.
Incluye: Replanteo. Colocación y fijación. Conexión a las líneas frigoríficas. Conexión a la red eléctrica. Conexión a la red de desagüe. Puesta en marcha.
Criterio de medición de proyecto: Número de unidades previstas, según documentación gráfica de Proyecto.
Criterio de medición de obra: Se medirá el número de unidades realmente ejecutadas según especificaciones de Proyecto.

| Código | Ud | Descripción | Rendimiento | Precio | Importe |
|---|---|---|---|---|---|
| mt42mhi342a | Ud | Unidad exterior de aire acondicionado, sistema aire-aire multi-split KXZR2 Smart con caudal variable de refrigerante y recuperación de calor, modelo FDC224KXZRE2 "MITSUBISHI HEAVY INDUSTRIES", para gas R-410A, alimentación trifásica (400V/50Hz), potencia frigorífica 22,4 kW (temperatura de bulbo seco del aire exterior 35°C, temperatura de bulbo húmedo del aire interior 19°C), SEER 6,21, EER 3,89, consumo eléctrico nominal en refrigeración 5,76 kW, potencia calorífica 22,4 kW (temperatura de bulbo húmedo del aire exterior 6°C, temperatura de bulbo seco del aire interior 20°C), SCOP 4,06, COP 4,25, consumo eléctrico nominal en calefacción 5,27 kW, dimensiones 1697x1350x720 mm, peso 305 kg, nivel sonoro 58 dBA, caudal de aire 13500 m³/h, nº máximo de unidades interiores conectables 29, rango de capacidad conectable 50 - 200%. (material) | 1 | 19982.08 | 19982.080 |
| mo005 | h | Técnico instalador de climatización. (mano de obra) | 6.745 | 10.62 | 71.632 |
| mo104 | h | Ayudante instalador de climatización. (mano de obra) | 6.745 | 6.62 | 44.652 |
| % | % | Herramienta menor | 2 % | 20098.364 | 401.967 |
|  |  | Costes directos |  |  | 20500.331 |

## Recursos

**mt42mhi342a** Ud Unidad exterior de aire acondicionado
Datos técnicos: Coste energético 14010.939 MJ; Emisión de CO2 958.835 kg
Residuos:
- embalaje: re150101 Envases de papel y cartón. (componente de residuo); rendimiento 0.18 kg; Código LER 15 01 01; Masa del elemento 1 kg; Volumen 0.001333 m3
- embalaje: re170203 Plástico. (componente de residuo); rendimiento 0.09 kg; Código LER 17 02 03; Masa del elemento 1 kg; Volumen 0.001667 m3
