# Equipo aire-agua, bomba de calor aerotérmica, para producción de A.C.S

- Propiedad del archivo: CYPE Ingenieros S.A.
- Formato: FIEBDC-3/2016
- Programa: Generador de precios de la construcción. CYPE Ingenieros, S.A.
- Fecha: 25/06/2024
- Ámbito geográfico: Ecuador
- Divisa: USD
- Costes indirectos: 3 %
- Gastos generales: 13 %
- Beneficio industrial: 6 %
- IVA: 12 %

## I Instalaciones

### IC Calefacción, refrigeración, climatización y A.C.S.

#### ICV Unidades centralizadas para calefacción, refrigeración, climatización y A.C.S.

**ICV057** Ud Equipo aire-agua, bomba de calor aerotérmica, para producción de A.C.S..
Equipo aire-agua, bomba de calor aerotérmica, para producción de A.C.S., formado por bomba de calor aerotérmica, aire-agua, para producción de A.C.S., modelo Q-ton ESA30E(H)2-25 "MITSUBISHI HEAVY INDUSTRIES", refrigerante R744, potencia calorífica nominal de 30 kW, COP 4,3, dimensiones 1690x1350x720 mm, caudal de agua máximo 8,97 l/min, consumo eléctrico máximo 6,98 kW, presión sonora 58 dBA, alimentación trifásica a 400 V, peso 375 kg, compresor de dos etapas (compresor de tipo rotativo para la primera etapa y compresor de tipo scroll para la segunda etapa), límites operativos: entrada de aire entre -25°C y 43°C, entrada de agua entre 5°C y 63°C, salida de agua entre 60°C y 90°C, posibilidad de conectar hasta 16 unidades controladas por un único control remoto, con acumulador de A.C.S., de acero vitrificado, de interior, de 500 litros, control remoto por cable, modelo RC-Q1EH2, kit de cableado de válvula de 3 vías y sondas de temperatura, conjunto de dos sondas de temperatura para acumulador, válvula motorizada de 3 vías. Totalmente montado, conexionado y puesto en marcha por la empresa instaladora para la comprobación de su correcto funcionamiento.
Criterio de valoración económica: El precio no incluye los elementos antivibratorios de suelo.
Incluye: Replanteo del equipo. Colocación y fijación del equipo y sus accesorios. Conexionado con las redes de conducción de agua, eléctrica y de recogida de condensados. Puesta en marcha.
Criterio de medición de proyecto: Número de unidades previstas, según documentación gráfica de Proyecto.
Criterio de medición de obra: Se medirá el número de unidades realmente ejecutadas según especificaciones de Proyecto.

| Código | Ud | Descripción | Rendimiento | Precio | Importe |
|---|---|---|---|---|---|
| mt42mhi800a | Ud | Bomba de calor aerotérmica, aire-agua, para producción de A.C.S., modelo Q-ton ESA30E(H)2-25 "MITSUBISHI HEAVY INDUSTRIES", refrigerante R744, potencia calorífica nominal de 30 kW, COP 4,3, dimensiones 1690x1350x720 mm, caudal de agua máximo 8,97 l/min, consumo eléctrico máximo 6,98 kW, presión sonora 58 dBA, alimentación trifásica a 400 V, peso 375 kg, compresor de dos etapas (compresor de tipo rotativo para la primera etapa y compresor de tipo scroll para la segunda etapa), límites operativos: entrada de aire entre -25°C y 43°C, entrada de agua entre 5°C y 63°C, salida de agua entre 60°C y 90°C, posibilidad de conectar hasta 16 unidades controladas por un único control remoto. (material) | 1 | 60888.92 | 60888.920 |
| mt42mhi820a | Ud | Acumulador de A.C.S., de acero vitrificado, de interior, de 500 litros, para sistema Q-ton, "MITSUBISHI HEAVY INDUSTRIES", presión máxima de trabajo 8 bar, con boca de inspección, deflector en la parte alta del acumulador, cuatro vainas para sondas, aislamiento térmico de espuma de poliuretano y protección catódica permanente, libre de mantenimiento. (material) | 1 | 5975.49 | 5975.490 |
| mt42mhi811a | Ud | Kit de cableado de válvula de 3 vías y sondas de temperatura, para sistema Q-ton, "MITSUBISHI HEAVY INDUSTRIES", de 20 m de longitud. (material) | 1 | 1347.9 | 1347.900 |
| mt42mhi810a | Ud | Control remoto por cable, modelo RC-Q1EH2, para sistema Q-ton, "MITSUBISHI HEAVY INDUSTRIES". (material) | 1 | 1385.89 | 1385.890 |
| mt42mhi812a | Ud | Conjunto de dos sondas de temperatura para acumulador, para sistema Q-ton, "MITSUBISHI HEAVY INDUSTRIES". (material) | 1 | 626.11 | 626.110 |
| mt42mhi813a | Ud | Válvula motorizada de 3 vías, para sistema Q-ton, "MITSUBISHI HEAVY INDUSTRIES". (material) | 1 | 1781.25 | 1781.250 |
| mt37sve010c | Ud | Válvula de esfera de latón niquelado para roscar de 3/4". (material) | 2 | 10.5 | 21.000 |
| mo005 | h | Técnico instalador de climatización. (mano de obra) | 4.538 | 10.62 | 48.194 |
| mo104 | h | Ayudante instalador de climatización. (mano de obra) | 4.538 | 6.62 | 30.042 |
| % | % | Herramienta menor | 2 % | 72104.796 | 1442.096 |
|  |  | Costes directos |  |  | 73546.892 |

## Recursos

**mt42mhi800a** Ud Bomba de calor aerotérmica
Datos técnicos: Coste energético 16287.471 MJ; Emisión de CO2 962.522 kg
Residuos:
- embalaje: re150101 Envases de papel y cartón. (componente de residuo); rendimiento 3.263 kg; Código LER 15 01 01; Masa del elemento 1 kg; Volumen 0.001333 m3
- embalaje: re170201 Madera. (componente de residuo); rendimiento 0.74 kg; Código LER 17 02 01; Masa del elemento 1 kg; Volumen 0.000909 m3

**mt37sve010c** Ud Válvula de esfera de latón niquelado para roscar de 3/4"
Datos técnicos: Coste energético 720.409 MJ; Emisión de CO2 48.441 kg
Residuos:
- embalaje: re150101 Envases de papel y cartón; rendimiento 0.072 kg
