# Recuperador de calor y humedad aire-aire. Instalación en techo

- Propiedad del archivo: CYPE INGENIEROS, S.A.
- Formato: FIEBDC-3/2002
- Ámbito geográfico: Ecuador
- Divisa: USD
- Costes indirectos: 3.00 %
- Gastos generales: 13.00 %
- Beneficio industrial: 6.00 %
- IVA: 12.00 %

## I Instalaciones

### IC Calefacción, refrigeración, climatización y A.C.S.

#### ICR Sistemas de conducción de aire

**ICR115** Ud Recuperador de calor y humedad aire-aire. Instalación en techo.
Recuperador entálpico aire-aire, modelo SAF150E7 "MITSUBISHI HEAVY INDUSTRIES", caudal de aire a velocidad alta/media/baja: 150/150/120 m³/h, consumo eléctrico 107 W, presión sonora a velocidad alta/media/baja: 29/29/21,5 dBA, dimensiones 270x970x467 mm, peso 25 kg, presión estática del aire a velocidad alta/media/baja: 80/70/25 Pa, eficiencia de recuperación calorífica a velocidad alta/media/baja: 70/70/73%, eficiencia de recuperación frigorífica a velocidad alta/media/baja: 63/63/66%, alimentación monofásica a 230 V. Instalación en techo. Incluso elementos para suspensión del techo.
Incluye: Replanteo. Colocación y fijación. Conexionado y comprobación de su correcto funcionamiento.
Criterio de medición de proyecto: Número de unidades previstas, según documentación gráfica de Proyecto.
Criterio de medición de obra: Se medirá el número de unidades realmente ejecutadas según especificaciones de Proyecto.

| Código | Ud | Descripción | Rendimiento | Precio | Importe |
|---|---|---|---|---|---|
| mt42mhi850a | Ud | Recuperador entálpico aire-aire, modelo SAF150E7 "MITSUBISHI HEAVY INDUSTRIES", caudal de aire a velocidad alta/media/baja: 150/150/120 m³/h, consumo eléctrico 107 W, presión sonora a velocidad alta/media/baja: 29/29/21,5 dBA, dimensiones 270x970x467 mm, peso 25 kg, presión estática del aire a velocidad alta/media/baja: 80/70/25 Pa, eficiencia de recuperación calorífica a velocidad alta/media/baja: 70/70/73%, eficiencia de recuperación frigorífica a velocidad alta/media/baja: 63/63/66%, alimentación monofásica a 230 V. (material) | 1.000 | 2515.70 | 2515.70 |
| mt42www090 | Ud | Kit de soportes para suspensión del techo, formado por cuatro varillas roscadas de acero galvanizado, con sus tacos, tuercas y arandelas correspondientes. (material) | 1.000 | 30.95 | 30.95 |
| mo005 | h | Técnico instalador de climatización. (mano de obra) | 0.727 | 10.62 | 7.72 |
| mo104 | h | Ayudante instalador de climatización. (mano de obra) | 0.727 | 6.62 | 4.81 |
| % | % | Herramienta menor | 2 % | 2559.18 | 51.18 |
|  |  | Costes directos |  |  | 2610.36 |
