# Solera ventilada de hormigón, para grandes alturas

- Propiedad del archivo: CYPE INGENIEROS, S.A.
- Formato: FIEBDC-3/2002
- Ámbito geográfico: Ecuador
- Divisa: USD
- Costes indirectos: 3.00 %
- Gastos generales: 13.00 %
- Beneficio industrial: 6.00 %
- IVA: 12.00 %

## A Adecuación del terreno

### AN Nivelación

#### ANV Soleras ventiladas

**ANV015** m² Solera ventilada de hormigón, para grandes alturas.
Solera ventilada de hormigón armado, para grandes alturas, de 100+4 cm de canto, sobre encofrado perdido de piezas de polipropileno reciclado, apoyado sobre tubos de PVC de 125 mm de diámetro y 85 cm de altura, fijados a una matriz base, realizada con hormigón f'c=210 kg/cm² (21 MPa), clase de exposición F0 S0 P0 C0, tamaño máximo del agregado 12,5 mm, consistencia blanda, preparado en obra, y malla electrosoldada 10x10 cm y Ø 5-5 mm como armadura de reparto, colocada sobre separadores homologados en capa de compresión de 4 cm de espesor; apoyado todo ello sobre base de replantillo de hormigón.
Criterio de valoración económica: El precio no incluye la capa de replantillo de hormigón.
Incluye: Replanteo. Colocación de la matriz base. Colocación de los tubos. Corte de las piezas. Colocación y montaje de las piezas. Realización de los orificios de paso de instalaciones. Colocación de los elementos para paso de instalaciones. Colocación de la malla electrosoldada. Preparación del hormigón. Vaciado, extendido y vibrado del hormigón. Regleado y nivelación de la capa de compresión. Curado del hormigón.
Criterio de medición de proyecto: Superficie medida según documentación gráfica de Proyecto.
Criterio de medición de obra: Se medirá la superficie realmente ejecutada según especificaciones de Proyecto, sin deducir la superficie ocupada por las columnas situados dentro de su perímetro.

| Código | Ud | Descripción | Rendimiento | Precio | Importe |
|---|---|---|---|---|---|
| mt07cid030a | m² | Encofrado perdido de piezas de polipropileno reciclado, de 58x58x15 cm, para disponer sobre tubos de PVC, sobre una matriz base, para soleras ventiladas de gran altura. (material) | 1.050 | 26.32 | 27.64 |
| mt36tit010ha | m | Tubo de PVC, serie B, de 125 mm de diámetro y 3,2 mm de espesor. (material) | 2.550 | 8.02 | 20.45 |
| mt07ame040p | m² | Malla electrosoldada con alambres longitudinales y transversales de 5 mm de diámetro espaciados 10x10 cm, según NTE-INEN-2209 y ASTM A 497. (material) | 1.100 | 4.31 | 4.74 |
| mt08var050 | kg | Alambre galvanizado para atar, de 1,30 mm de diámetro. (material) | 0.017 | 1.83 | 0.03 |
| mt08aaa010a | m³ | Agua. (material) | 0.023 | 1.83 | 0.04 |
| mt01arg000c | m³ | Arena cribada. (material) | 0.052 | 8.12 | 0.42 |
| mt01arg001ce | m³ | Agregado grueso homogeneizado, de tamaño máximo 12,5 mm. (material) | 0.052 | 13.52 | 0.70 |
| mt08cem000c | kg | Cemento gris en sacos. (material) | 40.526 | 0.17 | 6.89 |
| mt08adt030 | l | Aditivo plastificante para la reducción del agua de amasado del hormigón. (material) | 0.203 | 2.73 | 0.55 |
| mt07aco020m | Ud | Separador homologado para malla electrosoldada. (material) | 1.000 | 0.11 | 0.11 |
| mq06vib020 | h | Regla vibrante de 3 m. (maquinaria) | 0.082 | 5.69 | 0.47 |
| mq06hor010 | h | Concretera eléctrica con una capacidad de amasado de 160 l. (maquinaria) | 0.057 | 3.75 | 0.21 |
| op00sie010 |  | Sierra de calar. | 1.000 | 0.00 | 0.00 |
| op00amo010 |  | Amoladora o radial. | 1.000 | 0.00 | 0.00 |
| au00auh040 |  | Vibrador de hormigón, eléctrico. | 1.000 | 0.00 | 0.00 |
| mo044 | h | Encofrador. (mano de obra) | 0.028 | 10.75 | 0.30 |
| mo091 | h | Ayudante encofrador. (mano de obra) | 0.028 | 6.89 | 0.19 |
| mo043 | h | Fierrero. (mano de obra) | 0.026 | 10.75 | 0.28 |
| mo090 | h | Ayudante fierrero. (mano de obra) | 0.026 | 6.89 | 0.18 |
| % | % | Herramienta menor | 2 % | 63.20 | 1.26 |
|  |  | Costes directos |  |  | 64.46 |
