# Cadena de amarre de paneles en muros pantalla

- Propiedad del archivo: CYPE INGENIEROS, S.A.
- Formato: FIEBDC-3/2002
- Ámbito geográfico: Ecuador
- Divisa: USD
- Costes indirectos: 3.00 %
- Gastos generales: 13.00 %
- Beneficio industrial: 6.00 %
- IVA: 12.00 %

## C Cimentaciones

### CC Contenciones

#### CCP Muros pantalla

**CCP052** m Cadena de amarre de paneles en muros pantalla.
Cadena de amarre de hormigón armado para paneles de muro pantalla, de 45x100 cm, realizada con hormigón f'c=210 kg/cm² (21 MPa), clase de exposición F0 S0 P0 C0, tamaño máximo del agregado 12,5 mm, consistencia blanda, preparado en obra, y vaciado con medios manuales, y acero Grado 60 (fy=4200 kg/cm²), con una cuantía aproximada de 65 kg/m; montaje y desmontaje del sistema de encofrado recuperable metálico. Incluso alambre de atar, separadores, armaduras de espera para columnas que descansan sobre la cadena de amarre y líquido desencofrante, para evitar la adherencia del hormigón al encofrado.
Criterio de valoración económica: El precio incluye el figurado del acero (corte y doblado) en el taller de fabricación, en obra y el armado en el lugar definitivo de su colocación en obra.
Incluye: Replanteo. Montaje del sistema de encofrado. Colocación de la armadura con separadores homologados. Preparación del hormigón. Vaciado y compactación del hormigón. Coronación y enrase. Desmontaje del sistema de encofrado. Curado del hormigón.
Criterio de medición de proyecto: Longitud medida a ejes, según documentación gráfica de Proyecto.
Criterio de medición de obra: Se medirá, a ejes, la longitud realmente ejecutada según especificaciones de Proyecto.

| Código | Ud | Descripción | Rendimiento | Precio | Importe |
|---|---|---|---|---|---|
| mt08eme040 | m² | Paneles metálicos de varias dimensiones, para encofrar elementos de hormigón. (material) | 0.010 | 63.61 | 0.64 |
| mt50spa052b | m | Tablón de madera de pino, de 20x7,2 cm. (material) | 0.040 | 7.74 | 0.31 |
| mt50spa081a | Ud | Puntal metálico telescópico, de hasta 3 m de altura. (material) | 0.026 | 23.56 | 0.61 |
| mt08eme051a | m | Fleje de acero galvanizado, para encofrado metálico. (material) | 0.200 | 0.36 | 0.07 |
| mt08var050 | kg | Alambre galvanizado para atar, de 1,30 mm de diámetro. (material) | 0.880 | 1.84 | 1.62 |
| mt08var060 | kg | Puntas de acero de 20x100 mm. (material) | 0.200 | 10.70 | 2.14 |
| mt08dba010b | l | Agente desmoldeante, a base de aceites especiales, emulsionable en agua, para encofrados metálicos, fenólicos o de madera. (material) | 0.060 | 2.21 | 0.13 |
| mt07aco020c | Ud | Separador homologado para vigas. (material) | 3.000 | 0.11 | 0.33 |
| mt07aco060d | kg | Acero en barras corrugadas, Grado 60 (fy=4200 kg/cm²), de varios diámetros, según NTE-INEN-2167 y ASTM A 706. (material) | 68.250 | 1.45 | 98.96 |
| mt08aaa010a | m³ | Agua. (material) | 0.113 | 1.84 | 0.21 |
| mt01arg000c | m³ | Arena cribada. (material) | 0.258 | 8.15 | 2.10 |
| mt01arg001ce | m³ | Agregado grueso homogeneizado, de tamaño máximo 12,5 mm. (material) | 0.258 | 13.58 | 3.50 |
| mt08cem000c | kg | Cemento gris en sacos. (material) | 202.245 | 0.17 | 34.38 |
| mt08adt030 | l | Aditivo plastificante para la reducción del agua de amasado del hormigón. (material) | 1.011 | 2.74 | 2.77 |
| mq06hor010 | h | Concretera eléctrica con una capacidad de amasado de 160 l. (maquinaria) | 0.284 | 3.78 | 1.07 |
| op00ciz020 |  | Cizalla para acero en barras corrugadas. | 1.000 | 0.00 | 0.00 |
| op00ata010 |  | Atadora de armadura. | 1.000 | 0.00 | 0.00 |
| au00auh040 |  | Vibrador de hormigón, eléctrico. | 1.000 | 0.00 | 0.00 |
| mo044 | h | Encofrador. (mano de obra) | 0.673 | 11.55 | 7.77 |
| mo091 | h | Ayudante encofrador. (mano de obra) | 0.897 | 7.41 | 6.65 |
| mo043 | h | Fierrero. (mano de obra) | 0.583 | 11.55 | 6.73 |
| mo090 | h | Ayudante fierrero. (mano de obra) | 0.656 | 7.41 | 4.86 |
| mo113 | h | Peón de albañil. (mano de obra) | 0.556 | 6.85 | 3.81 |
| mo112 | h | Peón especializado. (mano de obra) | 0.583 | 6.97 | 4.06 |
| mo045 | h | Maestro de estructura mayor, en el proceso de vaciado. (mano de obra) | 0.177 | 11.55 | 2.04 |
| mo092 | h | Ayudante estructurista, en el proceso de vaciado. (mano de obra) | 0.706 | 7.41 | 5.23 |
| % | % | Herramienta menor | 2 % | 189.99 | 3.80 |
|  |  | Costes directos |  |  | 193.79 |
