# Demolición de muro de tapia

- Propiedad del archivo: CYPE INGENIEROS, S.A.
- Formato: FIEBDC-3/2002
- Ámbito geográfico: Ecuador
- Divisa: USD
- Costes indirectos: 3.00 %
- Gastos generales: 13.00 %
- Beneficio industrial: 6.00 %
- IVA: 12.00 %

## D Demoliciones

### DE Estructuras

#### DET Tierra

**DET010** m³ Demolición de muro de tapia.
Demolición de muro de tapia, con medios manuales y carga mecánica sobre camión o contenedor.
Incluye: Demolición del elemento. Fragmentación de los escombros en piezas manejables. Retirada y acopio de escombros. Limpieza de los restos de obra. Carga mecánica de escombros sobre camión o contenedor.
Criterio de medición de proyecto: Volumen medido según documentación gráfica de Proyecto.
Criterio de medición de obra: Se medirá el volumen realmente demolido según especificaciones de Proyecto.

| Código | Ud | Descripción | Rendimiento | Precio | Importe |
|---|---|---|---|---|---|
| mq01ret010 | h | Miniretrocargadora sobre neumáticos de 15 kW. (maquinaria) | 0.140 | 50.27 | 7.04 |
| mo113 | h | Peón de albañil. (mano de obra) | 5.084 | 6.85 | 34.83 |
| % | % | Herramienta menor | 2 % | 41.87 | 0.84 |
|  |  | Costes directos |  |  | 42.71 |
