# Desmontaje de cúpula de claraboya

- Propiedad del archivo: CYPE INGENIEROS, S.A.
- Formato: FIEBDC-3/2002
- Ámbito geográfico: Ecuador
- Divisa: USD
- Costes indirectos: 3.00 %
- Gastos generales: 13.00 %
- Beneficio industrial: 6.00 %
- IVA: 12.00 %

## D Demoliciones

### DQ Cubiertas

#### DQL Lucernarios

**DQL011** Ud Desmontaje de cúpula de claraboya.
Desmontaje de cúpula de claraboya, de 1,0 a 2,0 m² de superficie, con medios manuales, sin afectar a la estabilidad de los elementos constructivos contiguos, y carga manual sobre camión o contenedor.
Incluye: Desmontaje del elemento. Retirada y acopio del material desmontado. Limpieza de los restos de obra. Carga manual del material desmontado y restos de obra sobre camión o contenedor.
Criterio de medición de proyecto: Superficie medida según documentación gráfica de Proyecto.
Criterio de medición de obra: Se medirá la superficie realmente demolida según especificaciones de Proyecto.

| Código | Ud | Descripción | Rendimiento | Precio | Importe |
|---|---|---|---|---|---|
| mo113 | h | Peón de albañil. (mano de obra) | 0.516 | 6.56 | 3.38 |
| % | % | Herramienta menor | 2 % | 3.38 | 0.07 |
|  |  | Costes directos |  |  | 3.45 |
