# Acero en perfiles laminados en caliente

- Propiedad del archivo: CYPE INGENIEROS, S.A.
- Formato: FIEBDC-3/2002
- Ámbito geográfico: Ecuador
- Divisa: USD
- Costes indirectos: 3.00 %
- Gastos generales: 13.00 %
- Beneficio industrial: 6.00 %
- IVA: 12.00 %

## E Estructuras

### EA Acero

#### EAP Perfiles estructurales

**EAP020** kg Acero en perfiles laminados en caliente.
Acero A 572 Grado 42, en elementos estructurales formados por piezas compuestas de perfiles laminados en caliente, acabado con imprimación antioxidante, colocados con uniones soldadas en obra, a una altura de hasta 3 m.
Criterio de valoración económica: El precio incluye las soldaduras, los cortes, los despuntes, las piezas especiales, los casquillos y los elementos auxiliares de montaje.
Incluye: Limpieza y preparación del plano de apoyo. Replanteo y marcado de los ejes. Colocación y fijación provisional del elemento estructural. Aplomado y nivelación. Ejecución de las uniones soldadas.
Criterio de medición de proyecto: Peso nominal medido según documentación gráfica de Proyecto.
Criterio de medición de obra: Se determinará, a partir del peso obtenido en báscula oficial de las unidades llegadas a obra, el peso de las unidades realmente ejecutadas según especificaciones de Proyecto.

| Código | Ud | Descripción | Rendimiento | Precio | Importe |
|---|---|---|---|---|---|
| mt07ala000ib | kg | Acero laminado A 572 Grado 42, en perfiles laminados en caliente, según ASTM A 572, piezas compuestas, para aplicaciones estructurales, acabado con imprimación antioxidante. Trabajado y montado en taller, para colocar con uniones soldadas en obra. (material) | 1.000 | 2.04 | 2.04 |
| mq08sol020 | h | Equipo y elementos auxiliares para soldadura eléctrica. (maquinaria) | 0.015 | 3.72 | 0.06 |
| op00lla010 |  | Llave de impacto. | 1.000 | 0.00 | 0.00 |
| op00cor020 |  | Cortadora manual de metal, de disco. | 1.000 | 0.00 | 0.00 |
| mo047 | h | Montador de estructura metálica. (mano de obra) | 0.017 | 10.75 | 0.18 |
| mo094 | h | Ayudante montador de estructura metálica. (mano de obra) | 0.017 | 6.89 | 0.12 |
| % | % | Herramienta menor | 2 % | 2.40 | 0.05 |
|  |  | Costes directos |  |  | 2.45 |
