# Muro de mampostería, de ladrillo cerámico

- Propiedad del archivo: CYPE INGENIEROS, S.A.
- Formato: FIEBDC-3/2002
- Ámbito geográfico: Ecuador
- Divisa: USD
- Costes indirectos: 3.00 %
- Gastos generales: 13.00 %
- Beneficio industrial: 6.00 %
- IVA: 12.00 %

## E Estructuras

### EF Mampostería

#### EFM Muros

**EFM010** m³ Muro de mampostería, de ladrillo cerámico.
Muro de 1 pie de espesor de mampostería de ladrillo cerámico visto macizo de elaboración mecánica, color rojo, 24x11,5x5 cm, con juntas horizontales y verticales de 20 mm de espesor, junta rehundida, recibida con mortero de cemento confeccionado en obra, con 250 kg/m³ de cemento, color gris, dosificación 1:6, suministrado en sacos.
Incluye: Limpieza y preparación de la superficie de apoyo. Replanteo. Colocación y aplomado de miras de referencia. Tendido de hilos entre miras. Colocación de plomos fijos en las aristas. Preparación del mortero. Colocación de las piezas por hiladas a nivel. Repaso de juntas y limpieza.
Criterio de medición de proyecto: Volumen medido según documentación gráfica de Proyecto.
Criterio de medición de obra: Se medirá el volumen realmente ejecutado según especificaciones de Proyecto.

| Código | Ud | Descripción | Rendimiento | Precio | Importe |
|---|---|---|---|---|---|
| mt05mmq010a | Ud | Ladrillo cerámico visto macizo de elaboración mecánica, color rojo, 24x11,5x5 cm, densidad 1300 kg/m³. (material) | 481.250 | 0.78 | 375.38 |
| mt08aaa010a | m³ | Agua. (material) | 0.065 | 1.83 | 0.12 |
| mt01arg005a | t | Arena de cantera, para mortero preparado en obra. (material) | 0.529 | 24.41 | 12.91 |
| mt08cem000c | kg | Cemento gris en sacos. (material) | 81.900 | 0.17 | 13.92 |
| mq06hor010 | h | Concretera eléctrica con una capacidad de amasado de 160 l. (maquinaria) | 0.228 | 3.75 | 0.86 |
| mo021 | h | Albañil especializado en trabajos de mampostería. (mano de obra) | 8.608 | 10.34 | 89.01 |
| mo114 | h | Peón de albañil especializado en trabajos de mampostería. (mano de obra) | 4.304 | 6.38 | 27.46 |
| % | % | Herramienta menor | 2 % | 519.66 | 10.39 |
|  |  | Costes directos |  |  | 530.05 |
